# Sanitär- und Heizungsinstallation MHK
Angebotsaufforderung (GAEB DA XML 3.3, DA83)
Projekt: 2261033
Währung: EUR
Vergabeart: Offenes Verfahren
Eröffnung: 23.04.2026 08:30:00
Ende der Zuschlagsfrist: 28.05.2026
Abgabeort: Stifftung Preußische Schlösser & Gärten; Vergabestelle Allee
Ausführungsbeginn: 01.06.2026
Ausführungsende: 31.12.2027
Erstellt mit: GXML Toolbox V3.3 R20220330, ORCA AVA 27 27.00.00, 18.03.2026

## 0. Abkürzungsverzeichnis
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin und  Brandenburg
SiGeKo Sicherheits- und Gesundheitskoordinator
UG Untergeschoss / Kellergeschoss
UVV Unfallverhütungsvorschriften
WMP Werkstatt- und Montageplanung

Gebäudeteile der Gebäudeensembles:

MHK Mühlenhauskomplex, bezeichnet das  Gebäudeensembles bestehend aus
 Mühlenhaus, Mühlenterrasse und Remise, einschl.
 Ergänzungsbauwerke und Waschhaus
MH  Mühlenhaus, Bestandsgebäude
MT  Mühlenterrasse, Bestandsgebäude
WH Waschhaus, Bestandsgebäude
Rem  Remise, Bestandsgebäude
AB-W  Ergänzungsbauwerk, Anbau westl. der Remise,  Neubau
BW-N  Ergänzungsbauwerk, nördl. der Remise, Neubau
SH  Schweizer Haus, Neubau
MS  Marstall, Bestandsgebäude (2. BA)

## 1. Allgemeine Angaben zum Bauvorhaben
1.  Allgemeine Angaben zum Bauvorhaben

1.1 Projektbezeichnung, Bauabschnitte

Das Projekt wird als "Besucherzentrum Historische Mühle Park Sanssouci" bezeichnet, mit dem Projektkürzel BZHM.

Die Planung für das künftige Besucherzentrum im Park Sanssouci umfasst die denkmalgerechte und restauratorische Sanierung des Gebäudeensembles an der Historischen Mühle mit zwei neuen Ergänzungsbauwerken, die Errichtung eines Neubaus, sowie die Herstellung der Freianlagen.

Ziel ist, das Serviceangebot für die steigende Zahl der Parkbesucher zu erweitern und zu modernisieren.

Das geplante Nutzungsprogramm umfasst u.a. ein erweitertes Gastronomieangebot, die Errichtung einer Verkaufsstätte als Buch- und Souvenirshop, die Modernisierung der Ticket- und Informationszentrale, Sanitäreinrichtungen für die Parkbesucher, sowie die Sanierung des vorhandenen Wohnungsbestandes.

Der gesamte Gebäudebestand aus der Mitte des 19.Jahrunderts steht unter Denkmalschutz und ist Teil des Landschaftsraumes Park Sanssouci, der als UNESCO-Weltkulturerbe unter besonderen Schutz gestellt ist.

Die Maßnahme wird in folgenden Bauabschnitten umgesetzt:

Vorgezogene, bauvorbereitende Bauarbeiten:
- infrastrukturelle Tiefbau- und Ingenieurbauarbeiten

1. Bauabschnitt
- denkmalgerechte und restauratorische Sanierung des Mühlenhauskomplexes (MHK), bestehend aus den Bauteilen Mühlenhaus (MH) mit den angrenzenden Bauteilen der Mühlenterrasse (MT) und der ehemaligen Wagenremise (Rem), sowie dem freistehenden, kleinen Waschhaus (WH)
- Errichtung zweier kleinerer Ergänzungsbauwerke zur Umsetzung des Nutzungsprogramms der Remise, im weiteren Anbau-West (AB-W) und Bauwerk-Nord (BW-N) genannt, westlich und nördlich der Wagenremise
- Errichtung eines Neubaus als Ersatzbauwerk für das ehemalige "Schweizer Haus" (SH)
- Herstellung der Freianlagen

2. Bauabschnitt
- Umbau und Teilsanierung des Marstall-Gebäudes

Die in diesem LV beschriebenen Leistungen umfassen ausschließlich Bauleistungen des 1. Bauabschnitts

1.2  Lage des Projektes

Das Projekt liegt am nord-östlichen Rand des Parks Sanssouci in Potsdam, vis-à-vis des Schlosses Sanssouci.
Straße: An der Orangerie, 14469 Potsdam

Das Gebäudeensemble befindet sich nördlich und westlich der "Maulbeerallee" am Fuß der historischen Windmühle und wird von der Straße "An der Orangerie" gekreuzt. Westlich schließt sich der "Nordische Garten" an.

Die Grundstücke des 1. Bauabschnitts werden im Kataster unter Gemarkung Potsdam, Flur 026 geführt; bestehend aus den Flurstücken 4 und 944. Die Straße "An der Orangerie" bildet das Flurstück 5.
Die Grundstücke befinden sich im Eigentum der Stiftung Preußische Schlösser und Gärten.

Das Planungsgebiet umfasst, einschließlich Freianlagen, zwischen der Straße "An der Orangerie" und der "Maulbeerallee" gelegen, eine Grundfläche von rund 4.500m², nördlich davon noch einmal rund 400m² Grundfläche des Marstall-Gebäudes des 2. Bauabschnitts.

1.3  Planungsrechtliche Rahmenbedingungen und Denkmalschutz

In Hinblick auf den besonderen Schutzstatus als UNESCO-Weltkulturerbe ist der Park-Sanssouci, trotz seiner Lage innerhalb des Stadtgebietes von Potsdam, als Außenbereich im Sinne §35-BauGB eingestuft.

Der geschützte Gebäudebestand, welcher durch die Baumaßnahme saniert und erhalten wird, ist Teil des geschützten Landschaftsraums Park Sanssouci, einschließlich dem Neubau Schweizer Haus, welcher nach Abbruch des historischen Vorgängerbauwerks, das Gebäudeensemble wieder komplettiert.

Die Bausubstanz der Bestandsgebäude des Ensembles ist überwiegend bauzeitlich und stammt aus der Mitte des 19. Jahrhunderts. Die Denkmalsubstanz ist unter der Maßgabe des maximalen Erhalts zu sichern und in Stand zu setzen, oder bei Teilverlusten originalgetreu wiederherzustellen.

Diese Zielstellung umfasst weitgehend:
- die tragende Struktur weitestgehend unverändert zu erhalten und nach Erfordernis zu sanieren
- wesentliche, statisch- konstruktive Schäden unter maximalem Substanzerhalt konstruktiv instand zu setzen
- die äußeren Bau- und Dachformen zu erhalten, die Dacheindeckungen werden weitestgehend material- und denkmalgerecht erneuert
- die Deckenkonstruktionen (Holzbalkendecken, Gewölbekappen) zu erhalten und instand zu setzen
- Fassadenoberflächen (z.B. Putzflächen, Sichtmauerwerk und Natursteinoberflächen) überwiegend zu sanieren und zu restaurieren
- bauzeitliche Fenster und Türen zu sanieren, ggf. zu ergänzen und im Einzelfall zu ersetzen
- nicht denkmalgerechte Veränderungen der Nachkriegszeit werden rückgebaut
- fehlende, nicht mehr erhaltende Bauteile zu ergänzen
- Restaurierungsmaßnahmen an originalen Oberflächen und Zierbauteilen verschiedenster Materialien

## 2. Allgemeine Technische Vorbemerkungen
2.  Allgemeine Technische Vorbemerkungen

Die laufende Nummerierung der nachfolgenden Punkte bezieht sich auf die Vorgaben der VOB/Teil C, DIN 18299 und ist nicht durchlaufend. Fehlende Punkte sind an anderer Stelle behandelt, oder haben keine Relevanz für die auszuführende Leistungen des LVs.

Allgemeiner Hinweis:

Wenn in der Leistungsbeschreibung nicht anders beschrieben, verstehen sich alle Positionen einschl. Einrichten, Unterhalten und Räumen der Baustelle, einschl. Stellen/ Aufbau, Vorhalten und Abbau aller für die Durchführung erforderlicher Werkzeuge, Geräte, Maschinen (auch Leitern, Gerüste bis 2,00 m, Hebegeräte, Kräne etc.) und sonstiger Hilfsmittel.

Es gelten die für das Gewerk maßgeblichen DIN-, DIN EN- und DIN EN ISO Normen, zusätzlich alle weiteren einschlägigen und zum Zeitpunkt der Angebotsabgabe gültigen Normen, Vorschriften, Richtlinien und Hinweise, insbesondere die BGR (Berufsgenossenschaftlichen Regelungen) und die Richtlinien der Gemeinde-Unfall-Versicherer. Die Regeln für Sicherheit und Gesundheitsschutz der Bau-Berufsgenossenschaft sind Bestandteil und Grundlage des Angebotes, ebenso die Baustellenverordnung (Verordnung über Sicherheit und Gesundheitsschutz auf Baustellen/ BaustellV, BGBl.I S 1283) in der aktuell gültigen Fassung.

Soweit im Leistungsverzeichnis auf Technische Spezifikationen (z.B. nationale Normen, mit denen europäische Normen umgesetzt werden, europäische technische Zulassungen, gemeinsame technische Spezifikationen, internationale Normen) Bezug genommen wird, werden ohne den ausdrücklichen Zusatz: "oder gleichwertig", immer gleichwertige Technische Spezifikationen in Bezug genommen

## 2.1 Allgemeine Angaben zur Baustelle
2.1  Allgemeine Angaben zur Baustelle

2.1.1  Lage, Besondere Vorgaben des Auftraggebers (s.a. 1.3)

Die besondere Lage der Baustelle im Schlosspark Sanssouci erfordert eine besondere Rücksicht bei der Bauausführung und auf den Umgebungsschutz. Daraus leiten sich grundsätzlich folgende Anforderungen ab:
- Schutzmaßnahmen am geschützten Baumbestand nach den Anforderungen der kommunalen Baumschutzsatzung
- Artenschutz nach den Anforderungen des §44 Bundesnaturschutzgesetz (BNatSchG)
- Staubemissionen sind durch geeignete Maßnahmen zu unterbinden (hier: im Außenbereich Befeuchtung bei Staubentwicklung).
- Es ist der Einsatz von schallgedämpften Geräten vorgeschrieben.
- Besonders lärmintensive Tätigkeiten sind 24 Stunden vorher beim AG anzumelden.
- Verunreinigungen im öffentlichen Bereich sind sofort zu entfernen.
- Verlegen von Wasserschläuchen und Lagern von gefüllten Flüssigkeitsbehältern innerhalb der denkmalgeschützten Gebäude ist untersagt.
- Rauchen ist innerhalb der Gebäude nicht gestattet

Parken von privaten KFZ auf den BE-Flächen und im Umfeld innerhalb des Parkgebietes ist untersagt und nur auf dem öffentlichem Parkplatz für Parkbesucher nahe der Baustelle kostenpflichtig möglich.

2.1.2  Besondere umweltrechtliche Vorschriften

Aufgrund der besonderen Lage des Baugebietes wird auf die behördlichen Umwelt- und Entsorgungsvorschriften und deren strikte Einhaltung besonders hingewiesen.

2.1.3  Art und Lage der Baulichen Anlage (s.a. 1.1)

Mühlenhauskomplex (MHK)
Denkmalgeschützes Gebäudeensemble bestehend aus den Gebäudeteilen:

Mühlenhaus (MH), Bestandsgebäude erbaut Mitte 19.Jahrhundert:
4-geschossiges Bestandsgebäude, Massivbau mit MW-Wänden, unterkellert
Außenwände teils verputzt, teils Sichtmauerwerk, teils aus Naturstein
Decke über KG überwiegend Holzbalkendecken, z.T. Stahlsteindecke
Holzbalkendecken mit Einschub und Zwischenböden
Terrassendecke ü. 1.OG aus MW-Gewölbekappen
Dachkonstruktion Holzbau, flach geneigtes Schrägdach mit Zinkeindeckung
Traufhöhen ca. 12,50m bis 15,50m
gepl. Nutzung: Wohngebäude mit 4 Whg., kleine Büroeinheit, kleine Gastro-Einheit

Mühlenterrasse (MT), Bestandsgebäude erbaut Mitte 19.Jahrhundert:
1-geschossiges Terrassengebäude, an das MH angrenzend
Massivbau mit MW-Wänden und MW-Gewölbedecken mit Dachterrasse
Außenwände Sichtmauerwerk, teilweise aus Naturstein,
Höhe, einschl. der Brüstungen, bis ca. 9,70m
gepl. Nutzung: Terrassenbauwerk, mit unbeheizten Nebenräumen im Erdgeschoss

Remise (Rem), Bestandsgebäude erbaut Mitte 19.Jahrhundert:
1-geschossige, ehemalige Wagenremise, an die MT angrenzend
Massivbau mit MW-Wänden, Außenwände aus Sichtmauerwerk
Dachkonstruktion Holzbau, flach geneigtes Schrägdach mit Schieferdeckung und PV-Schindeln
Traufhöhen ca. 5,20m
gepl. Nutzung: Sommergastronomie, öffentl. WC-Anlage

Anbau-West (AB-W), Neubau, Erweiterung als Anbau an die Remise:
Massivbau, Außenwände Sichtbeton aus Leichtbeton / Dämmbeton,
Flachdach begrünt, STB-Dachdecke
Attikahöhe ca. 4,50m
gepl. Nutzung: Erweiterung für die öffentl. WC-Anlage in der Remise

Bauwerk-Nord (BW-N), Neubau, Nebengebäude nördl. der Remise:
1-geschossiger Holzbau, Außenwände mit Vorhangfassade teilw. MW gedämmt, teilw. als Kaltfassade
Flachdach begrünt, Holzdeckenkonstruktion
Attikahöhe ca. 3,60m
gepl. Nutzung: barrierefreie WC-Anlage, Müllstation

Waschhaus (WH), Bestandsgebäude, Nebengebäude erbaut Mitte 19.Jahrhundert:
1-geschossiges, ehemaliges Waschhaus
Massivbau mit MW-Wänden, Außenwände aus Sichtmauerwerk
Dachkonstruktion Holzbau, flach geneigtes Pultdach mit Zinkeindeckung
Traufhöhen ca. 3,50m
gepl. Nutzung: unbeheiztes Nebengebäude der Sommergastronomie

Schweizer Haus (SH), Neubau, Ersatzbauwerk des historischen Schweizer Haus:
2-geschossig, am Fuß des Hangs zum Mühlenplateau stehend
Erdgeschoss als massives Sockelbauwerk, Außenwände Sichtbeton aus Leichtbeton / Dämmbeton,
Obergeschoss als Holzbau, Außenwände als Holzrahmen- konstruktion in Elementbauweise, mit vollverglasten Fassadenelementen,
Dachkonstruktion Holzbau, flach geneigtes Schrägdach, Dacheindeckung aus PV-Schindeln
Traufhöhen ca. 6,50m
gepl. Nutzung: Einzelhandel, Buch- und Museums-Shop

2.1.4  Verkehrsverhältnisse, Anfahrt

Die Baustelle ist über die öffentliche Straße "Maulbeerallee", mit LKW nur aus Richtung Osten, zu erreichen.
Die Zufahrt auf die Baustelle erfolgt über die Straße "An der Orangerie".

Die Straße "An der Orangerie" ist eine Liegenschaft der Stiftung Preußische Schlösser und Gärten (SPSG). An dieser liegt der Eingang in das Ticket- und Informationszentrum für die Parkbesucher. Sie ist außerdem die fußläufige Verbindung zwischen dem nord-westlich gelegenen, öffentlichen Besucherparkplatz und Schlosspark Sanssouci. Die ca. 5.80m breite Straße ist daher insbesondere während der touristischen Hauptsaison durch Fußgängerverkehr stark frequentiert und zugleich Zufahrt zur Andienung anderer Gebäude, Baustellen und der Feuerwehr. Der Fußgängerverkehr wird daher auf die nördl. Straßenseite umgelenkt. Dennoch ist mit Fußgängerverkehr und Straßenquerungen zur "Mühlenrampe" zu rechnen.

Auf der Straße "An der Orangerie" ist deshalb bei Befahrung durch Baufahrzeuge besondere Rücksicht auf den Fußgängerverkehr zu nehmen. Es ist nur Schritttempo gestattet. Es besteht Einweisungspflicht bei Ein- und Ausfahrt auf das Baugelände.

Die Straße ist während der Bauausführung dauerhaft freizuhalten. Es besteht Parkverbot auf der Straße "An der Orangerie". Im Ausnahmefall ist für temporäre Einschränkungen die Zustimmung über die BÜ einzuholen.

Verschmutzungen der Straße durch Baufahrzeuge sind durch den AN eigenständig zu beseitigen. Dafür ggf. anfallende Kosten sind in die Einheitspreise der nachfolgenden LV-Positionen einzukalkulieren.

2.1.5 Für den Verkehr freizuhaltende Flächen

Auf dem Baustellengelände sind die für die Arbeiten anderer Auftragnehmer erforderlichen Flächen freizuhalten.

Privater Parkverkehr innerhalb der Baustelleneinrichtung ist untersagt.
Öffentliche Verkehrsflächen sowie Parkplätze, soweit sie nicht durch den Bauzaun umschlossen sind, sind von Baustelleneinrichtungen, Baugeräten usw. ständig freizuhalten.
Besondere Aufmerksamkeit ist beim Queren der Flächen für Baustellenver- und -entsorgung erforderlich. Feuerwehrzufahrten und Aufstellflächen sind zwingend freizuhalten.

2.1.6  Baustelleneinrichtung (BE)

Der übergeordnete Baustelleneinrichtungsplan ist für die Bauphase des 1. Bauabschnitts erstellt und liegt als Anlage den Verdingungsunterlagen bei (s. Baustelleneinrichtungsplan, lfd. Plan-Nr. 101).

Die gesamte Baustellenfläche gliedert sich in drei Teilbereiche, die nicht direkt aneinander grenzen:
- BE-Teilfläche Baufeld SH
- BE-Teilfläche Baufeld MHK (Remisenhof)
- BE-Teilfläche Baufeld MT

Die Baustelleneinrichtungsflächen sind begrenzt und werden gemäß Baustelleneinrichtungsplan zur Verfügung gestellt.
Als Baustelleneinrichtung werden zur Verfügung gestellt:
- Einfriedung der BE Fläche mit festen Bauzäunen
- allgemeine Baubeleuchtung auf dem Baufeld
- Sanitärcontainer zur Nutzung aller Baugewerke

Sämtliche weitere Aufwendungen zur Baustelleneinrichtung, sowie die Arbeitsplatzbeleuchtung, soweit nicht als Einzelpositionen ausgeschrieben, sind gem. DIN 18299 als Nebenleistungen in die Einheitspreise der LV-Positionen einzukalkulieren.

2.1.7  Materialtransport

Seitens des AG wird kein Baukran, Hebegerät, sonstige Transportmittel/-einrichtungen gestellt (s.a., Pkt. 2.2.04).

2.1.8 Lagerflächen

Lagerräume für Material und Gerät des AN werden durch den AG nicht bereit gestellt. Auf der BE-Fläche stehen nur beschränkt Lagerflächen zur Verfügung. Durch den AG / BÜ werden bedarfsorientiert Kleinflächen als Parzellen für den AN befristet freigegeben. Im Innenbereich können bei Zustimmung der Bauleitung des AG kurzzeitig Zwischenlager errichtet werden, soweit diese den Ablauf anderer Gewerke nicht stören und kurzfristig beräumt werden.

Grundsätzlich sind Baumaterialien einbauorientiert zu ordnen und zeitnah auf kurzem Weg zum Einsatzort zu bringen.

Aufstellplätze für temporäre Großgeräte sind durch den AN in Abstimmung mit der Bauleitung innerhalb der ausgewiesenen BE-Flächen einzurichten.

2.1.9  Anschlüsse für Wasser, Energie und Abwasser

Für die Leistungen des Auftragnehmers sind im Baustellenbereich Strom- und Wasseranschlüsse eingerichtet.
Diese können vom Auftragnehmer, für die Dauer der Ausführung genutzt werden.

Die Positionen und Anschlußwerte sind dem BE-Plan der LV-Anlagen zu entnehmen.

Die Verbrauchskosten sind vom Auftragnehmer zu tragen und somit entsprechend einzukalkulieren.
Gem. den BVB des AG erfolgt für Baustrom und Bauwasser jeweils eine Umlage in Höhe von 0,3%, zzgl. 0,15% für die Bereitstellung der Sanitäranlage.

Die Umlage beträgt insgesamt 0,75% des brutto Rechnungsbetrages.

2.1.10 Bodenverhältnisse, Hydrologische Verhältnisse und Schadstoffe

Verdacht auf besondere Schadstoffe im Baugrund besteht nicht. Tragfähiger Baugrund, sowie Grundwasser steht erst in tieferen Schichten an.

2.1.11 Umweltrechtliche Vorschriften, Beachtung der Gefahrstoffverordnung (GefStoffV), Schutz vor schädlichen Umwelteinwirkungen

Vorhandene umweltschädliche Materialien und Bauteile, die der AN am Bau vorfindet und demontieren muss, sind anzuzeigen und zu separieren.

Die Entsorgung belasteter Stoffe erfolgt in allen Fällen durch den Abfallmanager des AG

Es sind die erforderlichen Vorkehrungen zum Schutz der Nachbarschaft gegen jegliche Art von Belästigungen wie Staub, Gestank und Lärm zu treffen.

Lärmschutzmaßnahmen gelten als Nebenleistungen und sind mit in die Einheitspreise einzukalkulieren.
Sind die Arbeiten mit unvermeidlichen Belästigungen über die im o.g. Abschnitt geforderten Maßnahmen hinaus für die Bauaus- führung nötig, so sind diese vor Ausführung der Arbeiten der Bauüberwachung zu melden und genehmigen zu lassen. Dies gilt insbesondere für Abbruch-, Erd- und Stemmarbeiten, u.ä..

2.1.12  Besondere Vorgaben für die Entsorgung

Das BVH wird durch ein Abfallmanagement des AG begleitet, s.hierzu AVB, Pkt. 2.2.4

2.1.13  Höhenverhältnisse

Das Baugelände kann nicht als ebenerdig angesehen werden. Die südl. des Baugeländes gelegene Straße "Maulbeerallee" liegt deutlich tiefer als die Straße "An der Orangerie". Die Maulbeeralle steigt südl. und östl. des Baugeländes bis zum Anschluß der Straße "An der Orangerie" um bis ca. 5.00m an. Die Höhen- entwicklung gem. Eintrag im Lageplan und Baustelleneinrichtungs- plan ist zu beachten.

Die Arbeiten am SH auf der südl. Seite sind am Hang auszuführen.

Bei allen Einmessarbeiten ist zu beachten, der absolute Höhenbezug zu NHN an den Gebäuden Schweizer Haus (SH)
und Bestandsgebäude des Mühlenhauskomplex /(MHK) ist unterschiedlich festgelegt:

Das Höhennivellement ist gemäß amtlichem Lageplan mit der Bezugshöhe festgelegt:
SH: +/- 0.00 = 46.05 ü.NHN
MHK: +/- 0.00 = 45.90 ü.NHN

Das fertige Gelände außerhalb des Gebäudes wird nach Planung der Außenanlagen hergestellt.

2.1.14  Schutz von Bäumen, Pflanzen etc.

Auf dem Baugelände und im Bereich der Zufahrten befinden sich Bäume, die im Zuge der übergeordneten Baustelleneinrichtung geschützt werden.

Aufgrund der besonderen Lage des Baugeländes im Schloßpark Sanssouci ist auf den Erhalt und Schutz des Baumbestandes besondere Rücksicht zu nehmen. Die Anforderungen nach kommunaler Baumschutzsatzung sind unbedingt zu beachten.

2.1.15 Im Baugelände vorhandene Anlagen, Hindernisse im Boden

Im Baugelände vorhandene Alt-Anlagen sind nicht vollständig bekannt. Es ist aber grundsätzlich mit Hindernissen im Boden zu rechnen. Im Zuge der vorgezogenen Ingenieurbauarbeiten wurden neue Erdleitungen für Wasser, Abwasser- und Elektroversorgung außerhalb der Gebäude auf dem Baustellengelände verlegt. Im Boden der südlichen Baustellenfläche ist eine Rigolenanlage errichtet.

Daher ist bei Erdarbeiten grundsätzlich auf den vorhandenen Leitungsbestand zu achten.

Sollten bei evtl. erforderlichen Aushubarbeiten Leitungen o.ä. freigelegt werden, so liegt es im Aufgabenbereich des Auftragnehmers den Auftraggeber, ggf. auch die zuständigen Behörden, zu informieren und eine Klärung herbeizuführen.

2.1.16  Kampfmittelsondierung

Eine Kampfmittelsondierung ist nicht erforderlich. Es liegt dem AG eine Bescheinigung des Kampfmittelbeseitigungsdiensts (KMBD) des Landes Brandenburg vor, dass kein Kampfmittelverdacht vorliegt.

2.1.17 Baustellensicherheit / SiGeKo

Der Auftraggeber hat einen Sicherheits- und Gesundheitskoordinator (SiGeKo) für die Baumaßnahme eingesetzt. Die Vorgaben und die Anweisungen des SiGeKo sind bei der Bauausführung zwingend einzuhalten.

Mit Auftragserteilung verpflichtet sich der AN, seine Mitarbeiter an die Anforderungen an den Arbeitsschutzes in den Sicherheitsplan des SiGeKo einzuweisen, und die Einhaltung über die Dauer seiner Tätigkeit zu kontrollieren und nachzuhalten.

2.1.18 Allgemeiner Hinweis zu Baustellenordnung

Die Baustelle ist grundsätzlich immer in einem aufgeräumten und sauberen (besenreinen) Zustand zu halten.
Bauschutt ist arbeitstäglich in die bereitgestellten Container des AG zu verbringen, Verpackungsmaterial, sowie sonstige Stoffe des AN sind zum Abschluss eines Arbeitstages abzufahren.

Werden Arbeitsplätze nicht in aufgeräumtem und sauberen Zustand nach Abschluss eines Arbeitstages verlassen, werden diese auf Veranlassung der Bauleitung hin durch Dritte gesäubert. Die entstehenden Kosten hierfür werden dem Verursacher in Anrechnung gebracht.

2.1.19 Art und Umfang von Schadstoffbelastungen

Für die Baumaßnahme wurde ein Schadstoffgutachten erstellt. Schadstoffbelastete Bauteile der Bestandskonstruktion wurden festgestellt. Diese werden im Zuge einer vorgezogenen Abbruchmaßnahme, unter Begleitung eines Abfallmanagers im Vorfeld abgetragen, so dass bei der Ausführung der im LV beschriebenen Arbeiten keine schadstoffbelastete Bauteile mehr vorhanden sind.

2.1.20 Arbeiten anderer Gewerke

Mit zeitgleichen Bauarbeiten anderer Gewerke auf der Baustelle tätigen ist zu rechnen.

2.1.21 Werbung / Werbefreie Baustelle

Das Anbringen einer Firmenzeile am Bauschild des AG ist nicht vorgesehen.

Das Anbringen von Werbetafeln und / oder Firmenschildern an Bauzaun oder Gerüsten ist auf der ganzen Baustelle aus Gründen des Umgebungsschutzes grundsätzlich nicht gestattet.

Ausgenommen sind für Bauablauf und Baustellensicherheit erforderliche Beschilderungen wie Verbots- Warn- und / oder Hinweisbeschilderungen, sowie kleinformatige Firmenschilder zur Kennzeichnung der firmeneigenen Container zur Orientierung ortsfremder Personen

## 2.2. Allgemeine Angaben zur Ausführung
2.2.  Allgemeine Angaben zur Ausführung

2.2.1  Bauteile, Arbeitsabschnitte

Aufgrund von Abhängigkeiten mit dem Bauablauf anderer Gewerke ist damit zu rechnen, dass die Arbeiten mit zeitlicher Unterbrechung auszuführen sind.

Die Arbeitsabschnitte und Abläufe sind vom Auftragnehmer, unter Berücksichtigung der Terminziele, zu Arbeitsbeginn in Ihrer terminlichen Abfolge mit Einzelfristen darzustellen und in Abstimmung mit dem AG zu vereinbaren.

Der Auftragnehmer hat alle Maßnahmen für zur Sicherung notwendiger Zwischenbauzustände, wie Abstützungen, Provisorien und Schutzmaßnahmen, durchzuführen und einzukalkulieren.

Anspruch auf zusätzliche Vergütung besteht nicht, sofern nicht in gesonderten Positionen ausgeschrieben.

2.2.2 Besondere Erschwernisse während der Ausführung

Entfällt für dieses LV.

2.2.3  Besondere Anforderungen, Abfallmanagement und Entsorgung

Das BV wird durch ein Abfallmanagement des AG begleitet.

Abbruchmaterialien, anfallender Schutt, sowie sonstige Materialien und Bauabfälle sind grundsätzlich nach AVV-Schlüssel zu separieren und sortenrein in bereitgestellte Container des AG abzuladen. Das Verfahren zur Entsorgung erfolgt durch den Abfallmanager.

Die Entsorgung von Abfallstoffen und Reststoffen, insbesondere Verpackungsmaterialien, die der AN durch seine Leistung selbst erzeugt, sind durch den AN auf eigene Kosten zu beräumen und zu entsorgen.

2.2.4  Anforderungen an die Baustelleneinrichtung,
Materialanlieferung, Materiallagerung, Baustellensicherung

Die verfügbare Baustelleneinrichtungsfläche und die übergeordnete Baustelleneinrichtung des AG ist dem beiliegenden Baustelleneinrichtungsplan zu entnehmen (s. Plananlage, Baustelleinrichtungsplan).
Die Rahmenbedingungen der Baustelleneinrichtung des AG gelten übergeordnet und sind verbindliche Grundlage für die Planung der eigenen Baustellenorganisation des AN.

Verkehrs- und Bewegungsflächen, Anforderungen, sowie der Flächenbedarf anderer Gewerke sind grundsätzlich zu berücksichtigen.

Die Baustelleneinrichtung des AN ist zwingend mit der Bauleitung / Objektüberwachung des AG vor Einrichtung abzustimmen. Danach erfolgt die Aufteilung und Zuweisung der Flächen durch die Objektüberwachung des AG.

Materialien sind nur in den Mengen anzuliefern, die kurzfristig eingebaut werden können. Größere Anlieferungen sind mit der Objektüberwachung abzustimmen. Das Lagern oder Abstellen von Material oder Hilfsmitteln wie auch Baustellenfahrzeugen ist außerhalb der definierten Baustelleneinrichtungsfläche nicht gestattet.

Falls Material auf der Baustelle gelagert wird, geschieht dies auf eigenes Risiko des AN. Eine Haftung des Auftraggebers bei Beschädigungen, Diebstahl etc. ist ausgeschlossen. Der öffentliche Straßen- und Parkraum darf grundsätzlich nicht zum Abstellen von Baustellenfahrzeugen genutzt werden.

Sämtliche Baustelleneinrichtungen, die der AN zur Durchführung seiner Leistungen benötigt, sind vom AN zu erbringen, die Kosten hierfür sind mit den EP abgegolten, soweit keine Einzelpositionen im LV aufgeführt sind. Dies gilt ebenso für eigene Container, die der AN zur Ausführung der eigenen Leistung benötigt. Diese sind in die EPs einzurechnen und werden nicht gesondert vergütet.

Dies gilt insbesondere auch für Hebewerkzeuge (Kran). Für die Kranaufstellung ist der Mehraufwand für die Verlegung von Zuleitungen aus der Haupt-UV komplett mit einzukalkulieren.

Die Standorte der Baustromverteiler mit Anschlußwerten sind dem BE-Plan der LV-Anlagen zu entnehmen.

Zur Absicherung muss der Baustellenbereich ständig geschlossen gehalten werden, um das Betreten durch Unbefugte zu verhindern. Nach Beendigung der Arbeiten sind Baustellentüren und Tore durch den AN täglich abzuschließen.

2.2.5  Regelung und Sicherung des Verkehrs

Die Regelung des öffentlichen Verkehrs auf den Straßen "An der Orangerie" und "Maulbeerallee", sowie ggf. erforderliche Maßnahmen zur Verkehrssicherheit, z.B. für An- und Abtransport von Baugerät, Baukränen, Baumaterial, sind grundsätzlich Leistungen des AN und in der Einheitspreiskalkulation zu berücksichtigen.

Ggf. erforderliche Genehmigungen der Straßenverkehrsbehörde sind eigenverantwortlich durch den AN einzuholen.
Dafür anfallende Genehmigungsgebühren sind als Nebenkosten einzukalkulieren und werden vom AG nicht erstattet.

Die Hinweise der AVB, in Pkt. 2.1.4 sind zu beachten.

2.2.6  Hebegeräte, Kranlogistik und Gerüst

Seitens des AG werden für die nachfolgend ausgeschriebenen Leistungen Fassadengerüste gestellt.

Alle zur Durchführung, der in dieser Leistungsbeschreibung genannten Leistungen, notwendigen Innengerüste oder Hebegeräte gehören zum Leistungsumfang des Auftragnehmers, und sind in der Einheitspreiskalkulation zu berücksichtigen und werden nicht zusätzlich vergütet.

Die Art und Ausführung der Innengerüste bzw. Hebegeräte erfolgt nach Wahl und geplantem Einsatzort in Eigenverantwortung durch den Auftragnehmer.

Für alle Arbeiten ist die Erschwernis durch horizontale und vertikale Transport- und Förderwege zu beachten. Aufwendungen für den Materialtransport sind in die Einheitspreise der LV-Positionen einzukalkulieren.

2.2.7  Vorhaltung von Gerüsten für andere Unternehmer

Grundsätzlich sind die Innengerüste des Auftragnehmers auch für Zwecke des Auftraggebers zur Nutzung frei. Die Benutzung ist auf jeden Fall mit dem Auftragnehmer abzustimmen.

2.2.8  Einrichtungen für Personal und Lagerung des AN

Es werden keine Mannschaftscontainer zum Zwecke des Aufenthalts (für Pausenzeiten oder notwendige Arbeitszeiten, etc.) oder Materialcontainer vom AG gestellt. Diese müssen grundsätzlich vom AN bereitgestellt werden.
Eine zusätzliche Vergütung erfolgt nicht.

2.2.9  Verwendung von Recycling-Stoffen, Anforderungen

Die Verwendung von Recyclingstoffen ist seitens der SPSG, zur Herstellung nicht sichtbarer Bauteile prinzipiell erwünscht, steht jedoch in Abhängigkeit zu den Anforderungen der beauftragten Leistung. Die Verwendung von Recycling-Stoffen ist daher grundsätzlich vom AG freizugeben.

Bei Verwendung von Recyclingstoffen, geht der AG davon aus, dass es zu keinen umweltbedenklichen Beeinträchtigungen (unmittelbar oder auf Dauer) kommt. Im Zweifelsfall hat der Auftragnehmer den Beweis der Unbedenklichkeit zu erbringen.

2.2.10  Hinweis zu Materialien, Anstriche, Spachtelmassen etc.

Es sind grundsätzlich lösemittelfreie, emissionsarme Materialien, Anstriche, Spachtelmassen u.s.w zu wählen und nachzuweisen. Es werden grundsätzlich nur Klebstoffe mit den Prüfzeichen
- "EC 1" der Gemeinschaft emissionskontrollierter Verlegerwerkstoffe (GEV) oder
- TÜVdotCOM/TFI (Zertifizierung nach TÜV)
verwendet.

Es werden ausschließlich Produkte eingesetzt, die das AgBB Zeichen (Aufschrift: "Emissionsgeprüft nach DIBt-Grundsätzen) und / oder das "Blauer Engel" - Zeichen tragen.

Die Verwendung von Bauschäumen ist mit Verweis auf den Schutz denkmalgeschützter Bauteile grundsätzlich nicht gestattet!

2.2.11  Schutz angrenzender Bauteile
Sämtliche angrenzenden Bauteile (Putz, Holz, Metall, etc.), insbesondere schützenswerte Bauteile des zu erhaltenden Baubestands, sind mit geeigneten Mitteln/Vorrichtungen etc. zu schützen, diese sind nach Arbeitsende wieder rückstandlos zu entfernen. Der Schutz ist eine Nebenleistung und wird nicht extra vergütet.

2.2.12 Beigestellte Stoffe durch den AG

Wenn vom Auftraggeber Baustoffe zur Verfügung gestellt werden, ist in den Leistungsbeschreibungen der damit verbundene Aufwand beschrieben und näher geregelt.

2.2.13 Leistungen für andere Unternehmer

Sind Leistungen für andere Unternehmer zu erbringen, wird dies in der Leistungsbeschreibung geregelt.

2.2.14  Benutzung von Teilen der Leistung vor der Abnahme

Teilleistungen, die vor Endabnahme einer Nutzung überführt werden sollen, oder zu überbauende Teilleistungen, werden gemeinsam mit dem Auftraggeber vor Schlußabnahme kontrolliert und protokolliert (gemäß § 4 Ziffer 10 VOB/B). Diese Leistungskontrollen sind Bestandteil einer noch zu erfolgenden Abnahme der gesamten Bauleistungen und werden dieser Abnahme beigefügt.

2.2.15  Übertragung der Wartung

Entfällt für dieses LV.

2.2.16  Terminvorgaben / Terminplan

Ein aktueller Rahmenterminplan wird mit Beginn der Arbeiten übergeben.

Innerhalb von 2 Kalenderwochen nach Auftragserteilung hat der AN Zwischentermine für Teilfertigstellungen eigener Leistungen zu erarbeiten.

2.2.17  Arbeiten anderer Gewerke

Mit zeitgleichen Bauarbeiten anderer auf der Baustelle tätigen Gewerken ist zu rechnen.

2.2.18  Einmessen des Bauwerkes

Erforderliche Einmessarbeiten, Abstecken der Hauptachsen, das Anlegen eines Meterrisses, sowie Kontrollmessungen während der Bauausführung, sind grundsätzlich Leistungen des AN.

Grundsätzlich hat der AN die Maßhaltigkeit der Konstruktion seiner Leistung vor Ort zu prüfen. Bei ggf. festgestellten Maß- abweichungen zur vorgegeben Planung besteht Hinweispflicht für den AN an den AG. Dies gilt insbesondere bei Bauarbeiten Im Bestand.

Die Verpflichtung des AN zur Maßhaltigkeit und Eigenkontrolle bei der Ausführung als Nebenleistung der eigenen Bauleistungen gem. VOB und DIN-Norm bleibt auch dann unberührt, wenn in diesem Leistungsverzeichnis Positionen für besondere Messarbeiten gebildet sind.

2.2.19  Ablauf der Arbeiten und Bautagebuch

Die einzelnen Abläufe und Termine werden in regelmäßig stattfindenden Baustellenbesprechungen mit der örtlichen Objektüberwachung des AG koordiniert.
Die Teilnahme eines verantwortlichen Fachbauleiters des Auftragnehmers an den regelmäßig stattfindenden Baustellengesprächen ist sicherzustellen (1 x wöchentlich). Der Auftragnehmer hat ein Bautagebuch, zu führen und wöchentlich einzureichen.

Inhalt Bautagebuch:
- Anzahl der vor Ort tätigen Mitarbeiter mit Name, Art der Tätigkeit, Qualifikation,
- Wetter,
- Leistungs- und Terminstand
- größere Materiallieferungen,
- Material- und Schuttentsorgung, etc.
- sonstiges, besondere Ereignisse

Grundsätzlich sind alle für die Ausführung vorgesehenen Materialien/Bauteile etc. rechtzeitig zu bemustern und vom Auftraggeber schriftlich zur Ausführung freigeben zu lassen. Die Bemusterungen haben nach den Vorgaben des Auftraggebers zu erfolgen und sind für den Auftraggeber kostenfrei, solange nicht in gesonderter Position ausgeschrieben. Terminverzüge durch verspätete Bemusterungen gehen zu Lasten des Auftragnehmers.

2.2.20  Dokumentation

Für alle eingesetzten Baumaterialien und Bauprodukte sind die bauaufsichtlichen Zulassungen und Prüfzeugnisse sowie die technischen Systembeschreibungen, Datenblätter und (sofern vorhanden) Sicherheitsdatenblätter und Verwendungs -/ Einbauhinweise des Herstellers, nach Baufortschritt frühzeitig vor dem Einbau (als pdf) einzureichen.

Vor VOB Abnahme sind diese Dokumente gesammelt in Papierform und als pdf- Dateien an die Objektüberwachung des Auftraggebers bzw. den Auftraggeber zu übergeben. Alle Papierunterlagen sind vorzugsweise in A4 oder (wenn im Orginal größer) auf A4 gefaltet und sortiert in einem A4 Ordner geheftet einzureichen, und digital (auf USB-Stick), im Format pdf, auf Datenträger zu übergeben.

Alle Unterlagen sind in deutscher Sprache oder mindestens mit einer Übersetzung in die deutsche Sprach zu verfassen.

Die zur Ausführung freigegebenen Werk- und Montagepläne sind (ggf. korrigiert) gesammelt in Papierform (auf A4 gefaltet) geordnet im A4 Ordner und digital, im Format pdf, auf Datenträger zu übergeben. (Siehe LV Positionen im Titel Dokumentation)

2.2.21  Allgemeiner Hinweis zur Abrechnung

Soweit Ausführungspläne und Ausführung übereinstimmen, wird nach den Plänen abgerechnet. In allen anderen Fällen sind Aufmaßpläne des AN zu erstellen.

Vor Rechnungsstellung sind die erforderlichen Aufmaße und Mengennachweise rechtzeitig und in prüffähiger Form zur Prüfung vor Rechnungseingang einzureichen.

Teilrechnungen, Aufmaßpläne und Mengenermittlungen sind grundsätzlich ab der ersten Teilrechnung bis zur Schlussrechnung kumulativ aufzustellen.

Die Abrechnungen bzw. örtliche Aufmaße sind übersichtlich aufzustellen. Sie sind dem Baufortschritt folgend bereits unmittelbar nach Ausführung der betreffenden Leistungen anzufertigen.

Der AG behält sich vor, Teilrechnungen ohne fortgeschriebenes Aufmaß, als nicht prüffähig zurück zu weisen.

## 3.0 Anlagenverzeichnis
3.0 Plananlagen und weitere Unterlagen

1_Lagepläne
· Lfd. Plan-Nr -.100_Lageplan Architektur
. Lfd. Plan-Nr.-.100.1_Amtl. Lageplan
· Lfd. Plan-Nr -.101d_Baustelleneinrichtung

Ausführungsplanung Hochbau
2_Grundrisse 1:50:
· Lfd. Plan-Nr -.001c_Mühlenhaus Kellergeschoss_10
· Lfd. Plan-Nr -.002c_Mühlenhaus Erdgeschoss_11
· Lfd. Plan-Nr -.003c_Mühlenhaus 1.Obergeschoss_12
· Lfd. Plan-Nr -.004d_Mühlenhaus 2.Obergeschoss_13
· Lfd. Plan-Nr -.005b_Mühlenhaus Dachgeschoss_14

· Lfd. Plan-Nr -.009f_Remise, Erdgeschoss und Längsschnitt_19
· Lfd. Plan-Nr -.010b_Remise, Dachraum_20

· Lfd. Plan-Nr -.01_Anbau West_28

 3_Schnitte 1:50:
· Lfd. Plan-Nr -.021a Mühlenhaus, Längsschnitt B_31
· Lfd. Plan-Nr -.022a Mühlenhaus, Querschnitt C_32

· Lfd. Plan-Nr -.025a Remise, Querschnitte B und C_35

 4_Ansichten 1:50:
· Lfd. Plan-Nr -.030 Mühlenhaus, Ansicht Südfassade_50
· Lfd. Plan-Nr -.032 Mühlenhaus, Ansicht Nordfassade_52

· Lfd. Plan-Nr -.035 Remise, Ansicht Ostfassade_55

## 4.0 Technischer Erläuterungsbericht
4.0 Technischer Erläuterungsbericht

Mühlenhauskomplex

KG 410  Abwasser-, Wasser-, Gasanlagen
KG 411 Abwasseranlagen
Die Schmutzwasseranlage orientiert sich an den Sanitärplänen sowie an den Vorgaben des Küchenplaners. Vertikale Fallleitungen verlaufen in stillgelegten Schornsteinzügen oder Vorwandinstallationen und werden im Kellergeschoss zusammengeführt. Die Belüftung erfolgt über Dach oder alternativ über Belüftungsventile. Die gesammelten Abwässer werden über eine koordinierte Grundleitung an den Gebäudeaustritt geführt und an die Außenanlagen angeschlossen. Die Abstimmung der Gebäudeaustritte erfolgte mit dem Tiefbauplaner.
Es ist ein maximaler Schmutzwasserabfluss von 4,51 l/s berechnet. Innerhalb des Gebäudes werden schallgedämmte Kunststoffleitungen verwendet. Für das Café ist ein Fettabscheider mit folgenden Eigenschaften im Kellergeschoss vorgesehen:
Nenngröße NS4, Volumen ca. 830 l
Schlammfang: ca. 455 l, Fettspeicher: ca. 165 l
Integrierter Schlammfang
Automatische Hochdruck-Innenreinigung mit Pumpe
Absaugvorrichtung (Entleerung über Maulbeerallee über Stutzen an Fassade oder Kellerfenster)
Die Dimensionierung basiert auf der Küchenplanung.

KG 412 Trinkwasseranlagen
Die Trinkwasseranlage wird ebenfalls auf Basis der Sanitärpläne und Küchenplanung ausgeführt. Die vertikalen Leitungen verlaufen in Schornsteinzügen bzw. Vorwandinstallationen. Die zentrale Trinkwassererwärmung erfolgt über eine Frischwarmwasserstation mit Pufferspeicher (ca. 850 l) im Keller des Mühlenhauses. Diese ist an die Heizungsanlage angeschlossen.
Die Rohrleitungen bestehen aus Edelstahl. Eine Zirkulationsleitung versorgt alle Nutzungseinheiten. Die Verbrauchsmessung erfolgt über Kalt- und Warmwasserzähler in den Anschlussleitungen. Der berechnete Spitzenwasserbedarf beträgt 1,40 l/s für das Mühlenhaus und die angrenzenden Besucher-WCs.
Ausstattung der Nutzungseinheiten (Auszug):
Wohnungen: Bäder mit WC, Waschbecken, Dusche; Küchen mit Spültisch und Geschirrspüler
Gewerbliche Einheiten: Büro-WC, Sozialräume, Café-Vorbereitung
Hinweis: Im Bad 2 der WE2.02 sind nur Anschlüsse für eine mögliche spätere Installation vorgesehen.

KG 420  Wärmeversorgungsanlagen
KG 421  Wärmeerzeugung
Die zentrale Wärmeerzeugung erfolgt in der Heizzentrale der Remise über einen Gas-Brennwertkessel. Das denkmalgeschützte Mühlenhaus wird über eine erdverlegte Leitung an die Heizzentrale angebunden.
Die Heizlast wurde nach DIN/TS EN 12831 mit Normaußentemperatur -12,6 °C berechnet und beträgt 86 kW. Es wurde ein Wärmebrückenzuschlag von 0,1 W/(m²K) berücksichtigt. Die Trinkwassererwärmung erfolgt zentral im UG des Mühlenhauses (Raum K1.012).
Raumtemperaturen nach DIN / Vereinbarung Bauherr:
Wohnräume, Büro, Küche: 20 °C
Bäder: 24 °C
Sozialräume, Umkleiden: 21 °C
Flure, Nebenräume: 1215 °C
Kellerräume: unbeheizt
Die maximalen Systemtemperaturen betragen 80/60 °C (VL/RL).
Druckhaltung erfolgt über ein 250-l-MAG mit Sicherheitsventil (2,5 bar). Eine Nachspeisung mit Systemtrenner und Wasserzähler ist vorgesehen.

KG 422  Wärmeverteilung
Die Wärmeverteilung erfolgt über Aufputzleitungen im KG (wegen F90-Decke keine Deckenmontage). Zur Absicherung sind Absperreinrichtungen, Schmutzfänger und Entleerungen vorgesehen.
Hydraulischer Abgleich:
Voreinstellbare Thermostatventile
Strangregulierventile
Entlüftungsventile an relevanten Punkten
Rohrleitungen sind als gepresste Edelstahlrohre (PN6) ausgeführt und mit Mineralfaserwolle WLG035 nach GEG isoliert (100 % im Gebäude, 200 % außerhalb). Im unbeheizten UG wird nach Möglichkeit ebenfalls 200 % Isolierung vorgesehen.
Rohrdurchführungen sind brandschutztechnisch mit z. B. Rockwool Conlit 150 U zu ertüchtigen (Brandabschnittstrennung je Etage/Nutzungseinheit).

KG 423  Raumheizflächen
Alle Räume im Mühlenhaus erhalten statische Heizflächen. Bäder und Wohnungen sind mit Gliederheizkörpern ausgestattet. Die Auslegungstemperaturen betragen 80/60 °C. Die Platzierung erfolgt möglichst in Fensterbereichen.
Wärmemengenerfassung:
Wärmemengenzähler und Heizkostenverteiler pro Nutzungseinheit
Abrechnung getrennt für Wohnungen, Büros und Verkehrsflächen

## Hinweis für den Leistungsumfang
Hinweis für den Leistungsumfang die bei der Kalkulation der folgenden Positionen berücksichtigt werden müssen
- Anlieferung
- Betriebsfertige Aufstellung
- Alle Anschluss- und Klemmarbeiten
- Alle Sicherungseinsätze
- Nachziehen aller Verschraubungen nach Transport
- Klein- und Montagematerial
- Erstprüfung der Verteiler nach Aufstellung gem. DIN VDE 0100-600:
- Inbetriebnahme
- eindeutige Beschriftung der Verteiler
- Dokumentation der Prüfung
- Einweisung und Dokumentation je Verteiler

## 21 VE 400.02.1 Sanitär und Heizungstechnik MHK

### Gewerk 01 KG 410 Abwasser-, Wasser-, Gasanlagen

#### Titel 01.01 KG 411 Abwasseranlagen

*Hinweis: Grundleitungen - Hinweise zur Kalkulation*
Technische Vorbemerkungen Grundleitungen

Vollwandrohre aus Polypropylen (PP-MD) gemäß DIN EN 14758-1 mit eingelegtem Dichtsystem nach DIN EN 681-1.
Ringsteifigkeit gemäß DIN EN ISO 9969.
Temperatur- und Chemikalienbeständigkeit gemäß DIN EN 476.
Alle Formteile haben eine tatsächlich gemessene Ringsteifigkeit, die gemäß der EN ISO 13967 über 16
kN/m² liegt.
Auf 7 bar Dichtheit gemäß DIN EN 1277 geprüft. Verlegung in Wasserschutzzone II und III gemäß DWA-A-
142 zulässig.

Weiterhin sind  für die Ausführung obiger Arbeiten Grundlage:
ATV Arbeitsblatt A 127:
Richtlinie für die statische Berechnung von Entwässerungskanälen und leitungen

Aufmaß-Abrechnung:
Formstücke werden als Zulage zu den jeweiligen Rohrpositionen abgerechnet. Bei Rohrbogen wird die Länge in der Bogenachse gemessen.

Weitere Grundlagen der Ausführung sind:
DIN EN 1610:
Verlegung und Prüfung von Abwasserleitungen und kanälen
Die Unfallverhütungsvorschriften der Berufsgenossenschaften bzw. der Arbeitsschutzinspektion und evtl. anderer beteiligter Stellen sind einzuhalten.

Material:
Die zur Ausführung kommenden erdverlegten Grundleitungen (Vollwandrohre) bestehen aus Polypropylen (PP-MD) nach DIN EN 14758-1.

DIN 4060:
Rohrverbindungen von Abwasserkanälen und leitungen mit Elastomerdichtungen  Anforderungen und Prüfungen an Rohrverbindungen, die Elastomerdichtungen enthalten

DIN EN 681-1:
Elastomer-Dichtungen  Werkstoff-Anforderungen für Rohrleitungs-Dichtungen für Anwendungen in der Wasserversorgung und Entwässerung

Der AN führt den Nachweis der Rohrstatik.

Abzweige sind egal oder reduziert auszuführen, die Abrechnung erfolgt immer nach der größeren Dimension

Die Verlegung der Grundleitung erfolgt nach Herstellung der Fundamentstreifen durch statisch abgestimmte Öffnungen in den Fundamenten und vor Herstellung der Bodenplatte.
Leistungsgrenze Rohbauinstallation der Grundleitung bis ca. 1m außerhalb des Bodenplatten- bzw. Fundamentbereichs.

Die Aufwendungen für das Einmessen der Rohrleitungen auf Basis der Gebäudeachsen sind in die Einheitspreise  einzukalkulieren.

Die Rohrleitungen sind nach dem Verlegen gegen Verunreinigung zu schützen. Dazu sind alle offenen Rohrenden mit einem Enddeckel zu verschließen. Die Kosten sind in die Einheitspreise einzukalkulieren.

*Hinweis: Erdverlegte Abflussleitung, Vollwandrohrsystem (PP-MD)*
Erdverlegte Abflussleitung, Vollwandrohrsystem aus mineralverstärkten Polypropylen (PP-MD) gemäß DIN EN 14758-1 mit eingelegtem Dreifach-Dichtsystem nach DIN EN 681-1 und bauaufsichtlicher Zulassung des DIBt, mit 3-fach-Dichtung, mit Dichtring und Steckverbindung.

Rohrverlegung Grundleitung inklusive Leitungsfixierung. Verlegung nach DIN/EN1610 auf vorher erstelltem Planum, einschließlich Bettung Typ 1, Dicke der unteren Bettungsschicht mind. 10cm aus Sand. Obere Bettung ebenfalls aus Sand.

In die Leistung sind Passlängen sowie Zusatzstoffe (z.B. Gleitmittel) mit einzukalkulieren.

Hersteller/Typ '....................................................'

vom Bieter einzutragen,

**01.01.0010 Vollwandrohrsystem (PP-MD), DN100**
Vollwandrohrsystem (PP-MD), DN 100
Leistung wie zuvor beschrieben (Pos. 01.01.0010)

geplantes Fabrikat: KG2000 Ostendorf oder gleichwertig

Hersteller/Typ '....................................................'

vom Bieter einzutragen,
Menge: 20,000 m

**01.01.0020 Vollwandrohrsystem (PP-MD), DN125**
Vollwandrohrsystem (PP-MD), DN 125
Leistung wie zuvor beschrieben (Pos. 01.01.0010)
Menge: 25,000 m

**01.01.0030 Vollwandrohrsystem (PP-MD), DN 150**
Vollwandrohrsystem (PP-MD), DN 150
Leistung wie zuvor beschrieben (Pos.01.01.0010)
Menge: 10,000 m

**01.01.0040 Vollwandrohrsystem (PP-MD)-Rohrbogen, DN100**
Vollwandrohrsystem (PP-MD)-Rohrbogen, DN 100, alle Winkelgrade
Leistung wie zuvor beschrieben (Pos.01.01.0010)
Menge: 5,000 St

**01.01.0050 Vollwandrohrsystem (PP-MD)-Rohrbogen, DN 125**
Vollwandrohrsystem (PP-MD)-Rohrbogen, DN 125, alle Winkelgrade
Leistung wie zuvor beschrieben (Pos.01.01.0010)
Menge: 7,000 St

**01.01.0060 Vollwandrohrsystem (PP-MD)-Rohrbogen, DN 150**
Vollwandrohrsystem (PP-MD)-Rohrbogen, DN 150, alle Winkelgrade
Leistung wie zuvor beschrieben (Pos.01.01.0010)
Menge: 2,000 St

**01.01.0070 Vollwandrohrsystem (PP-MD)-Abzweig, DN100**
Vollwandrohrsystem (PP-MD)-Abzweig, DN100 als Einfachabzweig, Abgang auf verschiedene Durchmesser und unterschiedliche Gradzahlen
Leistung wie zuvor beschrieben (Pos.01.01.0010)
Menge: 5,000 St

**01.01.0080 Vollwandrohrsystem (PP-MD)-Abzweig, DN125**
Vollwandrohrsystem (PP-MD)-Abzweig, DN125 als Einfachabzweig, Abgang auf verschiedene Durchmesser und unterschiedliche Gradzahlen
Leistung wie zuvor beschrieben (Pos.01.01.0010)
Menge: 7,000 St

**01.01.0090 Vollwandrohrsystem (PP-MD)-Abzweig, DN150**
Vollwandrohrsystem (PP-MD)-Abzweig, DN150 als Einfachabzweig, Abgang auf verschiedene Durchmesser und unterschiedliche Gradzahlen
Leistung wie zuvor beschrieben (Pos.01.01.0010)
Menge: 2,000 St

**01.01.0100 Vollwandrohrsystem (PP-MD)-Passstücke DN 100**
Passstücke für Vollwandrohrsystem (PP-MD), DN100, Formstück aus PP-MD, inklusive schneiden, Anschluss an PP-MD-Rohr
Leistung wie zuvor beschrieben (Pos.01.01.0010)
Menge: 5,000 St

**01.01.0110 Vollwandrohrsystem (PP-MD)-Passstücke DN 125**
Passstücke für Vollwandrohrsystem (PP-MD), DN125, Formstück aus PP-MD, inklusive schneiden, Anschluss an PP-MD-Rohr
Leistung wie zuvor beschrieben (Pos.01.01.0010)
Menge: 5,000 St

**01.01.0120 Vollwandrohrsystem (PP-MD)-Passstücke DN 150**
Passstücke für Vollwandrohrsystem (PP-MD), DN150, Formstück aus PP-MD, inklusive schneiden, Anschluss an PP-MD-Rohr
Leistung wie zuvor beschrieben (Pos.01.01.0010)
Menge: 2,000 St

**01.01.0130 Vollwandrohrsystem (PP-MD)-Reduzierung, DN 125**
Vollwandrohrsystem (PP-MD)-Reduzierung, DN 125
Reduzierung auf Nennweite DN 100, Reduzierung exzentrisch
Leistung wie zuvor beschrieben (Pos.01.01.0010)
Menge: 5,000 St

**01.01.0140 Vollwandrohrsystem (PP-MD)-Reduzierung, DN 150**
Vollwandrohrsystem (PP-MD)-Reduzierung, DN 150
Reduzierung auf Nennweite DN 125, Reduzierung exzentrisch
Leistung wie zuvor beschrieben (Pos.01.01.0010)
Menge: 5,000 St

**01.01.0150 Vollwandrohrsystem (PP-MD)-U-Doppelmuffe DN100**
Doppelmuffe Vollwandrohrsystem (PP-MD), DN100, Formstück aus PP-MD, Anschluss an PP-MD-Rohr,
Leistung wie zuvor beschrieben (Pos.01.01.0010)
Menge: 5,000 St

**01.01.0160 Vollwandrohrsystem (PP-MD)-U-Doppelmuffe DN125**
Doppelmuffe Vollwandrohrsystem (PP-MD), DN125, Formstück aus PP-MD, Anschluss an PP-MD-Rohr,
Leistung wie zuvor beschrieben (Pos.01.01.0010)
Menge: 5,000 St

**01.01.0170 Vollwandrohrsystem (PP-MD)-U-Doppelmuffe DN150**
Doppelmuffe Vollwandrohrsystem (PP-MD), DN150, Formstück aus PP-MD, Anschluss an PP-MD-Rohr,
Leistung wie zuvor beschrieben (Pos.01.01.0010)
Menge: 2,000 St

**01.01.0180 Vollwandrohrsystem (PP-MD)-U-Überschiebemuffe DN100**
Überschiebemuffe DN100, Formstück aus PP-MD,
Anschluss an PP-MD-Rohr,
Leistung wie zuvor beschrieben (Pos.01.01.0010)
Menge: 5,000 St

**01.01.0190 Vollwandrohrsystem (PP-MD)-U-Überschiebemuffe DN125**
Überschiebemuffe DN125, Formstück aus PP-MD,
Anschluss an PP-MD-Rohr,
Leistung wie zuvor beschrieben (Pos.01.01.0010)
Menge: 5,000 St

**01.01.0200 Vollwandrohrsystem (PP-MD)-U-Überschiebemuffe DN150**
Überschiebemuffe DN150, Formstück aus PP-MD,
Anschluss an PP-MD-Rohr,
Leistung wie zuvor beschrieben (Pos.01.01.0010)
Menge: 2,000 St

**01.01.0210 Muffenstopfen als Bauzeitenverschluss DN100**
Menge: 7,000 St

**01.01.0220 Muffenstopfen als Bauzeitenverschluss DN125**
Menge: 2,000 St

**01.01.0230 Muffenstopfen als Bauzeitenverschluss DN150**
Menge: 1,000 St

#### Titel 01.02 KG411 Grundleitung fetthaltiges Schmutzwasser

*Hinweis: Erdverlegte Abflussleitung, Vollwandrohrsystem (PP-MD)*
Erdverlegte Abflussleitung für fetthaltiges Abwasser, Vollwandrohrsystem (PP-MD)
Vollwandrohr aus Polypropylen (PP-MD) gemäß DIN EN 14758-1 mit eingelegtem Dreifach-Dichtsystem nach DIN EN 681-1 und bauaufsichtlicher Zulassung des DIBt, mit 3-fach-Dichtung, mit Dichtring und Steckverbindung.

Rohrverlegung Grundleitung inklusive Leitungsfixierung. Verlegung nach DIN/EN1610 auf vorher erstelltem Planum, einschließlich Bettung Typ 1, Dicke der unteren Bettungsschicht mind. 10cm aus Sand. Obere Bettung ebenfalls aus Sand.

In die Leistung sind Passlängen sowie Zusatzstoffe (z.B. Gleitmittel) mit einzukalkulieren.

**01.02.0010 Vollwandrohrsystem (PP-MD), DN100**
Erdverlegte Abflussleitung für fetthaltiges Abwasser, Vollwandrohrsystem (PP-MD)
Vollwandrohr aus Polypropylen (PP-MD) gemäß DIN EN 14758-1 mit eingelegtem Dreifach-Dichtsystem nach DIN EN 681-1 und bauaufsichtlicher Zulassung des DIBt, mit 3-fach-Dichtung, mit Dichtring und Steckverbindung.

Rohrverlegung Grundleitung inklusive Leitungsfixierung. Verlegung nach DIN/EN1610 auf vorher erstelltem Planum, einschließlich Bettung Typ 1, Dicke der unteren Bettungsschicht mind. 10cm aus Sand. Obere Bettung ebenfalls aus Sand.

Vollwandrohrsystem (PP-MD), DN 100

In die Leistung sind Passlängen sowie Zusatzstoffe (z.B. Gleitmittel) mit einzukalkulieren.
Menge: 15,000 m

**01.02.0020 Vollwandrohrsystem (PP-MD)-Rohrbogen, DN100**
Vollwandrohrsystem (PP-MD)-Rohrbogen, DN 100, alle Winkelgrade
Leistung wie zuvor beschrieben (Pos. 01.02.0010)
Menge: 4,000 St

**01.02.0030 Vollwandrohrsystem (PP-MD)-Abzweig, DN100**
Vollwandrohrsystem (PP-MD)-Abzweig, DN100 als Einfachabzweig, Abgang auf verschiedene Durchmesser und unterschiedliche Gradzahlen
Leistung wie zuvor beschrieben (Pos. 01.02.0010)
Menge: 2,000 St

**01.02.0040 Vollwandrohrsystem (PP-MD)-Passstücke DN100**
Passstücke für Vollwandrohrsystem (PP-MD), DN100, Formstück aus PP-MD, inklusive schneiden, Anschluss an PP-MD-Rohr
Leistung wie zuvor beschrieben (Pos. 01.02.0010)
Menge: 1,000 St

**01.02.0050 Vollwandrohrsystem (PP-MD)-U-Doppelmuffe DN100**
Doppelmuffe für Vollwandrohrsystem (PP-MD), DN100, Formstück aus PP-MD, Anschluss an PP-MD-Rohr,
Leistung wie zuvor beschrieben (Pos. 01.02.0010)
Menge: 5,000 St

**01.02.0060 Vollwandrohrsystem (PP-MD)-U-Überschiebemuffe DN100**
Überschiebemuffe DN100, Formstück aus PP-MD,
Anschluss an PP-MD-Rohr,
Leistung wie zuvor beschrieben (Pos. 01.02.0010)
Menge: 5,000 St

**01.02.0070 Muffenstopfen als Bauzeitenverschluss DN100**
Menge: 1,000 St

*Hinweis: Mauerkragenabdichtung*

**01.02.0080 Mauerkragenabdichtung für Vollwandrohrsystem (PP-MD) DN100**
Mauerkragen in Betonwänden (Mauerwerk) oder Bodenplatten  aus EPDM, DN100 gemäß DIN 18195-6, (mit Nachweis Dichtigkeit bis mind. 1bar durch eine unabhängige Materialprüfanstalt). Die Fixierung des EPDM-Mauerkragens erfolgt mittels Edelstahlspannbändern. In radondichter Ausführung.

Hersteller/Typ '....................................................'

vom Bieter einzutragen,
Menge: 14,000 St

**01.02.0090 Mauerkragenabdichtung für Vollwandrohrsystem (PP-MD)-DN125**
Mauerkragen in Betonwänden (Mauerwerk) oder Bodenplatten für Vollwandrohrsystem (PP-MD), DN 125
Leistung wie zuvor beschrieben (Pos. 01.02.0080)
Menge: 2,000 St

**01.02.0100 Mauerkragenabdichtung für Vollwandrohrsystem (PP-MD)-DN150**
Mauerkragen in Betonwänden (Mauerwerk) oder Bodenplatten für Vollwandrohrsystem (PP-MD), DN 150
Leistung wie zuvor beschrieben (Pos. 01.02.0080)
Menge: 1,000 St

**01.02.0110 Mauerkragenabdichtung für PE-Rohr DN50**
Mauerkragen in Mauerwerk aus Hochleistungskunststoff, mit Dichtring, 40 mm breit, gefertig aus EPDM, ITL-Muttern, Schrauben aus Edelstahl. Passend für PE-Rohr DN50, AD-Rohr ca. 60 mm.
Auch mit Akkuschrauber montierbar, dauerhaft dicht, wartungsfrei - ohne Nachspannen
Radondicht
Abwinklung der Medienrohre bis 8 Grad möglich
Aufnahme axialer Bewegungen
40 mm Dichtbreite

Für Trinkwasserhauseinführung

Rohr AD: ca. 63 mm
Menge: 5,000 St

**01.02.0120 Mauerkragenkragenabdichtung für PE-Rohr DN20**
Mauerkragen für PE-Rohre in Mauerwerk für PE-Rohre, DN20,
AD-Rohr ca. 25mm
Leistung wie zuvor beschrieben (Pos. 01.02.0110), jedoch für Gartenwasser
Menge: 2,000 St

*Hinweis: Bodenablauf*

*Hinweis: Bodenabläufe*
Bodenabläufe für den Einbau in Bodenplatte aus wasserundurchlässigen Beton werden zusammen mit einem für den gemeinsamen Einbau geprüften Mauerkragen gebaut.

**01.02.0130 Bodenablauf DN100**
Bodenablauf DN100 aus PP nach DIN EN 1253 mit Edelstahlrost aus V2A, ca. 140 x 140 mm.
Rahmenmaß: ca. 150 x 150 mm
Rohranschluss DN100
umlaufende Dichtung
Radondichte Ausführung
Auslauf senkrecht, Auslaufleistung 1,7 l/s
Höhenverstellbar: ca. 15 - 70 mm
inkl. Lippendichtung, Bauzeitschutzdeckel und Schlammfangkorb.
Mit Geruchsverschluss (herausnehmbar)
Sperrwasserhöhe 50 mm
Mit Schlitzrost ca. 140 x 140 mm aus Edelstahlrost aus V2A
Belastungsklasse K 3 (300 kg)
inkl. Folienflansch

Aufbau nach Verlegeanleitung des Herstellers in Bodenplatte aus wasserundurchlässigen Beton.

Einbauort:  Küche Remise

inkl  Zwischenstück DN 100 aus Kunststoff, höhenverstellbar und mit Aufsatzstück

Fabrikat der Planung: ACO Bodenablauf oder gleichwertig.

Hersteller/Typ '....................................................'

vom Bieter einzutragen,
Menge: 3,000 St

**01.02.0140 Reinigungsverschluss Bodeneinbau DN100**
Reinigungsverschluss aus Gusseisen für Bodeneinbau (Bodenablauf), mit Zulassungsbescheid/Prüfzeichen, 2-teilig, Unterteil mit Pressdichtungsflansch, Anschluss DN100, für frei wählbare Oberflächen, Klasse L15 DIN/EN1253-4

Hersteller/Typ '....................................................'

vom Bieter einzutragen,
Menge: 3,000 St

**01.02.0150 Mauerkragenabdichtung für Bodenablauf DN100**
Mauerkragen aus EPDM, gegen nicht drückendes Wasser,
passend für zuvor beschriebene Bodenabläufe und Reinigungsöffnungen DN 100,gemäß DIN 18195-6, zum Einbau in Bodenplatte aus wasserundurchlässigem Beton.

In radondichter Ausführung
Menge: 3,000 St

#### Titel 01.03 KG411 Grundleitungen Allgemein/Sonstiges

**01.03.0010 Druck- und Dichtheitsprüfung Grundleitung**
Druck- und Dichtheitsprüfung gemäß DIN/EN1610 an Grundleitungen aus PP (MD)-U-Rohren (DIN EN 14758-1), homogene Vollwandrohre bis DN/OD 200.

Verfahren W, Prüfung abschnittsweise, einschließlich aller erforderlichen Anlagen, Abdichtungen, Verankerungen und Rohrverschlüsse
Menge: 200,000 m

**01.03.0020 Erstellung der Dokumentationsunterlagen**
*** Pauschalposition
Erstellen der gem. VOB/C und weiterer zu liefernden Unterlagen für die Abnahme durch den Bauherrn. Die Bestandsunterlagen sind in deutscher Sprache zu erstellen.
Folgende Unterlagen sind auf Datenträger (USB-Stick) zu liefern und dem Auftraggeber zu übergeben:
- Revisionszeichnungen der Grundrisse, Schnitte und Strangschemen nach dem aktuellen Stand der Installation - CAD-Revisionszeichnungen mit Planliste entsprechend Pflichtenheft zum CAD
- Dateien in pdf und dwg-Format erstellt auf der Grundlage der Ausführungsplanung des Ingenieurbüros
- Anlagenbeschreibung
- Bedienungs- und Wartungsanweisungen der Anlage und für alle eingebauten Anlagenteile
- Übergabe der produktspezifischen Herstellerangaben, zusätzlich in Listenform mit Fabrikats- und Typangaben
- Kopien behördlicher Prüfungsbescheinigungen
- Kopie VOB - Abnahmeprotokoll
- Protokolle über Behördliche Abnahmen
- Protokoll über die Einweisung des Bedienpersonals - gewerkespezifische Unterlagen entsprechend VOB/C,

insbesondere:
- Protokolle über alle im Rahmen der Einregulierung durchgeführten Messungen sowie über die Druck- und Dichtheitsprüfungen

Alle benannten Unterlagen sind im Format docx, xlsx, pdf und dwg auf einen elektronischen Datenträger (USB-Stick) zu liefern.

Beschreibungen ausführlich, nachvollziehbar und ggf. mit grafischer Ergänzung.
Werden Abkürzungen verwendet, sind sie aufzulisten und zu erklären.
Menge: 1,000 psch

**01.03.0030 Kamerabefahrung mit Dokumentation**
*** Pauschalposition
Kamerabefahrung durchführen an neu verlegten Entwässerungsleitungen bis DN 160, Aufzeichnung auf DVD herstellen und protokollieren der Befahrung, Einmessen von Unstetigkeiten und Seitenzuläufen.
Unterlagen dem AG übergeben, Ausführung nach Anweisung der Bauleitung vor Objektübergabe
Erstellen einer Dokumentation auf DVD
Dokumentation der Inspektion von Hausanschlussleitungen als Untersuchungsbericht, je Leitung, als schriftlicher Bericht, aufbereitet gemäß ATV-DVWK M 143 Teil 2.
Bei verzweigten Leitungsnetzen ist je Abzweig ein separater Bericht zu erstellen.

Rohrlänge: ca. 130m
Menge: 1,000 psch

#### Titel 01.04 KG411 Abwasserleitungen

*Hinweis: PP-Schallgedämmt*

**01.04.0010 PP-Rohr DN40**
Abwasserleitung aus PP-Rohr DIN EN 1451-1, heißwasserbeständig (bis 95 Grad C) und schallgedämmt, für Schmutzwasser, DN/OD 40, Verbindung mit Steckmuffe, einschl. Dichtringen, Verlegung in Gebäuden, Formstücke  werden gesondert vergütet, Rohrbefestigungen werden gesondert vergütet,
inkl.  Verbindungsstücke / Steckmuffen

Leitfabrikat: Geberit DB20 oder gleichwertig

Hersteller/Typ '....................................................'

vom Bieter einzutragen,
Menge: 5,000 m

**01.04.0020 PP-Rohr DN50**
Abwasserleitung aus PP-Rohr DIN EN 1451-1, heißwasserbeständig (bis 95 Grad C) und schallgedämmt, für Schmutzwasser, DN/OD 50, Verbindung mit Steckmuffe, einschl. Dichtringen, Verlegung in Gebäuden, Formstücke  werden gesondert vergütet, Rohrbefestigungen werden gesondert vergütet,
inkl.  Verbindungsstücke / Steckmuffen
Menge: 100,000 m

**01.04.0030 PP-Rohr DN70**
Abwasserleitung aus PP-Rohr DIN EN 1451-1, heißwasserbeständig (bis 95 Grad C) und schallgedämmt, für Schmutzwasser, DN/OD 70, Verbindung mit Steckmuffe, einschl. Dichtringen, Verlegung in Gebäuden, Formstücke  werden gesondert vergütet, Rohrbefestigungen werden gesondert vergütet,
inkl.  Verbindungsstücke / Steckmuffen
Menge: 110,000 m

**01.04.0040 PP-Rohr DN100**
Abwasserleitung aus PP-Rohr DIN EN 1451-1, heißwasserbeständig (bis 95 Grad C) und schallgedämmt, für Schmutzwasser, DN/OD 100, Verbindung mit Steckmuffe, einschl. Dichtringen, Verlegung in Gebäuden, Formstücke  werden gesondert vergütet, Rohrbefestigungen werden gesondert vergütet,
inkl.  Verbindungsstücke / Steckmuffen
Menge: 220,000 m

**01.04.0050 PP-Rohr DN125**
Abwasserleitung aus PP-Rohr DIN EN 1451-1, heißwasserbeständig (bis 95 Grad C) und schallgedämmt, für Schmutzwasser, DN/OD 125, Verbindung mit Steckmuffe, einschl. Dichtringen, Verlegung in Gebäuden, Formstücke  werden gesondert vergütet, Rohrbefestigungen werden gesondert vergütet,
inkl.  Verbindungsstücke / Steckmuffen
Menge: 50,000 m

**01.04.0060 PP-Rohr DN150**
Abwasserleitung aus PP-Rohr DIN EN 1451-1, heißwasserbeständig (bis 95 Grad C) und schallgedämmt, für Schmutzwasser, DN/OD 150, Verbindung mit Steckmuffe, einschl. Dichtringen, Verlegung in Gebäuden, Formstücke  werden gesondert vergütet, Rohrbefestigungen werden gesondert vergütet,
inkl.  Verbindungsstücke / Steckmuffen
Menge: 30,000 m

**01.04.0070 Passstück Abwasserleitung PE heißwasserbest. schallgedämmt DN/OD56**
Passstück bis 50 cm, für Abwasserleitung, aus PE-Rohr, heißwasserbeständig und schallgedämmt, DN/OD 56.
Menge: 50,000 St

**01.04.0080 Passstück Abwasserleitung PE heißwasserbest. schallgedämmt DN/OD75**
Leistung wie vorstehend beschrieben, jedoch
DN/OD 75
Menge: 50,000 St

**01.04.0090 Passstück Abwasserleitung PE heißwasserbest. schallgedämmt DN/OD110**
Leistung wie vorstehend beschrieben, jedoch
DN/OD 110
Menge: 100,000 St

**01.04.0100 Passstück Abwasserleitung PE heißwasserbest. schallgedämmt DN/OD125**
Leistung wie vorstehend beschrieben, jedoch
DN/OD 125
Menge: 25,000 St

**01.04.0110 Passstück Abwasserleitung PE heißwasserbest. schallgedämmt DN/OD150**
Leistung wie vorstehend beschrieben, jedoch
DN/OD 150
Menge: 10,000 St

**01.04.0120 PP-Bogen DN40**
Bogen, für Abwasserleitung, aus PP-Rohr DIN EN 1451-1, heißwasserbeständig (bis 95 Grad C) und schallgedämmt,
DN/OD 40.
Menge: 2,000 St

**01.04.0130 PP-Bogen DN50**
Bogen, für Abwasserleitung, aus PP-Rohr DIN EN 1451-1, heißwasserbeständig (bis 95 Grad C) und schallgedämmt,
DN/OD 50.
Menge: 50,000 St

**01.04.0140 PP-Bogen DN70**
Bogen, für Abwasserleitung, aus PP-Rohr DIN EN 1451-1, heißwasserbeständig (bis 95 Grad C) und schallgedämmt,
DN/OD 70.
Menge: 50,000 St

**01.04.0150 PP-Bogen DN100**
Bogen, für Abwasserleitung, aus PP-Rohr DIN EN 1451-1, heißwasserbeständig (bis 95 Grad C) und schallgedämmt,
DN/OD 100.
Menge: 60,000 St

**01.04.0160 PP-Bogen DN125**
Bogen, für Abwasserleitung, aus PP-Rohr DIN EN 1451-1, heißwasserbeständig (bis 95 Grad C) und schallgedämmt,
DN/OD 125.
Menge: 20,000 St

**01.04.0170 PP-Bogen DN150**
Bogen, für Abwasserleitung, aus PP-Rohr DIN EN 1451-1, heißwasserbeständig (bis 95 Grad C) und schallgedämmt,
DN/OD 150.
Menge: 10,000 St

**01.04.0180 PP-Abzweig DN40 45°**
Abzweig, 45 Grad, für Abwasserleitung, aus PP-Rohr DIN EN 1451-1, heißwasserbeständig (bis 95 Grad C) und schallgedämmt, DN/OD 40.
Menge: 2,000 St

**01.04.0190 PP-Abzweig DN40 87°**
Abzweig, 87 Grad, für Abwasserleitung, aus PP-Rohr DIN EN 1451-1, heißwasserbeständig (bis 95 Grad C) und schallgedämmt, DN/OD 40.
Menge: 2,000 St

**01.04.0200 PP-Abzweig DN50 45°**
Abzweig, 45 Grad, für Abwasserleitung, aus PP-Rohr DIN EN 1451-1, heißwasserbeständig (bis 95 Grad C) und schallgedämmt, DN/OD 50.
Menge: 25,000 St

**01.04.0210 PP-Abzweig DN50 87°**
Abzweig, 87 Grad, für Abwasserleitung, aus PP-Rohr DIN EN 1451-1, heißwasserbeständig (bis 95 Grad C) und schallgedämmt, DN/OD 50.
Menge: 25,000 St

**01.04.0220 PP-Abzweig DN70 45°**
Abzweig, 45 Grad, für Abwasserleitung, aus PP-Rohr DIN EN 1451-1, heißwasserbeständig (bis 95 Grad C) und schallgedämmt, DN/OD 70.
Menge: 20,000 St

**01.04.0230 PP-Abzweig DN70 87°**
Abzweig, 87 Grad, für Abwasserleitung, aus PP-Rohr DIN EN 1451-1, heißwasserbeständig (bis 95 Grad C) und schallgedämmt, DN/OD 70.
Menge: 20,000 St

**01.04.0240 PP-Abzweig DN100 45°**
Abzweig, 45 Grad, für Abwasserleitung, aus PP-Rohr DIN EN 1451-1, heißwasserbeständig (bis 95 Grad C) und schallgedämmt, DN/OD 100.
Menge: 20,000 St

**01.04.0250 PP-Abzweig DN100 87°**
Abzweig, 87 Grad, für Abwasserleitung, aus PP-Rohr DIN EN 1451-1, heißwasserbeständig (bis 95 Grad C) und schallgedämmt, DN/OD 100.
Menge: 20,000 St

**01.04.0260 PP-Abzweig DN125 45°**
Abzweig, 45 Grad, für Abwasserleitung, aus PP-Rohr DIN EN 1451-1, heißwasserbeständig (bis 95 Grad C) und schallgedämmt, DN/OD 125.
Menge: 10,000 St

**01.04.0270 PP-Abzweig DN125 87°**
Abzweig, 87 Grad, für Abwasserleitung, aus PP-Rohr DIN EN 1451-1, heißwasserbeständig (bis 95 Grad C) und schallgedämmt, DN/OD 125.
Menge: 10,000 St

**01.04.0280 PP-Abzweig DN150 45°**
Abzweig, 45 Grad, für Abwasserleitung, aus PP-Rohr DIN EN 1451-1, heißwasserbeständig (bis 95 Grad C) und schallgedämmt, DN/OD 150.
Menge: 5,000 St

**01.04.0290 PP-Abzweig DN150 87°**
Abzweig, 87 Grad, für Abwasserleitung, aus PP-Rohr DIN EN 1451-1, heißwasserbeständig (bis 95 Grad C) und schallgedämmt, DN/OD 150.
Menge: 5,000 St

**01.04.0300 Langmuffe mit Doppelbund PE heißwasserbest. DN/OD75**
Langmuffe, für Abwasserleitung, aus PE-Rohr, heißwasserbeständig und schallgedämmt,
einschl. notwendiger Spannverbinder
zum Kompensieren von Rohrausdehnung DN/OD 75.
Menge: 30,000 St

**01.04.0310 Langmuffe mit Doppelbund PE heißwasserbest. schallgedämmt DN/OD110**
Leistung wie vorstehend beschrieben, jedoch
DN/OD 110.
Menge: 50,000 St

**01.04.0320 Langmuffe mit Doppelbund PE heißwasserbest. schallgedämmt DN/OD125**
Leistung wie vorstehend beschrieben, jedoch
DN/OD 125.
Menge: 20,000 St

**01.04.0330 Langmuffe mit Doppelbund PE heißwasserbest. schallgedämmt DN/OD150**
Leistung wie vorstehend beschrieben, jedoch
DN/OD 150.
Menge: 10,000 St

**01.04.0340 Reduzierstück Abwasserltg PP heißwasserbest. DN/OD40 DN50**
STLB-Bau 2025-04 044
Reduzierstück, für Abwasserleitung, aus PP-Rohr DIN EN 1451-1, heißwasserbeständig (bis 95 Grad C), DN/OD 40, 2. DN/OD 50.
Menge: 2,000 St

**01.04.0350 Reduzierstück Abwasserltg PP heißwasserbest. DN/OD40 DN50**
STLB-Bau 2025-04 044
Reduzierstück, für Abwasserleitung, aus PP-Rohr DIN EN 1451-1, heißwasserbeständig (bis 95 Grad C), DN/OD 40, 2. DN/OD 50.
Menge: 50,000 St

**01.04.0360 Reduzierstück Abwasserltg PP heißwasserbest. DN/OD75 DN50**
STLB-Bau 2025-04 044
Reduzierstück, für Abwasserleitung, aus PP-Rohr DIN EN 1451-1, heißwasserbeständig (bis 95 Grad C), DN/OD 75, 2. DN/OD 50.
Menge: 20,000 St

**01.04.0370 Reduzierstück Abwasserltg PP heißwasserbest. DN/OD75 DN50**
STLB-Bau 2025-04 044
Reduzierstück, für Abwasserleitung, aus PP-Rohr DIN EN 1451-1, heißwasserbeständig (bis 95 Grad C), DN/OD 75, 2. DN/OD 50.
Menge: 25,000 St

**01.04.0380 Reduzierstück Abwasserltg PP heißwasserbest. DN/OD125 DN100**
STLB-Bau 2025-04 044
Reduzierstück, für Abwasserleitung, aus PP-Rohr DIN EN 1451-1, heißwasserbeständig (bis 95 Grad C), DN/OD 125, 2. DN/OD 100.
Menge: 20,000 St

**01.04.0390 Reinigungsrohr Abwasserltg PP heißwasserbest. mehrschichtig DN/OD110**
STLB-Bau 2025-04 044
Reinigungsrohr mit Verschlussdeckel, für Abwasserleitung, aus PP-Rohr DIN EN 1451-1, heißwasserbeständig (bis 95 Grad C), mit mehrschichtigem Aufbau, DN/OD 110.
Menge: 14,000 St

**01.04.0400 Reduzierstück Abwasserltg PP heißwasserbest. DN/OD125 DN100**
STLB-Bau 2025-04 044
Reduzierstück, für Abwasserleitung, aus PP-Rohr DIN EN 1451-1, heißwasserbeständig (bis 95 Grad C), DN/OD 125, 2. DN/OD 100.
Menge: 2,000 St

**01.04.0410 Reinigungsrohr Abwasserltg PP heißwasserbest. DN/OD75**
STLB-Bau 2025-04 044
Reinigungsrohr mit Verschlussdeckel, für Abwasserleitung, aus PP-Rohr DIN EN 1451-1, heißwasserbeständig (bis 95 Grad C), DN/OD 75.
Menge: 2,000 St

**01.04.0420 Reinigungsrohr Abwasserltg PP heißwasserbest. DN/OD50**
STLB-Bau 2025-04 044
Reinigungsrohr mit Verschlussdeckel, für Abwasserleitung, aus PP-Rohr DIN EN 1451-1, heißwasserbeständig (bis 95 Grad C), DN/OD 50.
Menge: 2,000 St

**01.04.0430 Entlüftungsrohr wärmegedämmt Alu D 0,7mm Durchm. 100mm L 700 mm**
STLB-Bau 2024-04 022
Entlüftungsrohr, wärmegedämmt, aus Aluminium DIN EN 485 und DIN EN 507, Dicke 0,7 mm, Durchmesser 100 mm,Länge '700'
  mm, mit Flansch, auf flach geneigtem Dach.
Menge: 14,000 St

**01.04.0440 Entlüftungsrohr wärmegedämmt Alu D 0,7mm Durchm. 120mm L 700 mm**
STLB-Bau 2025-04 022
Entlüftungsrohr, wärmegedämmt, aus Aluminium DIN EN 485 und DIN EN 507, Dicke 0,7 mm, Durchmesser 120 mm,Länge '700'
  mm, mit Flansch, auf flach geneigtem Dach.
Menge: 1,000 St

**01.04.0450 Entlüftungsrohr wärmegedämmt Alu D 0,7mm Durchm. 150mm L 700 mm**
STLB-Bau 2025-04 022
Entlüftungsrohr, wärmegedämmt, aus Aluminium DIN EN 485 und DIN EN 507, Dicke 0,7 mm, Durchmesser 150 mm,Länge '700'
  mm, mit Flansch, auf flach geneigtem Dach.
Menge: 1,000 St

**01.04.0460 Entlüftungsrohr wärmegedämmt Alu D 0,7mm Durchm. 80mm L 700 mm**
STLB-Bau 2024-04 022
Entlüftungsrohr, wärmegedämmt, aus Aluminium DIN EN 485 und DIN EN 507, Dicke 0,7 mm, Durchmesser 80 mm,Länge '700'
  mm, mit Flansch, auf flach geneigtem Dach.
Menge: 2,000 St

**01.04.0470 flexibler Dunstrohranschluss DN 100**
Flexiblen Dunstrohranschluss DN100 liefern, an Schmutzwasser-Strangentlüftungsleitung und an bauseitige Dunstrohr-Dachentlüftung anbinden
Menge: 14,000 St

**01.04.0480 flexibler Dunstrohranschluss DN 125**
Leistung wie vorstehend beschrieben, jedoch
DN 125
Menge: 2,000 St

**01.04.0490 flexibler Dunstrohranschluss DN 150**
Leistung wie vorstehend beschrieben, jedoch
DN 150
Menge: 1,000 St

**01.04.0500 Anschluss Abwasserleitung schallgedämmt bis DN/OD110**
Anschluss Kunststoff-RohrDN/OD110 an vorhandenen Dachablauf bis DN 110 einschl. Anschlussformstück und Dichtungsmaterial
Menge: 14,000 St

**01.04.0510 Anschluss Abwasserleitung schallgedämmt DN/OD125 an Dachablauf herste**
Leistung wie vorstehend beschrieben, jedoch
DN 125
Menge: 2,000 St

**01.04.0520 Anschluss Abwasserleitung schallgedämmt DN/OD150 an Dachablauf herste**
Leistung wie vorstehend beschrieben, jedoch
DN 150
Menge: 1,000 St

**01.04.0530 Anschluss Abwasserleitung DN/OD70 schallgedämmt an Kanalrohr herstelle**
Anschluss herstellen, an vorhandene Abwasser-Grundleitung (Schnittstelle mit Außenanlagenbauer im Gebäude bzw. Grundleitung Rohbau), DN/OD 70) durch Muffenverbindung, mit Abwasserleitung schallgedämmt, einschl. Anschlussformstück und Dichtungsmaterial.
Menge: 2,000 St

**01.04.0540 Anschluss Abwasserleitung DN/OD110 schallgedämmt an Kanalrohr herstell**
Leistung wie vorstehend beschrieben, jedoch
DN/OD 110
Menge: 5,000 St

**01.04.0550 Anschluss Abwasserleitung DN/OD125 schallgedämmt an Kanalrohr herstell**
Leistung wie vorstehend beschrieben, jedoch
DN/OD 125
Menge: 1,000 St

**01.04.0560 Anschluss Abwasserleitung DN/OD150 schallgedämmt an Kanalrohr herstell**
Leistung wie vorstehend beschrieben, jedoch
DN/OD 150
Menge: 1,000 St

**01.04.0570 Flachdachhaube für DN100, zweiteilig für SW-Abluft**
Dachhaube und Standrohr mit Isolierung für Flachdächer.
Dachhaubenkopf aus Stahlblech mit Spezial-Aluminium-Zinkbeschichtung, außen pulverbeschichtet, Regenhaube zur Abdeckung von Dachdichtungsbahn und Spannband.
Standrohr: doppelwandig mit eingeschlossener EPS-Isolierung und Flansch.
Rohranschlusslänge: unter Flansch ca. 300 mm
mit Formteilmaß.
Material: Stahlblech mit Aluminium-Zinkbeschichtung.
UV-, korrosions-, und brandbeständig, schlagregensicher, Kondensatablauf über Dach.
Farbe: grau (ähnlich RAL 7042)
Standrohrlänge: ca. 650 mm

Produkt der Planung: Geba Vent oder gleichwertig.

Hersteller/Typ '....................................................'

vom Bieter einzutragen,
Menge: 2,000 St

**01.04.0580 Steildachhaube für DN70, zweiteilig für SW-Abluft**
wie vor beschrieben, jedoch für Steildach
6 - 60° Neigung
Menge: 3,000 St

**01.04.0590 Steildachhaube für DN100, zweiteilig für SW-Abluft**
wie vor beschrieben, jedoch für Steildach
6 - 60° Neigung
Menge: 5,000 St

**01.04.0600 Steildachhaube für DN125, zweiteilig für SW-Abluft**
wie vor beschrieben, jedoch für Steildach
6 - 60° Neigung
Menge: 1,000 St

**01.04.0610 Steildachhaube für DN150, zweiteilig für SW-Abluft, ca. 45°**
Dachhaube und Standrohr mit Isolierung für Steildächer,
Neigung ca. 45°.
Dachhaubenkopf aus Stahlblech mit Spezial-Aluminium-Zinkbeschichtung, außen pulverbeschichtet, Regenhaube zur Abdeckung von Dachdichtungsbahn und Spannband.
Standrohr: doppelwandig mit eingeschlossener EPS-Isolierung und Flansch.
Rohranschlusslänge: unter Flansch ca. 300 mm
mit Formteilmaß.
Material: Stahlblech mit Aluminium-Zinkbeschichtung.
UV-, korrosions-, und brandbeständig, schlagregensicher, Kondensatablauf über Dach.
Farbe: grau (ähnlich RAL 7042)
Standrohrlänge: ca. 650 mm
Menge: 1,000 St

**01.04.0620 Anschluss Schmutzwasserrohr an Dachhaube**
Anschluss eines Schmutzwasserfallrohres an die vorhandene Dachhaube, einschließlich aller erforderlichen Form- und Verbindungselemente.
Herstellen einer fachgerechten, dauerhaft dichten und spannungsfreien Verbindung zwischen Schmutzwasserrohr und Dachhaube.
Alle notwendigen Nebenarbeiten sind in die Leistung einzubeziehen.

Umfang der Leistung:
Lieferung und Montage der erforderlichen Übergangsstücke, Manschetten und Dichtungen.
Anpassung des Schmutzwasserrohres an die Dachhaube, einschließlich Zuschneiden, Einpassen und Fixieren.
Sicherstellen einer geruchsdichten, schall- und brandschutzgerechten Ausführung nach den anerkannten Regeln der Technik.
Abdichtung im Bereich des Dachdurchgangs entsprechend den Herstellervorgaben.
Entsorgung von Rest- und Verpackungsmaterial.

Besondere Hinweise:
Material: passend zum bestehenden Rohrsystem
Anschlussdurchmesser entsprechend Rohrdimension.
Ausführung gemäß DIN 1986, DIN EN 12056 sowie den jeweiligen Herstellervorschriften.
Menge: 12,000 St

**01.04.0630 Farbtonzuschlag für Fachdachhaube**
Farbtonzuschlag für Fachdachhaube wie vor beschrieben

RAL 7015 Schiefergrau
Menge: 12,000 St

**01.04.0640 Rohrschelle DN40**
Rohraufhängung als Rohrschelle, aus verzinktem Stahl, mit Gummimetallfederelement, mit schalldämmenden Einlagen, Anforderungen entsprechend DIN 4109, Länge Aufhängung bis 0,5 m, Befestigung über Gewindestäbe einschl. Bohrarbeiten, Rohr aus Kunststoff, DN 40.
Menge: 5,000 St

**01.04.0650 Rohrschelle DN50**
Rohraufhängung als Rohrschelle, aus verzinktem Stahl, mit Gummimetallfederelement, mit schalldämmenden Einlagen, Anforderungen entsprechend DIN 4109, Länge Aufhängung bis 0,5 m, Befestigung über Gewindestäbe einschl. Bohrarbeiten, Rohr aus Kunststoff, DN 50.
Menge: 50,000 St

**01.04.0660 Rohrschelle DN70**
Rohraufhängung als Rohrschelle, aus verzinktem Stahl, mit Gummimetallfederelement, mit schalldämmenden Einlagen, Anforderungen entsprechend DIN 4109, Länge Aufhängung bis 0,5 m, Befestigung über Gewindestäbe einschl. Bohrarbeiten, Rohr aus Kunststoff, DN 70.
Menge: 60,000 St

**01.04.0670 Rohrschelle DN110**
Rohraufhängung als Rohrschelle, aus verzinktem Stahl, mit Gummimetallfederelement, mit schalldämmenden Einlagen, Anforderungen entsprechend DIN 4109, Länge Aufhängung bis 0,5 m, Befestigung über Gewindestäbe einschl. Bohrarbeiten, Rohr aus Kunststoff, DN 110.
Menge: 110,000 St

**01.04.0680 Rohrschelle DN125**
Rohraufhängung als Rohrschelle, aus verzinktem Stahl, mit Gummimetallfederelement, mit schalldämmenden Einlagen, Anforderungen entsprechend DIN 4109, Länge Aufhängung bis 0,5 m, Befestigung über Gewindestäbe einschl. Bohrarbeiten, Rohr aus Kunststoff, DN 125.
Menge: 25,000 St

**01.04.0690 Rohrschelle DN150**
Rohraufhängung als Rohrschelle, aus verzinktem Stahl, mit Gummimetallfederelement, mit schalldämmenden Einlagen, Anforderungen entsprechend DIN 4109, Länge Aufhängung bis 0,5 m, Befestigung über Gewindestäbe einschl. Bohrarbeiten, Rohr aus Kunststoff, DN 150.
Menge: 10,000 St

**01.04.0700 Wärmedämmung Ummantelung Rohr DN50 Gebäude flexibler Elastomerschaum D**
STLB-Bau 2025-04 047
Wärmedämmung einschl. Ummantelung DIN 4140 an haus- und betriebstechnischen Anlagen, an Rohrleitung, DN 50, im Gebäude, Dämmung aus flexiblem Elastomerschaum DIN EN 14304, Dämmschichtdicke 40 mm, Baustoffklasse DIN 4102-1 B1 (schwerentflammbar), Wärmeleitfähigkeit 0,036 W/(mK) bei 40 Grad C Mitteltemperatur DIN EN 12667, Ummantelung aus harter Kunststofffolie, Arbeitshöhe des Montageortes bis 3,5 m über der Standfläche des hierfür erforderlichen Gerüstes.
Menge: 2,000 m

**01.04.0710 Wärmedämmung Ummantelung Rohr DN75 Gebäude flexibler Elastomerschaum D**
STLB-Bau 2025-04 047
Wärmedämmung einschl. Ummantelung DIN 4140 an haus- und betriebstechnischen Anlagen, an Rohrleitung, DN 75, im Gebäude, Dämmung aus flexiblem Elastomerschaum DIN EN 14304, Dämmschichtdicke 40 mm, Baustoffklasse DIN 4102-1 B1 (schwerentflammbar), Wärmeleitfähigkeit 0,036 W/(mK) bei 40 Grad C Mitteltemperatur DIN EN 12667, Ummantelung aus harter Kunststofffolie, Arbeitshöhe des Montageortes bis 3,5 m über der Standfläche des hierfür erforderlichen Gerüstes.
Menge: 10,000 m

**01.04.0720 Wärmedämmung Ummantelung Rohr DN100 Gebäude flexibler Elastomerschaum**
STLB-Bau 2025-04 047
Wärmedämmung einschl. Ummantelung DIN 4140 an haus- und betriebstechnischen Anlagen, an Rohrleitung, DN 100, im Gebäude, Dämmung aus flexiblem Elastomerschaum DIN EN 14304, Dämmschichtdicke 40 mm, Baustoffklasse DIN 4102-1 B1 (schwerentflammbar), Wärmeleitfähigkeit 0,036 W/(mK) bei 40 Grad C Mitteltemperatur DIN EN 12667, Ummantelung aus harter Kunststofffolie, Arbeitshöhe des Montageortes bis 3,5 m über der Standfläche des hierfür erforderlichen Gerüstes.
Menge: 50,000 m

**01.04.0730 Wärmedämmung Ummantelung Rohr DN125 Gebäude flexibler Elastomerschaum**
STLB-Bau 2025-04 047
Wärmedämmung einschl. Ummantelung DIN 4140 an haus- und betriebstechnischen Anlagen, an Rohrleitung, DN 125, im Gebäude, Dämmung aus flexiblem Elastomerschaum DIN EN 14304, Dämmschichtdicke 40 mm, Baustoffklasse DIN 4102-1 B1 (schwerentflammbar), Wärmeleitfähigkeit 0,036 W/(mK) bei 40 Grad C Mitteltemperatur DIN EN 12667, Ummantelung aus harter Kunststofffolie, Arbeitshöhe des Montageortes bis 3,5 m über der Standfläche des hierfür erforderlichen Gerüstes.
Menge: 10,000 m

**01.04.0740 Wärmedämmung Ummantelung Rohr DN150 Gebäude flexibler Elastomerschaum**
STLB-Bau 2025-04 047
Wärmedämmung einschl. Ummantelung DIN 4140 an haus- und betriebstechnischen Anlagen, an Rohrleitung, DN 150, im Gebäude, Dämmung aus flexiblem Elastomerschaum DIN EN 14304, Dämmschichtdicke 40 mm, Baustoffklasse DIN 4102-1 B1 (schwerentflammbar), Wärmeleitfähigkeit 0,036 W/(mK) bei 40 Grad C Mitteltemperatur DIN EN 12667, Ummantelung aus harter Kunststofffolie, Arbeitshöhe des Montageortes bis 3,5 m über der Standfläche des hierfür erforderlichen Gerüstes.
Menge: 15,000 m

**01.04.0750 Brandschutzabschottung Rohr PP R90 AD 75mm Gebäude**
Rohrschott R90 für PP-Rohr, 75 mm, für Durchführungen
von 0 bis 90° (Gewölbedecke, Holzbalkendecke), zum Schutz vor Rauch- und Feuerausbreitung, einschl. Bezeichnungsschild
Menge: 12,000 St

**01.04.0760 Brandschutzabschottung Rohr PP R90 AD 110mm Gebäude**
Rohrschott R90 für PP-Rohr, 110 mm,  für Durchführungen
von 0 bis 90° (Gewölbedecke, Holzbalkendecke), zum Schutz vor Rauch- und Feuerausbreitung, einschl. Bezeichnungsschild
Menge: 14,000 St

**01.04.0770 Brandschutzabschottung Rohr PP R90 AD 125mm Gebäude**
Rohrschott R90 für PP-Rohr, 125 mm,  für Durchführungen
von 0 bis 90° (Gewölbedecke, Holzbalkendecke), zum Schutz vor Rauch- und Feuerausbreitung, einschl. Bezeichnungsschild
Menge: 1,000 St

**01.04.0780 Einmörteln von Brandschutzabschottung**
Einmörteln von Brandschutzabschottung, gemäß Vorschrift des
Herstellers, bzw. bauaufsichtliche Zulassung in Mörtel MG III,
gemäß DIN  1053  einbringen.
Das Verschließen der Wand-  und Deckendurchbrüche hat so
zu erfolgen, dass ein homogener Mörtel, ohne Blasen und Fehlstellen, rauchgasdicht an die Bauelemente anliegend
entsteht.  Die Mindesttiefe der Verfüllung beträgt 11,5  cm,  wenn  vom Hersteller nicht anders vorgeschrieben.

Bei schlechter Zugängigkeit ist der Mörtel mit Pumpen
und Verpresslanzen einzubringen. Der so eingebrachte Mörtel ist mechanisch zu verdichten.
incl.  Material und Werkzeug
Wand-/Deckenstärke  bis 25 cm
lfdm. Fugenbreite bis ca. 10 cm
Menge: 27,000 St

#### Titel 01.05 KG 412 Wasseranlagen

**01.05.0010 Rohr Stahl niro TW AD 15mm WD 1mm**
Rohrleitung aus nichtrostenden Stahlrohren DVGW GW 541, Werkstoff-Nr 1.4401, für Trinkwasser, mit Eignungsnachweis DIN 1988-200, Außendurchmesser 15 mm, Wanddicke 1 mm, Verbindung durch Pressen, mit Verpresstkennzeichnung und Prüfsicherheit, einschl. Dichtungsmittel und Herstellen der Verbindungen, Form- und Verbindungsstücke werden gesondert vergütet, Rohrbefestigungen werden gesondert vergütet, Verlegung in Gebäuden, Montagehöhe über Gelände/Fußboden bis 5,5 m.

geplantes Fabrikat: Geberit Mapress
oder gleichwertig

Hersteller/Typ '...................................................'

vom Bieter einzutragen,
Menge: 400,000 m

**01.05.0020 Rohr Stahl niro TW AD 18mm WD 1mm**
Leistung wie vorstehend beschrieben, jedoch
Außendurchmesser 18 mm, Wanddicke 1 mm,  DN 15
Menge: 80,000 m

**01.05.0030 Rohr Stahl niro TW AD 22mm WD 1,2mm**
Leistung wie vorstehend beschrieben, jedoch Außendurchmesser 22 mm, Wanddicke 1,2 mm, DN 20
Menge: 80,000 m

**01.05.0040 Rohr Stahl niro TW AD 28mm WD 1,2mm**
Leistung wie vorstehend beschrieben, jedoch Außendurchmesser 28 mm, Wanddicke 1,2 mm, DN 25
Menge: 80,000 m

**01.05.0050 Rohr Stahl niro TW AD 35mm WD 1,5mm**
Leistung wie vorstehend beschrieben, jedoch Außendurchmesser 35  mm, Wanddicke 1,5 mm, DN 32
Menge: 35,000 m

**01.05.0060 Rohr Stahl niro TW AD 42mm WD 1,5mm**
Leistung wie vorstehend beschrieben, jedoch Außendurchmesser 42 mm, Wanddicke 1,5 mm, DN 40
Menge: 20,000 m

**01.05.0070 Rohr Stahl niro TW AD 54mm WD 1,5mm**
Leistung wie vorstehend beschrieben, jedoch Außendurchmesser 54 mm, Wanddicke 1,5 mm, DN 50
Menge: 25,000 m

*Hinweis: Hinweis Formteile Stahl niro*
Die Formteile sind passend zum vorbeschriebenen System anzubieten.

**01.05.0080 Bogen Stahl niro AD 15mm**
Bogen, aus nichtrostendem Stahl, für Rohrleitung aus nichtrostendem Stahl, Werkstoff-Nr 1.4401, als Pressverbindung mit DVGW-Registrierung, mit Verpresstkennzeichnung und Prüfsicherheit, Außendurchmesser 15 mm, DN12.
Menge: 200,000 St

**01.05.0090 Bogen Stahl niro AD 18mm**
Leistung wie vorstehend beschrieben, jedoch
Außendurchmesser 18 mm, DN 15
Menge: 40,000 St

**01.05.0100 Bogen Stahl niro AD 22mm**
Leistung wie vorstehend beschrieben, jedoch
Außendurchmesser 22 mm, DN 20
Menge: 40,000 St

**01.05.0110 Bogen Stahl niro AD 28mm**
Leistung wie vorstehend beschrieben, jedoch
Außendurchmesser 28 mm, DN 25
Menge: 40,000 St

**01.05.0120 Bogen Stahl niro AD 35mm**
Leistung wie vorstehend beschrieben, jedoch
Außendurchmesser 35 mm, DN 32
Menge: 10,000 St

**01.05.0130 Bogen Stahl niro AD 42mm**
Leistung wie vorstehend beschrieben, jedoch
Außendurchmesser 40 mm, DN 40
Menge: 10,000 St

**01.05.0140 Bogen Stahl niro AD 54mm**
Leistung wie vorstehend beschrieben, jedoch
Außendurchmesser 54 mm, DN 50
Menge: 10,000 St

**01.05.0150 T-Stück Stahl niro TW AD 15mm**
STLB-Bau 2025-04 042
T-Stück, aus nichtrostendem Stahl, für Rohrleitung aus nichtrostendem Stahl, Werkstoff-Nr 1.4401, für Trinkwasser DIN 1988-200, Außendurchmesser 15 mm.
Menge: 200,000 St

**01.05.0160 T-Stück Stahl niro TW AD 18mm**
STLB-Bau 2025-04 042
T-Stück, aus nichtrostendem Stahl, für Rohrleitung aus nichtrostendem Stahl, Werkstoff-Nr 1.4401, für Trinkwasser DIN 1988-200, Außendurchmesser 18 mm.
Menge: 40,000 St

**01.05.0170 T-Stück Stahl niro TW AD 22mm**
STLB-Bau 2025-04 042
T-Stück, aus nichtrostendem Stahl, für Rohrleitung aus nichtrostendem Stahl, Werkstoff-Nr 1.4401, für Trinkwasser DIN 1988-200, Außendurchmesser 22 mm.
Menge: 40,000 St

**01.05.0180 T-Stück Stahl niro TW AD 28mm**
STLB-Bau 2025-04 042
T-Stück, aus nichtrostendem Stahl, für Rohrleitung aus nichtrostendem Stahl, Werkstoff-Nr 1.4401, für Trinkwasser DIN 1988-200, Außendurchmesser 28 mm.
Menge: 40,000 St

**01.05.0190 T-Stück Stahl niro TW AD 35mm**
STLB-Bau 2025-04 042
T-Stück, aus nichtrostendem Stahl, für Rohrleitung aus nichtrostendem Stahl, Werkstoff-Nr 1.4401, für Trinkwasser DIN 1988-200, Außendurchmesser 35 mm.
Menge: 10,000 St

**01.05.0200 T-Stück Stahl niro TW AD 42mm**
STLB-Bau 2025-04 042
T-Stück, aus nichtrostendem Stahl, für Rohrleitung aus nichtrostendem Stahl, Werkstoff-Nr 1.4401, für Trinkwasser DIN 1988-200, Außendurchmesser 42 mm.
Menge: 10,000 St

**01.05.0210 T-Stück Stahl niro TW AD 54mm**
STLB-Bau 2025-04 042
T-Stück, aus nichtrostendem Stahl, für Rohrleitung aus nichtrostendem Stahl, Werkstoff-Nr 1.4401, für Trinkwasser DIN 1988-200, Außendurchmesser 54 mm.
Menge: 10,000 St

**01.05.0220 T-Stück reduziert Stahl niro TW AD 15mm x 12mm**
STLB-Bau 2025-04 042
T-Stück, reduziert, aus nichtrostendem Stahl, für Rohrleitung aus nichtrostendem Stahl, Werkstoff-Nr 1.4401, für Trinkwasser DIN 1988-200, Außendurchmesser 15 mm, 2. Durchmesser 12 mm.
Menge: 100,000 St

**01.05.0230 T-Stück reduziert Stahl niro TW AD 22mm x 15mm**
STLB-Bau 2025-04 042
T-Stück, reduziert, aus nichtrostendem Stahl, für Rohrleitung aus nichtrostendem Stahl, Werkstoff-Nr 1.4401, für Trinkwasser DIN 1988-200, Außendurchmesser 22 mm, 2. Durchmesser 15 mm.
Menge: 100,000 St

**01.05.0240 T-Stück reduziert Stahl niro TW AD 18mm x 15mm**
STLB-Bau 2025-04 042
T-Stück, reduziert, aus nichtrostendem Stahl, für Rohrleitung aus nichtrostendem Stahl, Werkstoff-Nr 1.4401, für Trinkwasser DIN 1988-200, Außendurchmesser 18 mm, 2. Durchmesser 15 mm.
Menge: 20,000 St

**01.05.0250 T-Stück reduziert Stahl niro TW AD 18mm x 12mm**
STLB-Bau 2025-04 042
T-Stück, reduziert, aus nichtrostendem Stahl, für Rohrleitung aus nichtrostendem Stahl, Werkstoff-Nr 1.4401, für Trinkwasser DIN 1988-200, Außendurchmesser 18 mm, 2. Durchmesser 12 mm.
Menge: 20,000 St

**01.05.0260 T-Stück reduziert Stahl niro TW AD 22mm x 15mm**
STLB-Bau 2025-04 042
T-Stück, reduziert, aus nichtrostendem Stahl, für Rohrleitung aus nichtrostendem Stahl, Werkstoff-Nr 1.4401, für Trinkwasser DIN 1988-200, Außendurchmesser 22 mm, 2. Durchmesser 15 mm.
Menge: 20,000 St

**01.05.0270 T-Stück reduziert Stahl niro TW AD 22mm x 18mm**
STLB-Bau 2025-04 042
T-Stück, reduziert, aus nichtrostendem Stahl, für Rohrleitung aus nichtrostendem Stahl, Werkstoff-Nr 1.4401, für Trinkwasser DIN 1988-200, Außendurchmesser 22 mm, 2. Durchmesser 18 mm.
Menge: 20,000 St

**01.05.0280 T-Stück reduziert Stahl niro TW AD 28mm x 18mm**
STLB-Bau 2025-04 042
T-Stück, reduziert, aus nichtrostendem Stahl, für Rohrleitung aus nichtrostendem Stahl, Werkstoff-Nr 1.4401, für Trinkwasser DIN 1988-200, Außendurchmesser 28 mm, 2. Durchmesser 18 mm.
Menge: 20,000 St

**01.05.0290 T-Stück reduziert Stahl niro TW AD 28mm x 22mm**
STLB-Bau 2025-04 042
T-Stück, reduziert, aus nichtrostendem Stahl, für Rohrleitung aus nichtrostendem Stahl, Werkstoff-Nr 1.4401, für Trinkwasser DIN 1988-200, Außendurchmesser 28 mm, 2. Durchmesser 22 mm.
Menge: 20,000 St

**01.05.0300 T-Stück reduziert Stahl niro TW AD 35mm x 28mm**
STLB-Bau 2025-04 042
T-Stück, reduziert, aus nichtrostendem Stahl, für Rohrleitung aus nichtrostendem Stahl, Werkstoff-Nr 1.4401, für Trinkwasser DIN 1988-200, Außendurchmesser 35 mm, 2. Durchmesser 28 mm.
Menge: 5,000 St

**01.05.0310 T-Stück reduziert Stahl niro TW AD 35mm x 22mm**
STLB-Bau 2025-04 042
T-Stück, reduziert, aus nichtrostendem Stahl, für Rohrleitung aus nichtrostendem Stahl, Werkstoff-Nr 1.4401, für Trinkwasser DIN 1988-200, Außendurchmesser 35 mm, 2. Durchmesser 22 mm.
Menge: 5,000 St

**01.05.0320 T-Stück reduziert Stahl niro TW AD 42mm x 35mm**
STLB-Bau 2025-04 042
T-Stück, reduziert, aus nichtrostendem Stahl, für Rohrleitung aus nichtrostendem Stahl, Werkstoff-Nr 1.4401, für Trinkwasser DIN 1988-200, Außendurchmesser 42 mm, 2. Durchmesser 35 mm.
Menge: 5,000 St

**01.05.0330 T-Stück reduziert Stahl niro TW AD 42mm x 28mm**
STLB-Bau 2025-04 042
T-Stück, reduziert, aus nichtrostendem Stahl, für Rohrleitung aus nichtrostendem Stahl, Werkstoff-Nr 1.4401, für Trinkwasser DIN 1988-200, Außendurchmesser 42 mm, 2. Durchmesser 28 mm.
Menge: 5,000 St

**01.05.0340 T-Stück reduziert Stahl niro TW AD 54mm x 42mm**
STLB-Bau 2025-04 042
T-Stück, reduziert, aus nichtrostendem Stahl, für Rohrleitung aus nichtrostendem Stahl, Werkstoff-Nr 1.4401, für Trinkwasser DIN 1988-200, Außendurchmesser 54 mm, 2. Durchmesser 42 mm.
Menge: 5,000 St

**01.05.0350 T-Stück reduziert Stahl niro TW AD 54mm x 35mm**
STLB-Bau 2025-04 042
T-Stück, reduziert, aus nichtrostendem Stahl, für Rohrleitung aus nichtrostendem Stahl, Werkstoff-Nr 1.4401, für Trinkwasser DIN 1988-200, Außendurchmesser 54 mm, 2. Durchmesser 35 mm.
Menge: 5,000 St

**01.05.0360 Reduzierstück Stahl niro TW AD 18mm x 15mm**
STLB-Bau 2025-04 042
Reduzierstück, aus nichtrostendem Stahl, für Rohrleitung aus nichtrostendem Stahl, Werkstoff-Nr 1.4401, für Trinkwasser DIN 1988-200, Außendurchmesser 18 mm, 2. Durchmesser 15 mm.
Menge: 100,000 St

**01.05.0370 Reduzierstück Stahl niro TW AD 22mm x 15mm**
STLB-Bau 2025-04 042
Reduzierstück, aus nichtrostendem Stahl, für Rohrleitung aus nichtrostendem Stahl, Werkstoff-Nr 1.4401, für Trinkwasser DIN 1988-200, Außendurchmesser 22 mm, 2. Durchmesser 15 mm.
Menge: 10,000 St

**01.05.0380 Reduzierstück Stahl niro TW AD 22mm x 18mm**
STLB-Bau 2025-04 042
Reduzierstück, aus nichtrostendem Stahl, für Rohrleitung aus nichtrostendem Stahl, Werkstoff-Nr 1.4401, für Trinkwasser DIN 1988-200, Außendurchmesser 22 mm, 2. Durchmesser 18 mm.
Menge: 10,000 St

**01.05.0390 Reduzierstück Stahl niro TW AD 28mm x 18mm**
STLB-Bau 2025-04 042
Reduzierstück, aus nichtrostendem Stahl, für Rohrleitung aus nichtrostendem Stahl, Werkstoff-Nr 1.4401, für Trinkwasser DIN 1988-200, Außendurchmesser 28 mm, 2. Durchmesser 18 mm.
Menge: 10,000 St

**01.05.0400 Reduzierstück Stahl niro TW AD 28mm x 22mm**
STLB-Bau 2025-04 042
Reduzierstück, aus nichtrostendem Stahl, für Rohrleitung aus nichtrostendem Stahl, Werkstoff-Nr 1.4401, für Trinkwasser DIN 1988-200, Außendurchmesser 28 mm, 2. Durchmesser 22 mm.
Menge: 10,000 St

**01.05.0410 Reduzierstück Stahl niro TW AD 35mm x 22mm**
STLB-Bau 2025-04 042
Reduzierstück, aus nichtrostendem Stahl, für Rohrleitung aus nichtrostendem Stahl, Werkstoff-Nr 1.4401, für Trinkwasser DIN 1988-200, Außendurchmesser 35 mm, 2. Durchmesser 22 mm.
Menge: 10,000 St

**01.05.0420 Reduzierstück Stahl niro TW AD 35mm x 28mm**
STLB-Bau 2025-04 042
Reduzierstück, aus nichtrostendem Stahl, für Rohrleitung aus nichtrostendem Stahl, Werkstoff-Nr 1.4401, für Trinkwasser DIN 1988-200, Außendurchmesser 35 mm, 2. Durchmesser 28 mm.
Menge: 10,000 St

**01.05.0430 Reduzierstück Stahl niro TW AD 42mm x 35mm**
STLB-Bau 2025-04 042
Reduzierstück, aus nichtrostendem Stahl, für Rohrleitung aus nichtrostendem Stahl, Werkstoff-Nr 1.4401, für Trinkwasser DIN 1988-200, Außendurchmesser 42 mm, 2. Durchmesser 35 mm.
Menge: 5,000 St

**01.05.0440 Reduzierstück Stahl niro TW AD 42mm x 28mm**
STLB-Bau 2025-04 042
Reduzierstück, aus nichtrostendem Stahl, für Rohrleitung aus nichtrostendem Stahl, Werkstoff-Nr 1.4401, für Trinkwasser DIN 1988-200, Außendurchmesser 42 mm, 2. Durchmesser 28 mm.
Menge: 5,000 St

**01.05.0450 Reduzierstück Stahl niro TW AD 54mm x 42mm**
STLB-Bau 2025-04 042
Reduzierstück, aus nichtrostendem Stahl, für Rohrleitung aus nichtrostendem Stahl, Werkstoff-Nr 1.4401, für Trinkwasser DIN 1988-200, Außendurchmesser 54 mm, 2. Durchmesser 42 mm.
Menge: 5,000 St

**01.05.0460 Reduzierstück Stahl niro TW AD 54mm x 35mm**
STLB-Bau 2025-04 042
Reduzierstück, aus nichtrostendem Stahl, für Rohrleitung aus nichtrostendem Stahl, Werkstoff-Nr 1.4401, für Trinkwasser DIN 1988-200, Außendurchmesser 54 mm, 2. Durchmesser 35 mm.
Menge: 5,000 St

**01.05.0470 Muffe Stahl niro AD 15mm**
Muffe, mit Einsteckende, aus nichtrostendem Stahl, für Rohrleitung aus nichtrostendem Stahl, Werkstoff-Nr 1.4401,
als Pressverbindung mit DVGW-Registrierung, mit Verpresstkennzeichnung und Prüfsicherheit,
Außendurchmesser 15 mm.
Menge: 150,000 St

**01.05.0480 Muffe Stahl niro AD 18mm**
Leistung wie vorstehend beschrieben, jedoch Außendurchmesser 18mm, DN 15
Menge: 20,000 St

**01.05.0490 Muffe Stahl niro AD 22mm**
Leistung wie vorstehend beschrieben, jedoch Außendurchmesser 22 mm, DN 20
Menge: 20,000 St

**01.05.0500 Muffe Stahl niro AD 28mm**
Leistung wie vorstehend beschrieben, jedoch Außendurchmesser 28 mm, DN 25
Menge: 20,000 St

**01.05.0510 Muffe Stahl niro AD 35mm**
Leistung wie vorstehend beschrieben, jedoch Außendurchmesser 35 mm, DN 32
Menge: 10,000 St

**01.05.0520 Muffe Stahl niro AD 42mm**
Leistung wie vorstehend beschrieben, jedoch Außendurchmesser 42 mm, DN 40
Menge: 10,000 St

**01.05.0530 Muffe Stahl niro AD 54mm**
Leistung wie vorstehend beschrieben, jedoch Außendurchmesser 54 mm, DN 50
Menge: 10,000 St

**01.05.0540 Verlängerung Rotguss G1/2 L 20mm**
STLB-Bau 2024-04 045
Verlängerung DIN 3523, aus Rotguss, verchromt, mit Gewinde G 1/2, Länge 20 mm.
Menge: 20,000 St

**01.05.0550 Verlängerung Rotguss G1/2 L 30mm**
STLB-Bau 2024-04 045
Verlängerung DIN 3523, aus Rotguss, verchromt, mit Gewinde G 1/2, Länge 30 mm.
Menge: 20,000 St

**01.05.0560 Rohrschelle Stahl + Gewindestange verz DN12**
Rohraufhängung als Rohrschelle und Gewindestange, aus verzinktem Stahl, mit Gummimetallfederelement, mit schalldämmenden Einlagen, Anforderungen entsprechend DIN 4109, Länge Aufhängung bis 0,5 m, Befestigung über Gewindestäbe an bauaufsichtlich zugelassenen Dübeln, einschl. Bohrarbeiten, Befestigungsuntergrund Beton, Mauerwerk, etc., Rohr aus nichtrostendem Stahl oder Metallverbundrohr, DN 12.
Menge: 250,000 St

**01.05.0570 Rohrschelle Stahl + Gewindestange verz DN15**
Leistung wie vorstehend beschrieben, jedoch
Rohrleitung DN 15.
Menge: 80,000 St

**01.05.0580 Rohrschelle Stahl + Gewindestange verz DN20**
Leistung wie vorstehend beschrieben, jedoch
Rohrleitung DN 20.
Menge: 40,000 St

**01.05.0590 Rohrschelle Stahl + Gewindestange verz DN25**
Leistung wie vorstehend beschrieben, jedoch
Rohrleitung DN 25.
Menge: 40,000 St

**01.05.0600 Rohrschelle Stahl + Gewindestange verz DN32**
Leistung wie vorstehend beschrieben, jedoch
Rohrleitung DN 32.
Menge: 20,000 St

**01.05.0610 Rohrschelle Stahl + Gewindestange verz DN40**
Leistung wie vorstehend beschrieben, jedoch
Rohrleitung DN 40.
Menge: 10,000 St

**01.05.0620 Rohrschelle Stahl + Gewindestange verz DN50**
Leistung wie vorstehend beschrieben, jedoch
Rohrleitung DN 50.
Menge: 18,000 St

*Hinweis: Dämmung*

**01.05.0630 Wärmedämmung Ummantelung Rohr DN12 Mineralwolle D 20mm**
Rohrleitungen für Trinkwasser sind gemäß DIN 1988-200 gegen Tauwasserbildung und vor Erwärmung bei erhöhten Umgebungstemperaturen zu schützen.
Rohrleitungen sind in Abhängigkeit von der Temperatur und dem Feuchtegehalt der Umgebungsluft so zu dämmen, dass eine Tauwasserbildung vermieden wird.

Mindestdämmschichtdicken zur Wärmedämmung von Rohrleitungen für Trinkwasser warm und kalt bei
Wärmeleitfähigkeit = 0,035W/(mxK):
Innendurchmesser bis 22 mm:  20 mm
Innendurchmesser 22 bis 35 mm:  30 mm

Wärmedämmung DIN 4140 an haus- und betriebstechnische Anlagen, an Rohrleitung, DN 12, Rohrverbindung als Pressverbindung, im Gebäude, Oberkante Dämmung über Gelände/Fußboden bis 5,5 m, Dämmung aus Mineralwolle, als Rohrschale, Dämmschichtdicke 20 mm, Brandverhaltensklasse DIN EN 13501-1 A2 -s1, d0 (nichtbrennbar), Wärmeleitfähigkeit 0,035 W/(mK) bei 40 Grad C Mitteltemperatur DIN EN 12667, kaschiert mit Alufolie,  Nähte verkleben mit Klebeband.

Hersteller/Typ '....................................................'

vom Bieter einzutragen,
Menge: 400,000 m

**01.05.0640 Wärmedämmung Ummantelung Rohr DN15 Mineralwolle D 20mm**
Leistung wie vorstehend beschrieben, jedoch
Rohrleitung DN 15, Dämmschichtdicke 20 mm
Menge: 80,000 m

**01.05.0650 Wärmedämmung Ummantelung Rohr DN20 Mineralwolle D 20mm**
Leistung wie vorstehend beschrieben, jedoch
Rohrleitung DN 20, Dämmschichtdicke 20 mm
Menge: 80,000 m

**01.05.0660 Wärmedämmung Ummantelung Rohr DN25 Mineralwolle D 30mm**
Leistung wie vorstehend beschrieben, jedoch
Rohrleitung DN 25, Dämmschichtdicke 30 mm
Menge: 80,000 m

**01.05.0670 Wärmedämmung Ummantelung Rohr DN32 Mineralwolle D 30mm**
Leistung wie vorstehend beschrieben, jedoch
Rohrleitung DN 32, Dämmschichtdicke 30 mm
Menge: 35,000 m

**01.05.0680 Wärmedämmung Ummantelung Rohr DN40 Mineralwolle D 30mm**
Leistung wie vorstehend beschrieben, jedoch
Rohrleitung DN 40, Dämmschichtdicke 30 mm
Menge: 20,000 m

**01.05.0690 Wärmedämmung Ummantelung Rohr DN50 Mineralwolle D 30mm**
Leistung wie vorstehend beschrieben, jedoch
Rohrleitung DN 50, Dämmschichtdicke 30 mm
Menge: 25,000 m

**01.05.0760 Brandschutzabschottung Rohr Stahl niro R90 AD 15mm Gebäude**
Brandschutzabschottung von Rohrleitung aus nichtrostendem
Stahl, mit allgemeinem bauaufsichtlichen Prüfzeugnis/allgemeiner bauaufsichtlicher Zulassung, Feuerwiderstandsklasse R 90 DIN 4102-11, Rohrleitung mit vorh. Wärmedämmung, Rohraußendurchmesser 15 mm, Dämmung aus Mineralwolle,  Brandverhaltensklasse DIN EN 13501-1 A1 (nichtbrennbar), Verlegung im Gebäude, Oberkante Abschottung über Gelände/Fußboden über 3,5 bis 5 m, Bauteile aus Beton, Dicke 200 mm, runder Durchbruch ohne Hüllrohr, freien Ringspalt im Durchbruch brandschutzgerecht mit Mörtel in voller

Deckenstärke verfüllen.

Hersteller/Typ '...................................................'

vom Bieter einzutragen,
Menge: 34,000 St

**01.05.0770 Brandschutzabschottung Rohr Stahl niro R90 AD 18mm Gebäude**
Leistung wie vorstehend beschrieben, jedoch Rohrleitung
AD 18mm
Menge: 1,000 St

**01.05.0780 Brandschutzabschottung Rohr Stahl niro R90 AD 22mm Gebäude**
Leistung wie vorstehend beschrieben, jedoch Rohrleitung
AD 22mm
Menge: 1,000 St

**01.05.0790 Brandschutzabschottung Rohr Stahl niro R90 AD 28mm Gebäude**
Leistung wie vorstehend beschrieben, jedoch Rohrleitung
AD 28mm
Menge: 8,000 St

**01.05.0800 Brandschutzabschottung Rohr Stahl niro R90 AD 35mm Gebäude**
Leistung wie vorstehend beschrieben, jedoch Rohrleitung
AD 35mm
Menge: 1,000 St

**01.05.0810 Brandschutzabschottung Rohr Stahl niro R90 AD 42mm Gebäude**
Leistung wie vorstehend beschrieben, jedoch Rohrleitung
AD 42mm
Menge: 1,000 St

**01.05.0820 Brandschutzabschottung Rohr Stahl niro R90 AD 54mm Gebäude**
Leistung wie vorstehend beschrieben, jedoch Rohrleitung
AD 54mm
Menge: 1,000 St

**01.05.0830 Einmörteln der Brandschutzabschottung**
Einmörteln Branschutzabschottbung gemäß Vorschrift des
Herstellers, bzw. bauaufsichtliche Zulassung in Mörtel MG III,  gemäß DIN 1053  einbringen.  Das Verschließen der Wand-  und Deckendurchbrüche hat so zu erfolgen, dass ein homogener Mörtel, ohne Blasen und Fehlstellen, rauchgasdicht an die Bauelemente anliegend  entsteht.  Die Mindesttiefe der Verfüllung beträgt 11,5  cm, wenn  vom Hersteller nicht anders vorgeschrieben.

Bei schlechter Zugängigkeit ist der Mörtel mit Pumpen  und Verpresslanzen einzubringen. Der so eingebrachte Mörtel ist mechanisch zu verdichten.  incl.  Material und Werkzeug,

Wand-/Deckenstärke  bis 25 cm
Fugenbreite bis ca. 10 cm
Menge: 47,000 St

**01.05.0840 Dichtungseinsatz, ungeteilt, für die Abdichtung von Rohrleitungen DN50**
Zur Abdichtung von Durchdringungen mit Rohren und Kabeln gegen drückendes und nichtdrückendes Wasser in bauseitigem Futterrohr oder Kernbohrung,
Ausführung als ungeteilte Dichtung
Gestellringe aus hochleistungsfähigem Kunststoff
Mit vier Fixierlaschen inkl. Schrauben aus Edelstahl V2A
Integrierte Drehmomentkontrolle durch selbstabschernde Spezialmuttern
Elastomer-Dichtung (Dichtbreite: 80 mm), wahlweise aus EPDM oder NBR*
Gas- und wasserdicht, inklusive geprüfter Radondichtigkeit
Erfüllt Anforderungen nach geltendem FHRK-Standard 60
Geprüft gemäß FHRK-Prüfgrundlage GE 101
Mit FHRK-Qualitätssiegel
Wartungsfreie Ausführung (kein Nachspannen erforderlich)
Für den Einsatz in Doppel- und Elementwänden geeignet
Inklusive Versiegelung der Kernbohrung bei entsprechender Einbausituation*

DN40
Lieferung und Montage gemäß gültiger Einbauanleitung

Planungsprodukt: Doyma Curaflex Nova Uno/breit

Hersteller/Typ '....................................................'

vom Bieter einzutragen,
Menge: 1,000 St

*Hinweis: Rohrleitungsarmaturen*

**01.05.0850 Kugelhahn TW PN16 DN15**
Kugelhahn, für Trinkwasserleitung, DIN 1988-200, Nenndruck
1,6 MPa (16 bar), Durchgangsform, mit Entleerung, einschl.
Handgriff, DN 15 mit Dämmschale
Menge: 32,000 St

**01.05.0860 Kugelhahn TW PN16 DN20**
Kugelhahn, für Trinkwasserleitung, DIN 1988-200, Nenndruck
1,6 MPa (16 bar), Durchgangsform, mit Entleerung, einschl.
Handgriff, DN 20 mit Dämmschale
Menge: 6,000 St

**01.05.0870 Kugelhahn TW PN16 DN25**
Kugelhahn, für Trinkwasserleitung, DIN 1988-200, Nenndruck
1,6 MPa (16 bar), Durchgangsform, mit Entleerung, einschl.
Handgriff, DN 25 mit Dämmschale
Menge: 2,000 St

**01.05.0880 Kugelhahn TW PN16 DN32**
Kugelhahn, für Trinkwasserleitung, DIN 1988-200, Nenndruck
1,6 MPa (16 bar), Durchgangsform, mit Entleerung, einschl.
Handgriff, DN 32 mit Dämmschale
Menge: 2,000 St

**01.05.0890 Kugelhahn TW PN16 DN50**
Kugelhahn, für Trinkwasserleitung, DIN 1988-200, Nenndruck
1,6 MPa (16 bar), Durchgangsform, mit Entleerung, einschl.
Handgriff, DN 50 mit Dämmschale
Menge: 2,000 St

**01.05.0900 Probenahmeventil DN10**
Probenahmeventil, Gewindeanschluss, DN 10.
Menge: 1,000 St

**01.05.0910 Filter rückspülbar Qn 10m3/h Rotguss Rücksp. handbetätigt PN10 R/Rp2**
Filter, rückspülbar, Nenndurchfluss Qn 10 m3/h, für Trinkwasserleitung DIN 1988-200, DIN EN 13443-1, Filterfeinheit 80 bis 150 mym, mit lichtundurchlässiger Filtertasse, Monatswartungsanzeige und differenzdruckgesteuerter Anzeige bei Verschmutzung, mit Anschlussverschraubung, Gehäuse aus Rotguss, mit integriertem Filter-Rückspülsystem und Einrichtung zur Abführung des Rückspülwassers DIN 1988, Rückspülung handbetätigt, Nenndruck 1 MPa (10 bar), R/Rp 2.

Hersteller/Typ '....................................................'

vom Bieter einzutragen,
Menge: 1,000 St

**01.05.0920 Absperrventil Rückflussverhinderer Rotguss Schrägsitz Entleerungsan-**
Absperrventil mit Rückflussverhinderer, Öffnungsdruck bis
10 mbar, für Trinkwasserleitung, mit Eignungsnachweis DIN
1988-200, Gehäuse und Oberteil aus Rotguss, Schrägsitzform,  mit Entleerungsanschluss und -stopfen, mit wartungsfreier  Spindelabdichtung mit EPDM-Lippendichtung, mit Schließfeder  aus nichtrostendem Stahl, mit EPDM-Sitzdichtung, mit Handrad,

Beiderseits Pressverschraubung, PN 10,
Außendurchmesser 54 mm mit Dämmschale
Menge: 1,000 St

**01.05.0930 Passstück für Volumetrischer Hauswasserzähler Q3 2,5m3/h DN15**
Passstück für Volumetrischer Hauswasserzähler, konformitätsbewertet gemäß MessEV, Baulänge: 130 mm
Menge: 31,000 St

**01.05.0940 Passstück für Volumetrischer Hauswasserzähler Q3 2,5m3/h DN25**
Passstück für Volumetrischer Hauswasserzähler, konformitätsbewertet gemäß MessEV, Baulänge: 130 mm
Menge: 1,000 St

**01.05.0950 Passstück für Volumetrischer Hauswasserzähler Q3 2,5m3/h DN40**
Passstück für Volumetrischer Hauswasserzähler, konformitätsbewertet gemäß MessEV, Baulänge: 130 mm
Menge: 1,000 St

**01.05.0960 Passstück für Volumetrischer Hauswasserzähler DN50**
Passstück für Volumetrischer Hauswasserzähler, konformitätsbewertet gemäß MessEV, Baulänge: 130 mm
Menge: 1,000 St

*Hinweis: Küchen in Wohnungen*

**01.05.0970 Eckventil DIN 3227 DN15 Betätigungsgriff G 1/2 kombiniertes Geräteansc**
Eckventil DIN 3227, DN 15, Geräuschverhalten DIN 4109 Gruppe I, mit Prüfbericht, mit Betätigungsgriff, verchromt, mit Abgangsgewindeanschluss G 1/2, als kombiniertes Geräteanschlussventil, aus Messing, verchromt, mit wartungsfreier Spindelabdichtung, Edelstahlkegel und EPDM-Sitzdichtung, mit Rosette.

Leistungsgrenze: Eckventil
Menge: 5,000 St

*Hinweis: Küche Café*

**01.05.0980 Anschluss an Leistungsgrenze (LG) Küche**
Anschluss an Kücheneinrichtung
Anschluss an bereitgestellte Spülen, inkl. Klein-Materialien und Befestigungen
Menge: 3,000 St

**01.05.0990 Eckventil DIN 3227 DN15 Betätigungsgriff G 1/2 kombiniertes Geräteansc**
Eckventil DIN 3227, DN 15, Geräuschverhalten DIN 4109 Gruppe I, mit Prüfbericht, mit Betätigungsgriff, verchromt, mit Abgangsgewindeanschluss G 1/2, als kombiniertes Geräteanschlussventil, aus Messing, verchromt, mit wartungsfreier Spindelabdichtung, Edelstahlkegel und EPDM-Sitzdichtung, mit Rosette.

Leistungsgrenze: Eckventil
Menge: 3,000 St

**01.05.1000 Unterputz-Waschgeräte-Siphon**
Unterputz-Waschgeräte-Siphon, DN 40/50 nach DIN 19541 für den
Wandeinbau, mit kleinem strömungsgünstigen Gehäuse,
Reinigungsverschluss, Schraubstutzen, Winkelschlauchtülle,
Material: Siphongehäuse Polyethylen, schweißbar

Leistungsgrenze: Siphon
Menge: 3,000 St

*Hinweis: Waschtischanlagen*

*Hinweis: Waschtischplatten - allg. Baubeschreibung*
Modul-Waschtischanlagen, für Nischeneinbau mit 3-seitigem Wandanschluss,
Einzel-Abmessungen gem. Positionsbeschreibung, bestehend aus:
Waschtischplatte, Material: Corian® Glacier White,
vordere Schürze h = 100 mm,
mit Rechteckausschnitt 120x200mm für Papiereinwurf mit innenliegender Abkanntung,

Einbaubecken, Material: Corian® Glacier White
fugenlos integr. VIVARI® Becken, VDS 570.370.R80 (ohne Überlauf)
Abmessung: ca. 570 * 370 * 110 mm
mit Seifenspenderbohrung mit Armaturlochbohrung für jedes Becken,
Armaturlochbohrung mit Armaturensockel, passgenau angefertigt,

Wandanschlußprofil 100/12mm
Material: Corian® Glacier White
für 3-seitig Wandanschluß mit fugenlos integr. Hohlkehle,

Anfertigung nach Aufmaß,
Auslieferung mehrteilig, Waschtischanlage wird vor Ort verklebt u. geschliffen.

**01.05.1010 Waschtischanlage Besucher-WC, b/h/t = 5250/600/100**
System-Waschtischplatte
gem. Ausführungsbeschreibung Waschtischplatten

Abmessung nach Aufmaß des AN ca.
Länge 5250mm
Tiefe 600mm
Höhe 100mm
mit
6 Stk fugenlos integrierte Einbaubecken
6 Stk. Hanhlochbohrungen mit Aufkantung für Wastischarmatur
6 Stk. Bohrungen Seifenspender
3 Stk. Aussparung für Papiereinwurf 120/200mm
ca. 6,45m Wandanschlußprofil 100/12mm, Corian® Glacier White

Anlieferung mehrteilig, die Waschtischanlage ist vor Ort zu montieren, Fugen verklebt u. oberflächenplan geschliffen

Ausführung gem. Ausführungsbeschreibung Waschtischanlagen
und Zeichnung Plan-lfd-Nr. -.401

Einbauort:
Remise Besucher-WC, Raum EG.003

Leitfabrikat: modula10 Systemwaschtischanlage der Fa. Pfeiffer oder gleichwertig

Hersteller/Typ '....................................................'

vom Bieter einzutragen,
Menge: 1,000 St

**01.05.1020 Waschtischanlage Besucher-WC, b/h/t = 1900/600/100**
System-Waschtischanlage
gem. Ausführungsbeschreibung Waschtischplatten

Abmessung nach Aufmaß des AN ca.
Länge 1900mm
Tiefe 600mm
Höhe 100mm
mit
2 Stk fugenlos integrierte Einbaubecken
2 Stk. Hahnlochbohrungen mit Aufkantung für Waschtischarmatur
2 Stk. Bohrungen Seifenspender
1 Stk. Aussparung für Papiereinwurf 120/200mm
ca. 4m Wandanschlußprofil 100/12mm, Corian® Glacier White

Anlieferung mehrteilig, die Waschtischanlage ist vor Ort zu montieren, Fugen verklebt u. oberflächenplan geschliffen

Ausführung gem. Ausführungsbeschreibung Waschtischanlagen
und Zeichnung Plan-lfd-Nr. -.401

Einbauort:
Remise Besucher-WC, Raum EG.003

Leitfabrikat: modula10 Systemwaschtischanlage der Fa. Pfeiffer oder gleichwertig

Hersteller/Typ '....................................................'

vom Bieter einzutragen,
Menge: 1,000 St

**01.05.1030 Waschtischanlage WC, Raum O2.007b, b/h/t = 1250/550/100**
System-Waschtischanlage
gem. Ausführungsbeschreibung Waschtischplatten

Abmessung nach Aufmaß des AN ca.
Länge 1250mm
Tiefe 550mm
Höhe 100mm
mit
1 Stk. fugenlos integrierte Einbaubecken
1 Stk. Hahnlochbohrungen mit Aufkantung für Waschtischarmatur
1 Stk. Bohrungen Seifenspender
1 Stk. Aussparung für Papiereinwurf 120/200mm
ca. 4m Wandanschlußprofil 100/12mm, Corian® Glacier White

Anlieferung einteilig, die Waschtischanlage ist vor Ort zu montieren,

Ausführung gem. Ausführungsbeschreibung Waschtischanlagen
und Zeichnung Plan-lfd-Nr. -.401

Einbauort:
MH -WC, Raum O2.007b

Leitfabrikat: modula10 Systemwaschtischanlage der Fa. Pfeiffer oder gleichwertig

Hersteller/Typ '....................................................'

vom Bieter einzutragen,
Menge: 1,000 St

**01.05.1040 Elektronische Waschtischarmatur, Standmontage**
Elektronische Stand-Waschtischarmatur für Waschtische oder Waschtischplatten, geeignet für den Einsatz in öffentlichen und halböffentlichen Bereichen. Zur Installation mit Unterputz-Funktionsbox im Standmontage-System.
Anschluss von Kalt-, Warm- od. Mischwasser (je nachAusführung)
Technische Spezifikationen:
Schutzart: IPX4
Betriebsspannung: 3,2 V DC
Betriebsdruck: 2001000 kPa (Prüfdruck Wasser max. 1600 kPa; Luft/Inertgas max. 300 kPa)
Umgebungstemperatur: 140 °C; Lagertemperatur: 20 +70 °C
Wassertemperatur: max. 60 °C (kurzzeitig bis 90 °C)
Durchfluss bei 3 bar: ca. 5 l/min; Berechnungsdurchfluss: ca. 0,07 l/s; Mindestfließdruck: 200 kPa
Material: Messing und Kunststoff

Funktionale Merkmale:
Infrarot-Sensor mit selbsteinstellender Benutzererkennung
Automatische Spülauslösung und einstellbare Intervallspülung (Werkseinstellung z. B. alle 24 h, Spülzeit 5 s)
Einstellbare Wassersparprogramme, Energiesparmodus sowie Programme für Intervallspülung und Dauerlauf
Volumenstrombegrenzung durch Strahlregler
Wartungsfähigkeit durch Rückflussverhinderer und Korbfilter im Funktionseinsatz
Autarker Betrieb ab ca. 50 Nutzungen/Tag (je 4 s), inkl. Warnung bei niedrigem Ladezustand
Fernbedienung und Einstellung über Service-/Control-App via Bluetooth, optional über Gateway in Gebäudesteuerung integrierbar

Lieferumfang:
Waschtischarmatur mit Infrarotsensor und Anschlussschlauch
Steuerelektronik und Funktionseinheit inkl. Korbfilter
Akku für Generatorbetrieb
Schlüssel für Strahlregler sowie Befestigungsmaterial

Leitfabrikat: Geberit Brenta oder gleichwertig

Hersteller/Typ '....................................................'

vom Bieter einzutragen,
Menge: 9,000 St

**01.05.1050 Sensorbetrieb. Seifenspender Tischmon. f. Flüssigseife o. Flüssigdesi**
Sensorbetriebener Seifenspender für Tischmontage
für Flüssigseife oder Flüssigdesinfektionsmittel.

Ausführung:
Material: Edelstahl, Qualität SS304, Oberfläche matt gebürstet
Fassungsvermögen: ca. 500 ml
Gewicht: ca. 1,1 kg (unbefüllt)
Gesamtabmessungen: H ca. 218 mm, B ca. 101,5 mm, T ca. 109 mm
Nicht geeignet für den Einsatz im Duschbereich
von oben befüllbar, abschließbar.

Funktion:
berührungsloser Betrieb über Infrarot-Sensor, Erfassungsbereich ca. 515 cm
Betrieb mit Flüssigseife oder Desinfektionsmittel
Spannungsversorgung: DC 6 V über 6x 1,5 V AA-Batterien
herausnehmbares Batteriefach, ohne Demontage des Spenders zugänglich
5 Dosierstufen einstellbar: ca. 0,5 ml bis 2,5 ml je Hub
Bedienung über Power-Taste (Standby/Umschaltung Dosiermenge)

Montage:
Tischhalterung zur Befestigung mit 3 Schrauben oder alternativ bohrlose Montage mit Klebeset
Detaillierte Maße sowie Montage- und Pflegeanleitung siehe Herstellerunterlagen

Planungsfabrikat: Deusenfeld Maedje KG - Edelstahl ESSP023 M6
oder gleichwertig

Hersteller/Typ '....................................................'

vom Bieter einzutragen,
Menge: 9,000 St

*Hinweis: Sanitär-Unterschrankanlagen - allg. Baubeschreibung*
Systemunterschrankanlagen für Nischeneinbau mit 3-seitigem Wandanschluss,
als Maßgenauer Unterbau der Wastischanlagen,
Einzel-Abmessungen gem. Positionsbeschreibung, bestehend aus:

Korpus und Front:
aus direktbeschichteten Faserplatte, quellarm und feuchtfest,
Gesamtschichtstärke mind. 22mm,
mit Zwischenwänden
beidseitg HPL-beschichtet, strapazierfähige Melaminharzoberfläche,
Oberfläche seidenmatt, glatt, ohne Struktur,

Farbe der Innenseiten, lichtgrau, ähnlich RAL 7035
Farbe der Außenseite, einfarbig /uni, ,
Farbe in Anlehnung nach RAL, nach Farbvorgabe des AG und Bemusterung,
Kante: HPL-beschichtet

Frontaufteilung gem Zeichnung: Türen, ohne Griff,
Wandanschluß mit flächenbündigen Anschlußplatten / Passplatten, Fugen hinterlegt, Türeinschlag flächenbündig, Türen abschließbar

Türbeschläge verdeckt: Blum 110° Clip Top, Blumotion
SoftClose, (o.ä.)
Ausführung Wandanschluß über Passleisten.

Systemkonforme Sockelausbildung mit Dichtungsprofil,
Sockelhöhe = 100 mm
Sockel zurückgesetzt mit Unterschnitt,
hinterlegt mit feuchteresistenter Fasserzementplatte,
für bauseitige Sockelbekleidung mit Fliesen.

**01.05.1060 Unterschrankanlage 5250/600/800**
Unterschrankanlage als passgenauer Unterbau der Waschtischplatte

Abmessung nach Aufmaß des AN ca.
Länge 5250mm
Tiefe 600mm
Höhe 800mm, OK FF bis UK Waschtischplatte
Sockelhöhe 100mm
hinterlegt mit feuchteresistenter Fasserzementplatte,

mit
6 Fachtüren b/h ca. 710/750
3 Fachtüren b/h ca. 250/750
beidseitig Passplatten, Einbau flächenbündig
1 Fachtrennwänden
3 Stück passende Abfallauffangbehälter, Drahtgitterkorb, chrom
abschließbar

Material, Oberflächen und Ausführung
gem. Ausführungsbeschreibung Unterschrankanlagen
und Zeichnung Plan-lfd-Nr. -.601

Einbauort:
Remise Besucher-WC, Raum EG.003

Leitfabrikat: modula10 Systemwaschtischanlage der Fa. Pfeiffer oder gleichwertig

Hersteller/Typ '....................................................'

vom Bieter einzutragen,
Menge: 1,000 St

**01.05.1070 Unterschrankanlage 1800/600/800**
Unterschrankanlage als passgenauer Unterbau der Waschtischplatte

Abmessung nach Aufmaß des AN ca.
Länge 1800mm
Tiefe 600mm
Höhe 800mm, OK FF bis UK Waschtischplatte
Sockelhöhe 100mm
hinterlegt mit feuchteresistenter Fasserzementplatte,

mit
2 Fachtüren b/h ca. 760/750
1 Fachtüren b/h ca. 760/750
beidseitig Passplatten, Einbau flächenbündig
1 Fachtrennwänden
1 Stück passende Abfallauffangbehälter, Drahtgitterkorb, chrom
abschließbar

Material, Oberflächen und Ausführung
gem. Ausführungsbeschreibung Unterschrankanlagen
und Zeichnung Plan-lfd-Nr. -.601

Einbauort:
Remise Besucher-WC, Raum EG.003

Leitfabrikat: modula10 Systemwaschtischanlage der Fa. Pfeiffer oder gleichwertig

Hersteller/Typ '....................................................'

vom Bieter einzutragen,
Menge: 1,000 St

**01.05.1080 Unterschrankanlage 1250/550/800**
Unterschrankanlage als passgenauer Unterbau der Waschtischplatte

Abmessung nach Aufmaß des AN ca.
Länge 125mm
Tiefe 550mm
Höhe 800mm, OK FF bis UK Waschtischplatte
Sockelhöhe 100mm
hinterlegt mit feuchteresistenter Fasserzementplatte,

mit
2 Fachtüren b/h ca. 500/750
beidseitig Passplatten, Einbau flächenbündig
1 Stück passende Abfallauffangbehälter, Drahtgitterkorb, chrom
abschließbar

Material, Oberflächen und Ausführung
gem. Ausführungsbeschreibung Unterschrankanlagen
und Zeichnung Plan-lfd-Nr. -.601

Einbauort:
MH -WC, Raum O2.007b

Leitfabrikat: modula10 Systemwaschtischanlage der Fa. Pfeiffer oder gleichwertig

Hersteller/Typ '....................................................'

vom Bieter einzutragen,
Menge: 1,000 St

**01.05.1090 Werkstattplanung Waschtischanlagen**
Werkstattplanung Waschtischanlagen
Erstellen einer vermassten, und prüffähigen Werkstattplanung der Waschtischanlagen der Vorpositionen, zur Freigabe durch den AG jeweils darzustellen sind die Ausführung der Waschtischplatten und der Unterschrankanlagen

Die Werkstattplanung umfasst:
· Kontrollmaß Aufmaß der Einbaunische vor Ort für jede Einbauposition
· Koordinieren sämtlicher Schnittstellen mit Gewerk Sanitärtechnik
· Abstimmen aller Ausführungsdetails mit der Objektüberwachung des AG,
insbesondere Wandanschluß, Sockelausbildung, Unterschränke
· Handmuster zur Bemusterung alle Oberflächen und Materialien mit dem AG
· Erstellen eine vollständig vermassten Werkstattzeichnung, einschl. evtl.
Überarbeitung nach Abstimmung mit dem AG  bis zur Freigabe
· Dokumentation der eingesetzten Materialien, Produkte mit Pflegeanleitung
Menge: 1,000 St

**01.05.1100 Installationselement WT**
Installationselement für Waschtisch für Einlochbatterie,
1,00 m Bauhöhe für Vorwand- oder Ständerwandmontage
Stahlrahmen, pulverbeschichtet, selbsttragend für
Trockenverkleidung, komplett vormontiert fixierte
Objektanschlüsse für Einzel- oder Schienenmontage mit
Schnellverstellung u. Höhensicherung
Befestigungsmaterial TÜV-geprüft Waschtisch-Haltebolzen
M10, mit Keramikbefestigung Schraubenabstand variabel
HT-Ablaufbogen DN 50 Dichtung Durchmesser 32 mm
2 schallgedämmte Armaturenanschl. 1/2"
einschließlich Montagezubehör, Montagewinkel und
Befestigungsmaterial
incl. Übergang auf das angebotene Rohrsystem
komplett einschließlich Zubehör

Leitfabrikat: Geberit Renova Plan, Geberit Preciosa II
oder gleichwertig

Hersteller/Typ '....................................................'

vom Bieter einzutragen,
Menge: 11,000 St

**01.05.1110 Handwaschbecken Sanitärporzellan B 550mm Ausladung 450mm**
Handwaschbecken, Beckenaußenform rechteckig, Beckeninnenform rechteckig, aus Sanitärporzellan, Farbton weiß, glasiert, mit Armaturenbank, mit Loch für Einlocharmatur, mit Überlauf, für Ablaufventil, Breite 550 mm, Ausladung 450 mm, Befestigung an Installationselement, mit Schallschutz VDI 4100 und mit Schutzbeschichtung.
inkl. Ablaufventi / Schaftventil

Leitfabrikat: Geberit Renova Plan oder gleichwertig

Hersteller/Typ '....................................................'

vom Bieter einzutragen,
Menge: 6,000 St

**01.05.1120 Handwaschbecken Sanitärporzellan B 600mm Ausladung 500mm**
Handwaschbecken, Beckenaußenform rechteckig, Beckeninnenform rechteckig, aus Sanitärporzellan, Farbton weiß, glasiert, mit Armaturenbank, mit Loch für Einlocharmatur, mit Überlauf, für Ablaufventil, Breite 600 mm, Ausladung 500 mm, Befestigung an Installationselement, mit Schallschutz VDI 4100 und mit Schutzbeschichtung.
inkl. Ablaufventi / Schaftventil

Für Raum: EG.005a

Leitfabrikat: Geberit Preciosa II oder gleichwertig

Hersteller/Typ '....................................................'

vom Bieter einzutragen,
Menge: 1,000 St

**01.05.1130 Handwaschbecken Sanitärporzellan B 900mm Ausladung 500mm**
Handwaschbecken, Beckenaußenform rechteckig, Beckeninnenform rechteckig, aus Sanitärporzellan, Farbton weiß, glasiert, mit Armaturenbank, mit Loch für Einlocharmatur, mit Überlauf, für Ablaufventil, Breite 900 mm, Ausladung 500 mm, Befestigung an Installationselement, mit Schallschutz VDI 4100 und mit Schutzbeschichtung.
inkl. Ablaufventi / Schaftventil

Für Raum: EG.012a,  O1.005, O1.012a, O2.013b

Leitfabrikat: Geberit Preciosa II oder gleichwertig

Hersteller/Typ '....................................................'

vom Bieter einzutragen,
Menge: 4,000 St

**01.05.1140 Einhandmischer Standmontage Waschbeckenbatterie DN15 Metall Ausladung**
Einhandmischer für Standmontage, Waschbeckenbatterie, DN 15, Armaturenkörper aus Metall, verchromt, Ausladung über 110 bis 150 mm, Oberteil mit Keramikscheiben, Auslöseelement aus Metall, verchromt, mit Hebel, für geschlossenen Trinkwassererwärmer, Durchflussklasse A (max. 0,25 l/s), mit festem Auslauf, mit Strahlregler ohne Luftansaugung DIN EN 246, Auslaufhöhe bis 90 mm.

Produkt der Planung: Hansgrohe Rebris S oder gleichwertig

Hersteller/Typ '....................................................'

vom Bieter einzutragen,
Menge: 11,000 St

**01.05.1150 Schutzrohr PE-HD AD 32mm WD 1,8mm Erdoberfläche-Rohrscheitel D 0,6-0,8**
Schutzrohr aus PE-HD DIN 8075, Maße DIN 16874, Nenn-Außendurchmesser 32 mm, Mindest-Wanddicke 1,8 mm, einschl. Lieferung und Befestigung, Anbringung an Wand bis unter Decke.
inkl. Befestigungsmaterialen (z.B. Klipse)
Menge: 40,000 m

**01.05.1160 Eckventil DN15 Betätigungsgriff G 3/8 Absperr- Anschlussventil Schubro**
Eckventil, DN 15, Geräuschverhalten DIN 4109 Gruppe I, mit Prüfbericht, mit Betätigungsgriff, verchromt, mit Gewindeanschluss G 3/8, als Absperr- und Anschlussventil, mit Schubrosette.
Menge: 20,000 St

**01.05.1170 Eckventil Probenahmeauslauf DN15 Schraubendreher/Steckschlüssel G 1/2**
Eckventil für Probenahmeauslauf, zur Bestimmung mikrobiologischer und chemischer Parameter nach TrinkwVO, DN 15, Geräuschverhalten DIN 4109 Gruppe I, mit Prüfbericht, mit Betätigung durch Schraubendreher oder Steckschlüssel, mit Gewindeanschluss G 1/2, als Absperr- und Anschlussventil, mit Rosette, einschl. abnehmbarem Probeentnahmerohr und Sicherungskappe.

Anschluss an letzten Verbraucher am jeweiligen Strang.
Menge: 20,000 St

**01.05.1180 Geruchverschluss Prüfzeichen Waschbecken 1 1/4xDN40 Messing Röhrengeru**
Geruchverschluss DIN 19541 mit Prüfzeichen, für Waschbecken, 1 1/4 x DN 40, aus Messing, verchromt, als Röhrengeruchverschluss, für Wandanschluss, verstellbar
Menge: 20,000 St

**01.05.1190 Händetrockner**
Bedienung: automatisch durch Infrarot-Sensor
Laufzeit: bis ca. 2 Sekunden nach Wegnehmen der Hände, bis maximal 60 Sekunden nach Einschalten
Händetrocknungsdauer: ca. 10 bis 15 Sekunden
Sensorreichweite: 100 mm bis 230 mm nach Luftauslass (einstellbar), Standard 170 mm ± 20 mm

Gehäusematerial: 1,2 mm Edelstahl
Grundplatte: Stahl verzinkt
Luftgeschwindigkeit: 270 - 360 km/h
Lufttemperatur: 55 °C (100 mm nach Luftauslass, bei 25 °C Raumtemperatur)
Leistung Motor: 450 bis 700 Watt (einstellbar)
Leistung Heizelement: 150 bis 900 Watt (einstellbar)
Gesamtleistung: 600 bis 1.600 Watt (einstellbar)
Stromstärke: 3,4 bis 6,7 Ampère (einstellungsabhängig)
Spannung: 220 bis 240 Volt
Frequenz: 50 bis 60 Hertz
Betriebsgeräusch: 73,7 +/- 3 Dezibel @ 1 m
Motorumdrehungen: 12.000 bis 18.000 Umdrehungen pro Minute (einstellbar)
Motortyp: Universalmotor
Motorsicherung: Thermosicherung 95 °C
Heizelementsicherung: Thermosicherung 85 °C
Schutzklasse I, Schutzart IP 23
Diebstahlsicherung durch Spezialgehäuseschrauben
Stromanschluss verdeckt an Unterputzdose
Vier-Punkt-Befestigung
für Aufputzmontage
Prüfzeichen: CE, GS, EMV, LVD, RoHS, UL

H x B x T: 289 x 203 x 178 mm
Montagehöhe: 1.200 mm (Unterkante bis Boden)
Material/Farbe Edelstahl
Bedienung Sensor

Planungsfabrikat: airwolf Serie M oder gleichwertig

Hersteller/Typ '....................................................'

vom Bieter einzutragen,
Menge: 4,000 St

**01.05.1200 Papierrollenhandtuchspenderkomb. Stahlblech AP-Montage**
Papierrollenhandtuchspenderkombination, aus Stahlblech, pulverbeschichtet, Entnahme manuell, für Aufputzmontage.

in WC-Räume, Büros usw.

Leitfabrikat: CWS Edelstahl oder gleichwertig

Hersteller/Typ '....................................................'

vom Bieter einzutragen,
Menge: 4,000 St

**01.05.1210 Abfallbehälter Stahlblech rechteckig 40-60l**
Abfallbehälter, aus Stahlblech, lackiert, Farbton weiß, rechteckig, Fassungsvermögen über 40 bis 60 l, mit Haube, abnehmbar und Schwingklappe, Behälter klappbar mit Sicherung.

Leitfabrikat: HEWI Serie 805?, Anthrazit (Art.-Nr. 805.05.11092) oder gleichwertig

Hersteller/Typ '....................................................'

vom Bieter einzutragen,
Menge: 2,000 St

**01.05.1220 Abfallkorb ca. 60 l (groß)**
Leistung wie vorstehend beschrieben, jedoch
Abfallkorb ca. 60 l
H x B x T ca. 630 x 400 x 275 mm

Leitfabrikat: HEWI Serie 805?, Anthrazit (Art.-Nr. 805.05.11092) oder gleichwertig

Hersteller/Typ '....................................................'

vom Bieter einzutragen,
Menge: 2,000 St

*Hinweis: WT barrierefrei*

**01.05.1230 Installationselement WT barrierefrei**
Installationselement WT barrierefrei für Einlochbatterie, mit UP-Geruchverschluss
Bauhöhe 1120mm, für Vorwand- oder Ständerwandmontage
Stahlrahmen, pulverbeschichtet, selbsttragend für
Trockenverkleidung, komplett vormontiert fixierte
Objektanschlüsse für Einzel- oder Schienenmontage mit
Schnellverstellung u. Höhensicherung
Befestigungsmaterial TÜV-geprüft Waschtisch-Haltebolzen
M10, mit Keramikbefestigung Schraubenabstand variabel
HT-Ablaufbogen DN 50 Dichtung Durchmesser 32 mm
2 schallgedämmte Armaturenanschlüsse 1/2",

Leitfabrikat: Geberit Vitalis oder gleichwertig

Hersteller/Typ '....................................................'

vom Bieter einzutragen,
Menge: 1,000 St

**01.05.1240 Waschbecken Sanitärporzellan unterfahrbar B 650mm Ausladung 600mm**
Beckenaußenform rechteckig, aus Sanitärporzellan, Farbton weiß, glasiert, mit Loch für Einlocharmatur, ohne Überlauf, für Ablaufventil, unterfahrbar DIN 18040, Breite ca. 650 mm, Ausladung ca. 600 mm, Befestigung an Installationselement, mit Schallschutz DIN 4109.

Leitfabrikat: Geberit Vitalis oder gleichwertig

Hersteller/Typ '....................................................'

vom Bieter einzutragen,
Menge: 1,000 St

**01.05.1250 Waschtischarmatur mit IR Sensor - Wandmontage**
Waschtischarmatur Wandmontage, batteriebetrieben, für UP-Funktionsbox
Elektronische Wandarmatur zur Entnahme von Leitungswasser, geeignet für öffentliche und halböffentliche Bereiche. Einbau in Montageelemente für Waschtisch mit UP-Funktionsbox. Anschließbar an Kalt- und Warmwasser
Modell mit  Mischer kompatibel mit Durchlauferhitzer. Geeignet für Beplankungsdicken 1050 mm.

Eigenschaften: Armaturengruppe I nach DIN 4109, automatische Spülauslösung, infrarotgesteuerte Benutzererkennung, selbsteinstellender IR-Sensor, vandalensicher, Volumenstrombegrenzung, Temperatureinstellung über Mischer, Thermostat nach EN 1111 (bei Thermostatmischer), Verbrühschutz 42 °C, thermische Desinfektion möglich, batteriebetrieben (ca. 200.000 Auslösungen), Warnung bei schwacher Batterie, Energiesparmodus, reaktionsschnelle Zweistrahl-Abtasttechnik, Einstellmöglichkeiten über Mobilgerät via Bluetooth®, drahtgebunden oder drahtlos vernetzbar, Programme Wassersparen, Intervall- und Dauerspülung einstellbar, Spülauslösung deaktivierbar, integrierter Rückflussverhinderer, Funktionseinheit mit Korbfiltern.

Technische Daten: Batterietyp AA 1,5 V, Schutzart IPX4, Betriebsspannung 3 V DC, Betriebsdruck 50-1000 kPa, Prüfdruck Wasser max. 1600 kPa, Prüfdruck Luft/Inertgas max. 300 kPa, Umgebungstemperatur 1-40° C, Lagertemperatur -20-70° C, Wassertemperatur Einstellbereich Thermostatmischer 20-42° C, Wassertemperatur max. 60° C, kurzzeitig max. 90° C, Durchfluss bei 3 bar 5 l/min, Mindestfließdruck 50 kPa, Berechnungsdurchfluss 0,07 l/s, Intervallspülung 1-168 h (Werkseinstellung 24 h), Intervallspülzeit 5-200 s (Werkseinstellung 5 s), Werkstoff Messing/Kunststoff.
Lieferumfang: Waschtischarmatur, Infrarotsensor mit Anschlusskabel, Steuerelektronik, Funktionseinheit, Batteriefach, 2 Batterien AA 1,5 V, Schlüssel für Strahlregler, Befestigungsmaterial.
inkl. Montageelement für Waschtisch, Abdeckplatte für UP-Funktionsbox.
Zubehör: Bus-Konverter, Verlängerungsset, Abdichtungsset, Service-Handy, Clean-Handy.
Optik: Edelstahl/gebürstet, easy-to-clean beschichtet, mit Mischer.

Produkt der Planung: Geberit Brenta 116.294.SN.1  oder gleichwertig

Hersteller/Typ '....................................................'

vom Bieter einzutragen,
Menge: 1,000 St

**01.05.1260 Geruchverschluss Waschbecken Kunststoff Wandeinbaugeruchverschluss**
Geruchverschluss für Waschbecken, aus Kunststoff, als Wandeinbaugeruchverschluss mit Kasten und Abdeckung, mit Reinigungsöffnung, durch Abdeckplatte verdeckt, mit Ablaufbogen,  mit Wandhalterung.
Menge: 1,000 St

**01.05.1270 Elektro-Durchflusswassererwärmer 6,5kW hydr. gesteuert**
Elektro-Durchflusswassererwärmer, offen, hängende Anordnung, mit VDE- und Funkschutzzeichen, für Unterbeckenmontage, Bemessungsbetriebsspannung 400 V AC, Leistung 6,5 kW, hydraulisch gesteuert, nicht schaltbar, mit Innenbehälter aus Kupfer, Außenbekleidung aus Kunststoff, Farbton weiß, mit Rohrheizkörpersystem, mit Anschlussleitung und Schutzkontaktstecker, Anschluss G 3/8.
Mit Schutzziel 1

Zur Übertisch- und Untertischmontage geeignet.

geplantes Fabrikat: Stiebel Eltron
oder gleichwertig
Hersteller/Typ '...................................................'

vom Bieter einzutragen,
Menge: 1,000 St

**01.05.1280 Ablaufventil Waschbecken Stahl niro Messing Schaftsiebventil**
Ablaufventil für Waschbecken, Oberteil gelocht aus nichtrostendem Stahl, Unterteil aus Messing, als Schaftsiebventil, 1 1/4", ohne Überlauf.
Menge: 1,000 St

*Hinweis: WC-Anlage*

**01.05.1290 Installationselement für Wand-WC, Betätig. v. vorn**
Installationselement für Wand-WC,  Spülkasten, 6 - 7,5 l, Betätigung von vorn, ca. 1,13 m Bauhöhe, für Vorwand- oder Ständerwandmontage
Stahlrahmen, pulverbeschichtet,
selbsttragend für Trockenverkleidung, komplett
vormontierte und fixierte Objektanschlüsse, für Einzel- oder
Schienenmontage mit Schnellverstellung, Höhensicherung
und Befestigungsmaterial TÜV-geprüft 2 WC-Haltebolzen,
Keramikbefestigung Schraubenabstand 180/230 mm

PE-Ablaufbogen DN 90 tiefenverstellbar Reduzierstück
DN 90/100 Zu- und Ablaufgarnitur, UP-Spülkasten, 6 - 7,5l
pneumatisches Ablaufventil mit drei Funktionen:
2 Mengen oder Start & Stopp oder nicht
unterbrechbar Wasseranschluss von links/rechts/hinten
oder oben Armaturengruppe I, DIN geprüft,
schwitzwasserisoliert kürzbarer Revisionsschacht mit
Rohbauschutz, vertikal oder horizontal einsetzbar Wasseranschluss DN 15 mit integriertem Eckventil und werkzeugloser Schlauchverschraubung einschließlich
Montagezubehör, Montagewinkel und Befestigungsmaterial
incl. Übergänge auf das angebotene Rohrsystem
komplett einschließlich Zubehör

Leitfabrikat: Geberit iCon, Geberit Renova Plan oder gleichwertig

Besucher-WC und sonstige Sanitär-Räume

Hersteller/Typ '....................................................'

vom Bieter einzutragen,
Menge: 23,000 St

**01.05.1300 Tiefspül-WC Sanitärporzellan glasiert hängend Ausladung 500-600mm**
Tiefspül-WC, Spülrandlos und mit Schutzbeschichtung, aus Sanitärporzellan, glasiert, Farbton weiß, wandhängend, Spülmenge ca. 6 l, Ausladung über 500 bis 600 mm, Breite über 350 bis 400 mm, äußere Form rechteckig, Abgang waagerecht, Befestigung an Installationselement, mit Schallschutz DIN 4109

Leitfabrikat: Geberit iCon oder gleichwertig

Besucher-WC und sonstige Sanitär-Räume

Hersteller/Typ '....................................................'

vom Bieter einzutragen
Menge: 13,000 St

**01.05.1310 Tiefspül-WC Sanitärporzellan glasiert hängend Ausladung 500-600mm**
Tiefspül-WC, Spülrandlos und mit Schutzbeschichtung, aus Sanitärporzellan, glasiert, Farbton weiß, wandhängend, Spülmenge ca. 6 l, Ausladung über 500 bis 600 mm, Breite über 350 bis 400 mm, äußere Form rechteckig, Abgang waagerecht, Befestigung an Installationselement, mit Schallschutz DIN 4109

Leitfabrikat: Geberit Renova Plan oder gleichwertig

MH Wohnungen und Dachgeschoss

Hersteller/Typ '....................................................'

vom Bieter einzutragen
Menge: 10,000 St

**01.05.1320 Abdeckpl. Einbauspülkasten 2-Mengen-Spülung mattchrom**
Abdeckplatte für Einbauspülkasten, mit 2-Mengen-Spülung aus Metall, mit Betätigungselement, aus Metall, mattchrom, für Betätigung von vorn.

Leitfabrikat: Geberit Sigma50 oder gleichwertig

Besucher-WC und sonstige Sanitär-Räume

Hersteller/Typ '....................................................'

vom Bieter einzutragen
Menge: 13,000 St

**01.05.1330 Abdeckpl. Einbauspülkasten 2-Mengen-Spülung mattchrom**
Abdeckplatte für Einbauspülkasten, mit 2-Mengen-Spülung aus Metall, mit Betätigungselement, aus Metall, mattchrom, für Betätigung von vorn.

Leitfabrikat: Geberit Sigma20 oder gleichwertig

MH Wohnungen und Dachgeschoss

Hersteller/Typ '....................................................'

vom Bieter einzutragen
Menge: 10,000 St

**01.05.1340 Spüleinr. elektron. DN15 in WC-Spülung integriert,**
Elektronische Spüleinrichtung zur Verhinderung von Trinkwasserstagnation in Rohrleitungen, DN 15, mit Magnet-Selbstschlussventil und Vorabsperrung als Durchgangsventil, Ventil in Ruhestellung geschlossen, Auslösung programmierbar, Bemessungsbetriebsspannung 230 V AC. in WC-Spülung integriert
Menge: 4,000 St

**01.05.1350 WC-Sitz mit Deckel Kunststoff, mit durchgehender Edelstahlwelle**
WC-Sitz mit  Deckel, aus Kunststoff, mit durchgehender Edelstahlwelle, Farbton weiß, mit Befestigungselementen  aus nichtrostendem Stahl, Werkstoff-Nr 1.4301. passend zum WC mit Absenkautomatik

Hersteller/Typ '....................................................'

vom Bieter einzutragen,
Menge: 21,000 St

**01.05.1360 WC-Rollenhalter**
· U-förmiger Halter, nach rechts geöffnet
· klappbar
· aus hochwertigem Edelstahl, matt geschliffen
· 135 mm breit, 88 mm hoch, ø 15 mm
· zur Wandmontage, verdeckte Befestigung
· inklusive korrosionsfreiem Befestigungsmaterial

Leitfabrikat: CWS-Paradise oder gleichwertig

Hersteller/Typ '....................................................'

vom Bieter einzutragen,
Menge: 1,000 St

**01.05.1370 WC-Bürstengarnitur**
WC-Bürstengarnitur System 900, bestehend aus Halter, WC-Bürstentopf und WC-Bürste, aus hochwertigem Edelstahl, matt geschliffen, 89 mm breit, 440 mm hoch, 108 mm tief, inklusive korrosionsfreiem Befestigungsmaterial

Planungsfabrikat: HEWI (Artikelnummer: 900.20.000XA)
oder gleichwertig

Hersteller/Typ '....................................................'

vom Bieter einzutragen
Menge: 1,000 St

**01.05.1380 Hygieneabfallbehälter**
Kubischer Grundkörper mit eingerücktem Wandsockel, Fassungsvermögen ca. 25 l, unsichtbare, integrierte Beutelhalterung, 300 mm breit, 510 mm hoch und 170 mm tief, Wandsockel 15 mm tief, Behälter und Deckel aus hochwertigem Edelstahl, Oberfläche matt geschliffen, Einwurföffnung aus hochwertigem Polyamid in der Farben Anthrazitgrau, inklusive korrosionsfreiem Befestigungsmaterial.

Planungsfabrikat: HEWI Serie 805
(Artikelnummer: 805.05.110 92)
oder gleichwertig

Hersteller/Typ '....................................................'

vom Bieter einzutragen
Menge: 1,000 St

**01.05.1390 Abfallbehälter**
Papierkorb  aus Drahtgeflecht, freistehend oder Wandmontage, aus Stahldraht, Drahtstärke mind. 2mm, inkl.Befestigungsmaterial
BxHxT :410x620x250mm

Leitfabrikat: CWS-boco Stahldraht oder gleichwertig

Hersteller/Typ '....................................................'

vom Bieter einzutragen,
Menge: 1,000 St

*Hinweis: WC, barrierefrei*

**01.05.1400 Installationselement für Wand-WC barrierefrei**
Montageelement für Wand-WC mit UP-Spülkasten
- für Betätigung von vorn
- Bauhöhe 1120mm
- barrierefreie Ausführung
- für Fußbodenaufbau 0 - 200mm
- zur Montage von Wand-WC mit einer Ausladung >620mm
- für stufenlose Höhenverstellung der
  Montagehöhe Wand-WC 410 - 460mm
- UP-Spülkasten 6/7,5l
- für 1-Mengenspülung
- universellem Wasseranschluss 1/2" mit
  integriertem Eckventil und Handrad
- PE Wand-WC-Bogen dm 90mm
- PE Übergangsstück dm 90/110mm
- PE Anschlussgarnitur dm 90mm
- mit Bausatz Vorwandmontage
- Kombination mit Funkspülauslösung in den Stützklappgriffen
Leitfabrikat: Geberit Vitalis oder gleichwertig

Hersteller/Typ '....................................................'

vom Bieter einzutragen,
Menge: 1,000 St

**01.05.1410 Installationselement für Haltegriffmontage**
Halteelement
- für die Befestigung von Stütz-und Haltegriffen
- in Leichtbau-Ständerwänden oder
  Vorwandinstallationen 1120 x 310 x 50 mm
- Stahlrahmen, pulverbeschichtet
- für einen Fußbodenaufbau von 0 - 200mm
- wasserfeste Schichtholzplatte
- einschließlich Montagezubehör,Montagewinkel und
Befestigungsmaterial
- mit Bausatz Vorwandmontage
Einbauort: am Behinderten-Installationselement
komplett einschließlich Zubehör

Leitfabrikat: HEWI System 900, Duo Design A, Edelstahl matt oder gleichwertig

Hersteller/Typ '....................................................'

vom Bieter einzutragen
Menge: 1,000 St

**01.05.1420 Tiefspül-WC Sanitärporzellan glasiert hängend barrierefrei Ausladung 6**
Tiefspül-WC, spülrandlos, als barrierefreie Ausführung DIN 18040, aus Sanitärporzellan, glasiert, Farbton weiß, mit offenem, glasierten Spülrand, wandhängend, Spülmenge 6 l, Ausladung über 650 bis 700 mm, Abgang waagerecht, Befestigung an Installationselement, mit Schallschutz DIN 4109

Leitfabrikat: Geberit Vitalis oder gleichwertig

Hersteller/Typ '....................................................'

vom Bieter einzutragen,
Menge: 1,000 St

**01.05.1430 WC-Sitz, Kunststoff, mit Deckel, mit durchgehender Welle**
WC-Sitz mit  Deckel, aus Kunststoff, mit durchgehender Welle, Farbton weiß, mit Befestigungselementen  aus nichtrostendem Stahl, Werkstoff-Nr 1.4301.

passend zur vorh. Position.
Leitfabrikat: Geberit Vitalis oder gleichwertig

Hersteller/Typ '....................................................'

vom Bieter einzutragen,
Menge: 1,000 St

**01.05.1440 Stützklappgriff WC Edelsthal matt Ausladung 750mm**
Zwei parallele, übereinander angeordnete runde Griffebenen, nach oben klappbar und gebremst nach unten, mobil einsetzbar. Zum flexiblen Nachrüsten auf bestehender, inkl. vormontierter Montageplatte. Werkzeuglose und schnelle Montage durch einfaches Einhängen, gegen unbeabsichtigtes Herausziehen mit Befestigungsschraube gesichert. Belastbar bis 150 kg bei Verwendung des Befestigungsmaterials, empfohlenes maximales Gewicht des Anwenders 150 kg. Ausladung 750 mm,
Höhe 210 mm, Breite 101 mm, Oberholm Ø 33,7 mm, Unterholm Ø 25 mm. Hergestellt aus hochwertigem, matt geschliffenem Edelstahl. Bodenstützen nachrüstbar. Produziert gemäß CE- und UKCA-Verordnung (EU) 2017/745 über Medizinprodukte und erfüllt die in Belgien gültigen Anforderungen (CWATUPE, WVG Vlaanderen) hinsichtlich der Ausladung am WC.

Leitfabrikat: HEWI System 900, Duo Design A, Edelstahl matt oder gleichwertig

Hersteller/Typ '....................................................'

vom Bieter einzutragen,
Menge: 2,000 St

**01.05.1450 Spüleinr. elektron. DN15 in WC-Spülung integriert,**
Elektronische Spüleinrichtung zur Verhinderung von Trinkwasserstagnation in Rohrleitungen, DN 15, mit Magnet-Selbstschlussventil und Vorabsperrung als Durchgangsventil, Ventil in Ruhestellung geschlossen, Auslösung programmierbar, Bemessungsbetriebsspannung 230 V AC. in WC-Spülung integriert

Leitfabrikat: HEWI System 900, Duo Design A, Edelstahl matt oder gleichwertig

Hersteller/Typ '....................................................'

vom Bieter einzutragen,
Menge: 1,000 St

**01.05.1460 WC-Empfangsmodul mit Festanschluss**
Liefern und fachgerechtes Einbauen eines WC-Empfangsmoduls mit Festanschluss zur Ansteuerung eines Spülkastens, geeignet für Stützklappgriffe mit Taster (ohne Funkübertragung).
Zur Wandeinbaumontage, mit Frontplatte aus Edelstahl inkl. Servomotor und extern montierbarem Transformator.
Anschluss über Festverdrahtung.
Elektrischer Anschluss: 230 V AC, 50/60 Hz, Leistungsaufnahme 4,0 VA.
Spülmenge und Spülzeit einstellbar, Hygienespülung alle 72 Stunden aktivierbar.
Inklusive Verlängerungskabel ca. 3,00 m zur Verbindung zwischen Transformator und Steuereinheit.
Mit CE-Kennzeichnung.
Ausführung gemäß den geltenden VDE-, DIN- und Hersteller-Richtlinien.

Leitfabrikat: HEWI System 900, Duo Design A, Edelstahl matt oder gleichwertig

Hersteller/Typ '....................................................'

vom Bieter einzutragen,
Menge: 1,000 St

**01.05.1470 WandstangeWC Edelstahl matt**
Gerade Stange mit zur Wand ausgeführten Stützen und Rosetten, Achsmaß 600 mm, Tiefe 88 mm, Stangendurchmesser 32 mm, Rohrstärke 2 mm, Rosettendurchmesser 70 mm. Hergestellt aus hochwertigem, matt geschliffenem Edelstahl. Inklusive korrosionsfreiem und geprüftem Befestigungsmaterial zur Wandmontage sowie Dichtband zur Abdichtung der Bohrpunkte. Bei Verwendung mit Einhängesitzen ist die Kompatibilität vorab zu prüfen. Belastbar bis 200 kg bei Verwendung des mitgelieferten Befestigungsmaterials, empfohlenes maximales Gewicht des Anwenders 150 kg. Detaillierte Informationen zu Kombinationsmöglichkeiten mit Winkelgriffen, Duschhandläufen und Einhängesitzen sind im Online-Katalog des jeweiligen Produktes verfügbar.

Leitfabrikat: HEWI System 900,  Edelstahl matt oder gleichwertig

Hersteller/Typ '....................................................'

vom Bieter einzutragen,
Menge: 1,000 St

**01.05.1480 Rückenstütze**
Rückenstütze mit beidseitig angebrachten Befestigungsstangen und Rosetten zur Wandmontage, dient zum Abstützen des Rückens auf dem WC. Abmessungen: Höhe 330 mm,
Tiefe 150 mm, Lehne 350 mm breit, Stangendurchmesser 32 mm, Rohrstärke 2mm, Achsmaß bauseits verstellbar von 582 682 mm. Lehne aus Kunststoff in Anthrazitgrau, Anbindung aus hochwertigem Edelstahl, verchromt. Inklusive korrosionsfreiem und geprüftem Befestigungsmaterial. Entspricht den Anforderungen nach DIN 18040 und ÖNORM B1600/1601.
incl. Befestigungsmaterial

Leitfabrikat: HEWI System 900,  Edelstahl matt oder gleichwertig

Hersteller/Typ '....................................................'

vom Bieter einzutragen,
Menge: 1,000 St

*Hinweis: Ausgussbecken*

**01.05.1490 Installationselement Ausgussbecken**
Installationselement für Ausguss für Wandbatterie, 1,30 m Bauhöhe, für Vorwand- oder Ständerwandmontage
Stahlrahmen, pulverbeschichtet, selbsttragend
für Trockenverkleidung, komplett vormontiert
fixierte Objektanschlüsse
für Einzel- oder Schienenmontage
mit Schnellverstellung und Höhensicherung
Befestigungsmaterial, TÜV-geprüft
wasserfeste Schichtholzplatte
HT-Ablaufbogen DN 50,
schallgedämmte Armaturenanschlüsse DN 15, einschließlich
Montagezubehör, Montagewinkel und
Befestigungsmaterial

Hersteller/Typ '....................................................'

vom Bieter einzutragen,
Menge: 2,000 St

**01.05.1500 Ausgussbecken aus Keramik, wandhängend B ca. 400mm, T ca. 300 mm**
Ausgussbecken, aus Keramik,  wandhängend, mit Rückwand, mit Klapprost aus Leichtmetall, Befestigung an Installationselement, Breite über 400 bis 450 mm, Ausladung über 250 bis 300 mm, mit Schallschutz DIN 4109

Hersteller/Typ '....................................................'

vom Bieter einzutragen,
Menge: 2,000 St

**01.05.1510 Einhebel-Wandmischbatterie**
Einhebel-Wandmischbatterie und verlängertem Bedienhebel (geeignet für DLE), bestehend aus:
modularer Monoblock ohne Unterbau, robustes Messinggehäuse verchromt, Warm- und Kaltwasseranschluss mit flexiblen Druckschläuchen, Rückschlagventile und Schmutzsiebe eingebaut, vandalensichere Abdeckung,

Farbe:  chrom
Betriebsdruck:  0, 3 - 10 bar;
Ausladung:  ca. 200 mm
Durchflussmenge:  ca. 12 l/Min. 3 bar;
max. Wassertemp.:  80°C;
Strahlregler:  Spar-Strahlregler, Kaskade  selbstreinigend;
Druckschläuche:  35 cm;
Eckventilanschluss:  G 3/8´´;
Schmutzsiebe:  0, 5 mm Maschenweite;
Normen:  DIN EN 200; Geräuscheklasse I;  CE.

Produkt der Planung: Hans Grohe Rebris S oder gleichwertig

Hersteller/Typ '....................................................'

vom Bieter einzutragen,
Menge: 2,000 St

**01.05.1520 Ablaufgarnitur Ausguss Kunststoff Ablauf-Durchm. 65mm**
Ablaufgarnitur für Ausguss, aus Kunststoff, für Ablaufloch-Durchmesser 65 mm ohne Geruchverschluss, Abgang senkrecht DN 40/50, mit Siebschaft ohne Überlauf, aus Messing, verchromt.
Menge: 2,000 St

**01.05.1530 Geruchverschluss Prüfzeichen Ausgussbecken 1 1/4xDN40 Kunststoff heißw**
Geruchverschluss DIN 19541 mit Prüfzeichen, für Ausgussbecken, 1 1/4 x DN 40, aus Kunststoff, heißwasserbeständig, Farbton weiß, als Röhrengeruchverschluss, für Wandanschluss, verstellbar, mit Wandhalterung.
Menge: 2,000 St

*Hinweis: Urinalanlage*

**01.05.1540 Installationselement Urinal**
Installationselement für Urinal für elektronische Urinalspülung
ca. 1,00 m Bauhöhe für Vorwand- oder Ständerwandmontage
Stahlrahmen, pulverbeschichtet, selbsttragend für Trockenverkleidung,
mit Rohbauset zur Aufnahme einer automatischen Urinalsteuerung, komplett vormontiert fixierte
Objektanschlüsse für Einzel- oder Schienenmontage mit
Schnellverstellung u. Höhensicherung
Befestigungsmaterial TÜV-geprüft  Haltebolzen
M10, mit Keramikbefestigung Schraubenabstand variabel
HT-Ablaufbogen DN 50 Dichtung Durchmesser 32 mm
schallgedämmter Armaturenanschl. 1/2"
einschließlich Montagezubehör, Montagewinkel und
Befestigungsmaterial
incl. Übergang auf das angebotene Rohrsystem

Leitfabrikat: Geberit Tamina oder gleichwertig

Hersteller/Typ '....................................................'

vom Bieter einzutragen,
Menge: 8,000 St

**01.05.1550 Urinal Sanitärporzellan glasiert Zwangsspülung eingeb. Sens. Steuerger**
Urinal, aus Sanitärporzellan, glasiert, Farbton weiß, mit Absaugwirkung, mit Absaugformstück für einen Liter Spülmenge, Zulauf und Ablauf hinten verdeckt, mit Zwangsspülung durch eingebaute Sensoren und komplettes Steuerungsgerät, Befestigung an Installationselement, mit Schallschutz VDI 4100

Leitfabrikat: Geberit Tamina oder gleichwertig

Hersteller/Typ '....................................................'

vom Bieter einzutragen,
Menge: 8,000 St

**01.05.1560 Betätigungsplatte mit Sensor - Urinalsteuerung**
Urinalsteuerung mit elektronischer Spülausl. Netz, Abdeckplatte
mattchrom zur automatischen Spülauslösung von Urinalen

Eigenschaften
- Spülmenge über Drosselschraube des Rohbausets bis auf 0,5 l pro Spülung reduzierbar
- Intervallspülung einstellbar
- Dynamische Spülzeitanpassung
- Ventilschliessfunktion bei Netzausfall

Technische Eigenschaften
- Berechnungsdurchfluss (l/s): ca. 0.22 l/s
- Betriebsspannung (V): ca. 4.5 V DC
- Durchfluss bei 100 kPa mit Durchflussbegrenzer (l/s): ca. 0.18 l/s
- Durchfluss bei 100 kPa o. Durchflussbegrenzer (l/s): ca. 0.3 l/s
- Fließdruck (kPa): 100-800 kPa
- Intervallspülung Einstellbereich (h): 1-168 h
- Intervallspülzeit Einstellbereich (s): 3-180 s
- Leistungsaufnahme (W): ca. < 0.5 W
- Maximaler Prüfdruck Luft / Inertgas (kPa): ca. 300 kPa
- Mindestfließdruck für Berechnungsdurchfluss (kPa): ca. 100 kPa
- Nennspannung (V): 110-240 V AC
- Netzfrequenz (Hz): 50-60 Hz
- Relative Luftfeuchte (%): < 100 %
- Schutzart: IP45
- Spülzeit Einstellbereich (s): ca. 1-15 s
- Verweilzeit Einstellbereich (s): ca. 3-15 s

inkl. Abdeckplatte mit IR-Fenster Infrarotsteuerung, vormontiert auf Befestigungsrahmen
Magnetventil
Netzteil
Befestigungsmaterial

Leitfabrikat: Geberit  Typ 01 - 116.021.JQ.5 oder gleichwertig

Hersteller/Typ '....................................................'

vom Bieter einzutragen
Menge: 8,000 St

**01.05.1570 Spüleinr. elektron. DN15 in Urinal-Spülung integriert, chrom / matt**
Elektronische Spüleinrichtung zur Verhinderung von Trinkwasserstagnation in Rohrleitungen, DN 15, mit Magnet-Selbstschlussventil und Vorabsperrung als Durchgangsventil, Ventil in Ruhestellung geschlossen, Auslösung programmierbar, Bemessungsbetriebsspannung 230 V AC. in Urinal-Spülung integriert

chrom / matt, easy-to-clean -Beschichtet 13/13cm

Leitfabrikat: Geberit  Typ 01 - 116.021.JQ.5 oder gleichwertig

Hersteller/Typ '....................................................'

vom Bieter einzutragen
Menge: 8,000 St

*Hinweis: Duschanlagen*

**01.05.1580 Brausestangenset mit Einhand-Thermostat-Duscharamtur**
Brausestangenset mit Einhand-Thermostat-Duscharmatur
bestehend aus Handbrause, Brausestange (ca. 600 mm),
Brauseschlauch (1500 mm), Ablage und Thermostat-Duscharamtur
zur Wandmontage, mit Keramikkartusche sowie Thermostat
Mindestmenge: 2,5 l/min, Brauseabgang 1/2", mit integriertem
Rückflussverhinderer
1,0 bar Mindesdruck

Produkt der Planung: Hansgrohe Raindance Select S oder gleichwertig

Hersteller/Typ '....................................................'

vom Bieter einzutragen,
Menge: 6,000 St

**01.05.1590 Duschelement mit Einlaufrinne Edelstahl befliesbar 90/140**
Liefern und fachgerecht einbauen eines befliesbaren Duschelements mit Einlaufrinne Edelstahl, geschlossen, waagerechter Ablauf.
Abmessungen gemäß Planungsvorgabe der Architektur,
ca. 90 x 140 cm.
Ablauf seitlich angeordnet mit DN 40-Anschluss, Einbauhöhe
ca. 6,5 cm.
Gefälle zweiseitig ausgebildet.
Trägermaterial aus EPS-Hartschaum mit werkseitig aufgebrachtem Dichtvlies zur optimalen Abdichtung.
Geeignet zur direkten Belegung mit Fliesen.

Leistungsumfang:
Inkl. aller erforderlichen Befestigungs- und Dichtmaterialien, Anpassung an bauliche Gegebenheiten sowie funktionsfähiger Anschluss an die Entwässerungseinrichtung. Duschelement mit Punktablauf
Material: Phonotherm
Abmessung nach Vorgabe Architektur
Abmessung ca. 90 cm x 140 cm
Ablauf seitlich
Einbauhöhe ca. 6,5 cm, DN40 Anschluss
Trägermaterial EPS Hartschaum mit Dichtflies
Befliesbar
Gefälle zweiseitig

Produkt der Planung: Saxoboard SAX11920 oder gleichwertig

Hersteller/Typ '....................................................'

vom Bieter einzutragen,
Menge: 1,000 St

**01.05.1600 Duschelement mit Einlaufrinne Edelstahl befliesbar 100/130**
Liefern und fachgerecht einbauen eines befliesbaren Duschelements mit Einlaufrinne Edelstahl, geschlossen, waagerechter Ablauf.
Abmessungen gemäß Planungsvorgabe der Architektur,
ca. 100 x 130 cm.
Ablauf seitlich angeordnet mit DN 40-Anschluss, Einbauhöhe
ca. 6,5 cm.
Gefälle zweiseitig ausgebildet.
Trägermaterial aus EPS-Hartschaum mit werkseitig aufgebrachtem Dichtvlies zur optimalen Abdichtung.
Geeignet zur direkten Belegung mit Fliesen.

Leistungsumfang:
Inkl. aller erforderlichen Befestigungs- und Dichtmaterialien, Anpassung an bauliche Gegebenheiten sowie funktionsfähiger Anschluss an die Entwässerungseinrichtung. Duschelement mit Punktablauf
Material: Phonotherm
Abmessung nach Vorgabe Architektur
Abmessung ca. 100 cm x 130 cm
Ablauf seitlich
Einbauhöhe ca. 6,5 cm, DN40 Anschluss
Trägermaterial EPS Hartschaum mit Dichtflies
Befliesbar
Gefälle zweiseitig

Produkt der Planung: Saxoboard SAX11920 oder gleichwertig

Hersteller/Typ '....................................................'

vom Bieter einzutragen,
Menge: 3,000 St

**01.05.1610 Duschelement mit Einlaufrinne Edelstahl befliesbar 100/100**
Liefern und fachgerecht einbauen eines befliesbaren Duschelements mit Einlaufrinne Edelstahl, geschlossen, waagerechter Ablauf.
Abmessungen gemäß Planungsvorgabe der Architektur,
ca. 100 x 100 cm.
Ablauf seitlich angeordnet mit DN 40-Anschluss, Einbauhöhe
ca. 6,5 cm.
Gefälle zweiseitig ausgebildet.
Trägermaterial aus EPS-Hartschaum mit werkseitig aufgebrachtem Dichtvlies zur optimalen Abdichtung.
Geeignet zur direkten Belegung mit Fliesen.

Leistungsumfang:
Inkl. aller erforderlichen Befestigungs- und Dichtmaterialien, Anpassung an bauliche Gegebenheiten sowie funktionsfähiger Anschluss an die Entwässerungseinrichtung. Duschelement mit Punktablauf
Material: Phonotherm
Abmessung nach Vorgabe Architektur
Abmessung ca. 100 cm x 100 cm
Ablauf seitlich
Einbauhöhe ca. 6,5 cm, DN40 Anschluss
Trägermaterial EPS Hartschaum mit Dichtflies
Befliesbar
Gefälle zweiseitig

Produkt der Planung: Saxoboard SAX11920 oder gleichwertig

Hersteller/Typ '....................................................'

vom Bieter einzutragen,
Menge: 1,000 St

**01.05.1620 Duschelement mit Einlaufrinne Edelstahl befliesbar 100/150**
Liefern und fachgerecht einbauen eines befliesbaren Duschelements mit Einlaufrinne Edelstahl, geschlossen, waagerechter Ablauf.
Abmessungen gemäß Planungsvorgabe der Architektur,
ca. 100 x 150 cm.
Ablauf seitlich angeordnet mit DN 40-Anschluss, Einbauhöhe
ca. 6,5 cm.
Gefälle zweiseitig ausgebildet.
Trägermaterial aus EPS-Hartschaum mit werkseitig aufgebrachtem Dichtvlies zur optimalen Abdichtung.
Geeignet zur direkten Belegung mit Fliesen.

Leistungsumfang:
Inkl. aller erforderlichen Befestigungs- und Dichtmaterialien, Anpassung an bauliche Gegebenheiten sowie funktionsfähiger Anschluss an die Entwässerungseinrichtung. Duschelement mit Punktablauf
Material: Phonotherm
Abmessung nach Vorgabe Architektur
Abmessung ca. 100 cm x 150 cm
Ablauf seitlich
Einbauhöhe ca. 6,5 cm, DN40 Anschluss
Trägermaterial EPS Hartschaum mit Dichtflies
Befliesbar
Gefälle zweiseitig

Produkt der Planung: Saxoboard SAX11920 oder gleichwertig

Hersteller/Typ '....................................................'

vom Bieter einzutragen,
Menge: 1,000 St

*Hinweis: Sonstiges*

**01.05.1630 Wandauslaufventil DN15 Metall Durchflusskl.A Strahlregler Ausladung bi**
Wandauslaufventil DIN EN 200 DN 15, Armaturenkörper aus Metall, verchromt, Geräuschverhalten DIN 4109-1 Gruppe I, mit Prüfbericht, Durchflussklasse A (max. 0,25 l/s), mit festem Auslauf, mit Strahlregler ohne Luftansaugung DIN EN 246, Ausladung bis 80 mm, Oberteil mit Spindel, Auslöseelement aus Metall, verchromt, Ausführung in Standardfarbton, Anschlussgewinde G 1/2.

Hersteller/Typ '....................................................'

vom Bieter einzutragen,
Menge: 2,000 St

**01.05.1640 Sicherungseinr. TW BA Rotguss PN10 DN15 Gewindeanschl.**
Sicherungseinrichtung für Trinkwasser DIN EN 1717, als Rohrtrenner mit kontrollierbarer Mitteldruckzone, Gruppe/Typ BA, DIN EN 12729, Gehäuse, Oberteil und wasserberührende Teile der Innengarnitur aus Rotguss, mit integriertem eingangsseitigem Schmutzfänger, differenzdruckgesteuerter Sicherungspatrone und Ablaufanschluss, zur Absicherung von Anlagen bis Flüssigkeitskategorie 4, Nenndruck 1 MPa (10 bar), DN 15, Gewindeanschluss. Einschließlich aller notwendigen Übergangs- und Verbindungsstücke.
Menge: 1,000 St

**01.05.1650 Wasseranalyse Wasserqualität Probenahme**
*** Pauschalposition
Wasseranalyse erstellen, zur Bestimmung des Wasserqualität nach Trinkwasserverordnung, durch akkreditiertes Prüflabor:

E.coli_TrinkwV2001
Coliforme_TrinkwV2001
Koloniezahl bei 22 °C
Koloniezahl bei 36 °C
Enterokokken
Pseudomonas aer. (quant.)

einschl. Probenahme und -behälter.
Anzahl der Entnahmestellen: ca. 2 Stück
Menge: 1,000 psch

**01.05.1660 Fett-Abscheider P PE NS4 Wartungsöffnung**
Fettabscheideranlage NS 4, freistehend, aus Polyethylen (PE-HD), Ausbaustufe 3, mit Probenahmeeinrichtung, Hebeanlage, Spüleinrichtung, Hochdruckreinigung, Absaugung und Inbetriebnahme.
Zur freien Aufstellung in frostgeschützten Innenräumen.
Ausführung gemäß DIN EN 1825-1, DIN 4040-100 (Ausbaustufe 3) und statischem Nachweis nach DIN 19901 (Gruppe F2).
Typgeprüfte Anlage in kompakter Bauform, geeignet für freistehenden Einbau.

Technische Merkmale:
Werkstoff: Polyethylen (PE-HD)
Nenngröße: NS 4
Mit integriertem Schlammfang
Ovale oder reinigungsfreundliche Bauform
Probenahmeeinrichtung zur repräsentativen Probenentnahme aus fließendem Abwasser
Geruchdicht verschlossene Wartungs- und Probenahmeöffnungen
Werkseitig vorbereitete Kabeldurchführung
Inklusive aller erforderlichen Dichtmittel
Ausstattung gemäß Ausbaustufe 3:
Automatische, hydromechanische Innenreinigung mit Hochdrucksprühkopf
Absaugstutzen zur Direktentleerung, z. B. mit genormter Schnellkupplung (z. B. Storz-B)
Integrierte Spüleinrichtung
Integrierte Hebeanlage
Zu- und Ablauf DN 110
Bedienseite wahlweise rechts oder links
Leistungsumfang:
Inbetriebnahme der Gesamtanlage vor Ort
Durchführung der Erstinspektion nach DIN 4040-100 (Generalinspektion inkl. Dichtheitsprüfung)
Einweisung des Betriebspersonals
Schriftliche Protokollierung von Inbetriebnahme und Erstinspektion
Mit Hebeanlage, Absaugstutzen, Spüleinrichtung
Inkl. Inbetriebnahme, Generalinspektion und Einweisung an das Personal
Inkl. Protokollierung
Mit integrierter manueller Reinigung
Mit Absaugvorrichtung
Entsorgung und Reinigung über Öffnen der Deckel

Produkt der Planung: ACO Lipumax C-FST oder gleichwertig.

Hersteller/Typ '...................................................'

vom Bieter einzutragen,
Menge: 1,000 St

**01.05.1670 Zuschlag für erschwerte Montagebedingungen:**
*** Pauschalposition
Zuschlag für erschwerte Montagebedingungen:
Zuschlag für Montage vor Ort unter erschwerten baulichen und logistischen Bedingungen, einschließlich zusätzlicher Aufwendungen für eingeschränkte Platzverhältnisse, Transport, Handhabung und Anpassungsarbeiten an die örtlichen Gegebenheiten.
Der Zuschlag wird als pauschaler Zusatzaufwand zur Hauptposition berechnet.
Menge: 1,000 psch

**01.05.1680 Spülen Leitungsanlage Trinkwasser**
Spülen der Leitungsanlage DIN EN 806-4 DN 12-50, mit Spülgerät, Rohrleitung aus Rohr aus nichtrostendem Stahl und PEx, für Trinkwasser, Installation der Spüleinrichtungen einschl. Anschluss und Sicherung von Abwasserschläuchen, sowie Wiederverschließen nach dem Spülvorgang, Einschl. der Spülung Bestandsanlage, Gesamtlänge Verteilleitungssystem über 700 bis 800 m.
Menge: 720,000 m

**01.05.1690 Druck- Dichtheitsprüfung Rohr TW**
Druck- und Dichtheitsprüfung von Rohrleitungen, aus Edelstahl- oder PeX-Rohr, Einzelstrang Betriebsmedium Trinkwasser, Außendurchmesser bis 63 mm, max. Rohrleitungslänge in Teilen bis 40 m, im Gebäude, Ausführung gemäß DIN EN 806-4, ZVSHK-Merkblatt T82/1 - Dichtheitsprüfungen von Trinkwasser-Installationen mit Druckluft, Inertgas oder Wasser, Prüfmedium Luft/Gas, einschl. aller erforderlicher Anlagen, Abdichtungen, Verankerungen, Rohrverschlüsse.
Menge: 720,000 m

**01.05.1700 Druck- Dichtheitsprüfung Rohr TW in Teilabschnitten**
wie vor beschrieben, jedoch in Teilabschnitten.
Menge: 5,000 St

**01.05.1710 Druck- und Dichtheitsprüfung von Abwasser- und Regenwasserfallleitunge**
Druck- und Dichtheitsprüfung von Abwasser- und Regenwasserfallleitungen im Gebäude in Anlehnung an
DIN EN 1610

Prüfvariante "W" (Wasser) - Prüfung der Leitung bei einem Druck von 10 bis max. 50 kPa (0,1 bis 0,5 bar) für die Dauer von 30 Minuten
Vollfüllung der Leitung mit Wasser bis zur Oberkante (der letzten Zapfstelle) durch Einsetzen von Dichtkissen/ Absperrblase
Nachweis der durchgeführten Dichtheitsprüfung durch Protokoll mit Angabe Prüfort, Datum, Uhrzeit, Strangnummer, Druck, Prüfmedium, Ergebnis der Prüfung
Menge: 310,000 m

**01.05.1720 Abdichtungshülsen 1/2"**
Abdichtungshülse passend für 1/2" Baustopfen
neue Ausführung ohne Manschette nach DIN 18534-1, Abdichtungen von Innenräumen.
Stabile 2-Komponenten-Lösung (hart/weich) passend für fast alle handelsüblichen Baustopfen und Wandscheiben 1/2"geeignet im Trockenbau sowie bei der Unterputzmontage bis zu 60 mm denn die Membrane im Innendurchmesser dichtet gegen die Rohrleitung bzw. Hahnverlängerung,keine Zerstörung der Abdichtung durch das Entfernen der Baustopfen nach dem Verfliesen und Entfernen des Baustopfens kann vor dem Anbringen der Armatur der wandgleich abgelängt werden.Dazu sind Hilfsripppen an dem Produkt angebracht.
Menge: 58,000 St

**01.05.1730 Dachhaube Gr.100**
STLB-Bau 2025-04 075
Dachhaube, Regenabdeckung mit Kegel und Luftleitung, mit Steckverbinder, Nenndurchmesser 100.
Menge: 9,000 St

**01.05.1740 Dachhaube Gr.125**
STLB-Bau 2025-04 075
Dachhaube, Regenabdeckung mit Kegel und Luftleitung, mit Steckverbinder, Nenndurchmesser 125.
Menge: 1,000 St

**01.05.1750 Dachhaube Gr.150**
STLB-Bau 2025-04 075
Dachhaube, Regenabdeckung mit Kegel und Luftleitung, mit Steckverbinder, Nenndurchmesser 150.
Menge: 1,000 St

#### Titel 01.06 KG 413 Gasanlagen

**01.06.0010 Gasleitung als Kupferrohr mit Kunststoffmantel DN 40**
Rohrleitung aus Kupferrohr DIN EN 1057, nahtlos, werkseitig kunststoffummantelt, für Erdgas, Anforderungen entsprechend DVGW G 600 (TRGI), Außendurchmesser 42 mm, Wanddicke 1,5 mm, einschl. Schweiß- bzw. Löt- und Dichtungsmittel, sowie Herstellen der Verbindungen, Einschließlich Verbindungsstücke und Rohrbefestigung, Verlegung in Gebäuden. Einschließlich notwendiger Beschriftungen.
Menge: 10,000 m

**01.06.0020 Bogen als Pressfitting Kupfer für Gasleitung DN 40**
Bogen als Pressfitting, mit Prüfsicherheit, über 45 bis 90 Grad, aus Kupfer, mit Pressmuffe, für Rohrleitung aus Kupferrohr DIN EN 1057, nahtlos, für Erdgas, Anforderungen entsprechend DVGW G 600 (TRGI), Außendurchmesser 42 mm.
Menge: 5,000 St

**01.06.0030 Muffe als Pressfitting Kupfer für Gasleitung DN 40**
Muffe als Pressfitting, mit Prüfsicherheit, aus Kupfer, für Rohrleitung aus Kupferrohr DIN EN 1057, nahtlos, für Erdgas, Anforderungen entsprechend DVGW G 600 (TRGI), Außendurchmesser 42 mm.
Menge: 5,000 St

**01.06.0040 Gasströmungswächter**
Gasströmungswächter mit thermisch auslösender Absperreinrichtung (TAE), DVGW VP 305-1, mit Gewindeanschluss, DN 40, Nennwert GS 16, Nenndurchfluss 12,8 m3/h, Typ K.
Menge: 1,000 St

**01.06.0050 Kugelhahn Erdgas Eckform R/Rp DN40 zur Montage Gaszähler**
Kugelhahn, für Gasleitung, Anforderungen entsprechend DVGW G 600 (TRGI), mit Anschlussverschraubung, Nenndruck 1,6 MPa (16 bar), Eckform, mit Entleerung, Abdichtung mit Doppel O-Ring, Betätigung mit Werkzeug, R/Rp. Dimensionierung passend zu zuvor beschriebenen Gasleitung DN40. Zur späteren Montage eine Gaszählers durch eine separat beauftragte Firma.
Menge: 2,000 St

**01.06.0060 Kugelhahn Erdgas Durchgang R/Rp DN40**
Kugelhahn mit thermisch auslösender Absperreinrichtung (TAE), für Gasleitung, Anforderungen entsprechend DVGW G 600 (TRGI), mit Anschlussverschraubung, Nenndruck 1,6 MPa (16 bar), Durchgangsform, mit Entleerung, Abdichtung mit Doppel O-Ring, Betätigung mit Werkzeug, R/Rp. Dimensionierung passend zu zuvor beschriebenen Gasleitung DN40
Menge: 1,000 St

**01.06.0070 Kugelhahn mit TAE Erdgas Durchgang R/Rp DN40**
Kugelhahn mit thermisch auslösender Absperreinrichtung (TAE), für Gasleitung, Anforderungen entsprechend DVGW G 600 (TRGI), mit Anschlussverschraubung, Nenndruck 1,6 MPa (16 bar), Durchgangsform, mit Entleerung, Abdichtung mit Doppel O-Ring, Betätigung mit Werkzeug, R/Rp 2. Dimensionierung passend zu zuvor beschriebenen Gasleitung DN40
Menge: 1,000 St

**01.06.0080 Zusätzl. Druck- und Dichtheitsprüfung Rohrleitung**
Zusätzliche Druck- und Dichtheitsprüfung von Rohrleitungen, aus Kupfer, Außendurchmesser bis 42 mm, mit Druckluft, vor Fertigstellung der Anlage, Ausführung gemäß DIN EN 806-4, ZVSHK-Merkblatt T82/1 Prüfmedium Luft/Gas, einschl. aller erforderlichen Anlagen, Abdichtungen, Verankerungen, Rohrverschlüsse sowie deren Beseitigung nach der Druckprobe, einschl. Protokollierung.
Menge: 10,000 m

**01.06.0090 Anschluss Hauseinführung**
Anschluss der zuvor beschriebenen Gasleitung an die Hauseinführung einschließlich aller Verbindung- und Übergangsmaterialien
Menge: 1,000 St

**01.06.0100 Anschluss Gaskessel**
Anschluss der zuvor beschriebenen Gasleitung an die Gaskessel einschließlich aller Verbindung- und Übergangsmaterialien
Menge: 1,000 St

#### Titel 01.07 KG 419 Sonstiges

*Hinweis: Kennzeichnung*

**01.07.0010 Bezeichnungsschild mehrschichtig Kunststoff**
STLB-Bau 2018-04 042
Bezeichnungsschild DIN 825, Farbe und Beschriftung nach Angaben des AG, aus mehrschichtigem Kunststoff, Beschriftung 2-zeilig, gedruckt, rechteckig, Höhe 74 mm, Breite 74 mm, Befestigung mit Schrauben.
Menge: 100,000 St

**01.07.0020 Farbkennzeichnung durchgehend Richtungspfeile**
Farbkennzeichnung DIN 2403 der Leitung für Trinkwasser Kennzeichnung durchgehend und Angabe der Fließrichtung durch Richtungspfeile.
Menge: 200,000 St

**01.07.0030 Generalinspektion vor Inbetriebnahme der SW-L. TV-Kamera ID 150mm**
*** Pauschalposition
Generalinspektion vor Inbetriebnahme der Schmutzwasserleitung
- Optische Inspektion der Schmutzwasserleitung und Grundleitung, in einem mehrfach verzweigten System, vom Schacht, mit TV-Kamera auf Raupenfahrwagen, mit Drehschwenkkopf, mit aufrechtem und seitenrichtigem Bild, inkl. Dokumentation, Innendurchmesser bis 150 mm
Menge: 1,000 psch

**01.07.0040 Dokumentation**
*** Pauschalposition
Dokumentation der technischen Anlage
Erstellen der Dokumentation gem VOB/ C für die Abnahme  durch den Bauherrn.
Die Bestandsunterlagen sind in deutscher Sprache zu erstellen und auf der als Anlage der Ausschreibung  beigelegten Grundlage zu gliedern.
Folgende Unterlagen sind 2 - fach in festen Ordnern DIN -A 4
geordnet nach der Vorgabe des Hauherren und zuzügl. 1 -fach
auf CD (als doc, excel, pdf bzw. dwg) zu liefern und dem  Auftraggeber zu übergeben:
-  Revisionszeichnungen der Grundrisse, Schnitte und
Strangschemen nach dem aktuellen Stand der Installation DIN  A  4  gefaltet) -  Anlagenbeschreibung
-  Bedienungs- u nd Wartungsanweisungen der Anlage und für
alle eingebauten Anlagenteile
-  Übergabe der produktspezifischen Herstellerangaben,
zusätzlich in Listenform mit Fabrikats- und Typenangaben
-  Kopien behördlicher Prüfungsbescheinigungen
-  Kopie VOB  -  Abnahmeprotokoll
-  Protokolle über behördliche Abnahmen
-  Protokoll über die Einweisung des Bedienpersonals
gewerkespezifische Unterlagen ensprechend VOB/  C,
insbesondere:
Protokolle über alle im Rahmen der Einregulierung
durchgeführten Messungen sowie über die Druck- und
Dichtheitsprüfungen
-  Dichtheisnachweis Klasse C
zuzügl . 1 - fach als CAD- Revisionszeichnung mit Planliste
entsprechend Pflichtenheft zum CAD- Datenaustausch

(Dateien in pdf und dwg- Format)
erstellt auf der Grundlage der Ausführungsplanung des
Ingenieurbüros.
Menge: 1,000 psch

**01.07.0050 Fotodokumentation**
*** Pauschalposition
Fortlaufende Fotodokumentation für später verdeckte und nicht mehr einsehbare Leistungen, (zum Beispiel für Rohinstallationen und Brandschotts in Schächten und Vorwänden).

als digitale Fotodokumentation, Bildgröße mindestens 3 Mio. Pixel als JPEG-Datei archivieren und A4 - Ausdruck mit mindestens 300 dpi als Bestandteil der Dokumentation auf einfachem weißen Papier, mit folgenden Mindestangaben:
- Datum
- Aufnahmeort mit genauer Bezeichnung
- Inhaltsbezeichnung
- alle Unterlagen sind 2 x auf Papier und 1 x auf einen USB-Stick zu speichern und abzugeben.

Ausführung in Abstimmung mit der örtlichen Bauleitung
Menge: 1,000 psch

**01.07.0060 Werk- und Montageplanung**
*** Pauschalposition
Erstellen einer vollständigen Werkstatt- und Montageplanung für die Kostengruppe 410 (Abwasser-, Wasser- und Gasanlagen) gemäß DIN 276 sowie unter Berücksichtigung der geltenden DIN-, EN-, VDI- und DVGW-Richtlinien.

Die Planung umfasst alle erforderlichen Unterlagen zur fachgerechten Ausführung der technischen Anlagen, einschließlich:
Leitungsführung und Trassenplanung mit Angabe der Medien, Dimensionen und Materialien
Detailzeichnungen für Sanitärverteiler, Steigzonen, Installationsschächte und Unterverteilungen
Koordinationspläne mit den Gewerken HLS und Elektro
Einbau- und Befestigungsdetails (z. B. Rohrschellen, Konsolen, Halterungen)
Stück- und Materiallisten
Übergabepunkte an bauseitige Anschlüsse
Berücksichtigung der Einbringwege und Montagereihenfolge
Montageanleitungen bei Sonderkonstruktionen oder Systemkomponenten
Digitale Planlieferung im DWG- und PDF-Format

Besonderheiten:
Die Planung erfolgt auf Grundlage der geprüften Ausführungsplanung des Objektplaners. Werkstattpläne sind vor Montagebeginn zur Freigabe vorzulegen.
Änderungen, die sich aus der Koordination mit anderen Gewerken ergeben, sind einzuarbeiten.
Die Montageplanung ist mit dem Bauherrn, der Bauleitung und ggf. dem Fachplaner abzustimmen.

Hinweis:
Die Leistung ist pauschal zu kalkulieren und beinhaltet sämtliche erforderliche Abstimmungen, Korrekturschleifen und Planversionen bis zur endgültigen Freigabe.
Die Zeichnungen sind in Papierform farbig 2-fach zu übergeben, die restlichen Unterlagen in Papierform schwarz/weiß
2-fach. Neben der Papierform sind alle genannten, durch
den AN erstellten Unterlagen als Dateien in einem
Austauschformat (digital pdf + dwg-Format) dem AG zur
Verfügung zu stellen. Der Dokumentationsschein ist zu
verwenden. Die Dokumentation ist vor Ausführung der
Bauleistung zu erstellen und fortzuschreiben.

Hinweis: Diese Position beinhaltet die
Zusatzaufwendungen zu den Grund und Nebenleistungen
nach der VOB/C, die bei der Bildung des Einheitspreises entsprechend zu berücksichtigen sind.
Menge: 1,000 psch

*Hinweis: Hinweis Kernbohrungen*
Jede Kernbohrung wird vor Ort durch AN  angezeichnet und durch den Statiker überprüft und freigegeben. Es darf keine Kernbohrung ohne die Zustimmung des Statikers eigenständig gebohrt werden.

Bohrkerne verbleiben vor Ort und sind nach der Bohrung in unmittelbarer Nähe einzulagern.

**01.07.0070 Kernbohrarbeiten bis Durchmesser 100mm - Bohrtiefe bis 25 cm**
Kernbohrung Durchm. bis 100 mm durch Wände aus Mauerwerk,
inkl. verschließen

Bohrdurchmesser bis 100 mm,
Bohrtiefe bis 25 cm
Menge: 20,000 St

**01.07.0080 Kernbohrarbeiten bis Durchmesser 100mm - Bohrtiefe bis 50 cm**
wie vor beschrieben, jedoch bis 50 cm
Menge: 10,000 St

**01.07.0090 Kernbohrarbeiten bis Durchmesser 100mm - Bohrtiefe bis 75 cm**
wie vor beschrieben, jedoch bis 75 cm
Menge: 10,000 St

**01.07.0100 Kernbohrarbeiten bis Durchmesser 100mm - Bohrtiefe über 100 cm**
wie vor beschrieben, jedoch über 100 cm
Menge: 10,000 St

**01.07.0110 Kernbohrarbeiten bis Durchmesser 200mm - Bohrtiefe über 100 cm**
Wie vor beschrieben, jedoch Durchmesser bis 20mm und Bohrtiefe über 100 cm.
Im Fundamtentbereich innerhalb des Gebäudes.
Menge: 2,000 St

**01.07.0120 Fugenabdichtung elast.Dichtstoff Silicon B 10mm**
Fugenabdichtung mit elastischem Dichtstoff DIN EN 15651-3, Basis Silicon, Fugenbreite 10 mm, zwischen Sanitärausstattungsgegenstand, Rückwand- und Bodenbelag.
Menge: 60,000 m

**01.07.0130 Profilstahlkonstruktion**
Profilstahlkonstruktion, verzinkt, für Rohreinzelbefestigunggen, z.B. Tragkonstruktionen, Festpunkte, als Sonderkonstruktionen, die über die in den Positionen lfd. m Rohrleitungen beschriebenen Befestigungen hinausgehen; für Stütz-, Hänge-, Trag- und Sonderbefestigung, einschl. Befestigungsmaterial.

Zur Abrechnung dieser Position sind vorgenannte genehmigte Zeichnungs- bzw. Skizzen-Kopien und Stücklisten mit Gewichtsermittlung dem Aufmaß beizufügen.
Menge: 150,000 KG

**01.07.0140 Einmörteln / fachgerechtes Verschließen von Brandschutzdurchführungen**
nach dem Einbau der zuvor beschriebenen Brandschutzdurchführungen fachgerechtes einmörteln / verschließen entsprechend den Vorgaben für die
Brandschutzdurchführungen in Massivbauteilen und Holzbalkendecken.

Verschließen mit Brandschutzmörtel nach DIN4102-11 in Massivwänden und -decken.

Als mischfertiges Mörtelpulver

Frischrohdichte: ca. 1.970 kg/m3
Trockenrohdichte: ca. 1.740 kg/m3
Biegezugfestigkeit: 6,9 N/mm2 (Mittelwert)
Druckfestigkeit: 31,9 N/mm2 (Mittelwert)
Haftscherfestigkeit: 0,84 N/mm2 (Mittelwert)
Verarbeitungstemperatur: mind. +5 °C
Verarbeitunszeit: 45 min. bei +20 °C
Menge: 100,000 KG

**01.07.0150 Erstellung Brandschutzkataster**
*** Pauschalposition
Erstellung eines Brandschutzkatasters, inkl. Fotodokumentation,
fortlaufende Nummerierung aller Brandschutzschottunge/-klappen inklusive Tabellenerstellung zur Informationserfassung von Lage und Größe, einschl. Zulassungsnummer bzw. Verweis auf den Verwendbarkeitsnachweis für jede Schottung/Klappe.
Menge: 1,000 psch

**01.07.0160 Obermonteur/-in sämtliche Kosten/Zuschläge**
STLB-Bau 2024-04 091
Stundenlohnarbeiten durch Obermonteur/-in
der Verrechnungssatz für die jeweilige Arbeitskraft umfasst sämtliche Aufwendungen wie Lohn- und Gehaltskosten, Lohn- und Gehaltsnebenkosten, Zuschläge, lohngebundene und lohnabhängige Kosten, sonstige Sozialkosten, Gemeinkosten, Wagnis und Gewinn.
Menge: 5,000 h

**01.07.0170 Monteur/-in sämtliche Kosten/Zuschläge**
STLB-Bau 2024-04 091
Stundenlohnarbeiten durch Monteur/-in
der Verrechnungssatz für die jeweilige Arbeitskraft umfasst sämtliche Aufwendungen wie Lohn- und Gehaltskosten, Lohn- und Gehaltsnebenkosten, Zuschläge, lohngebundene und lohnabhängige Kosten, sonstige Sozialkosten, Gemeinkosten, Wagnis und Gewinn.
Menge: 5,000 h

**01.07.0180 Bauhelfer/-in sämtliche Kosten/Zuschläge**
STLB-Bau 2024-04 091
Stundenlohnarbeiten durch Bauhelfer/-in
der Verrechnungssatz für die jeweilige Arbeitskraft umfasst sämtliche Aufwendungen wie Lohn- und Gehaltskosten, Lohn- und Gehaltsnebenkosten, Zuschläge, lohngebundene und lohnabhängige Kosten, sonstige Sozialkosten, Gemeinkosten, Wagnis und Gewinn.
Menge: 5,000 h

*Hinweis: Wartung*
Nach Vorliegen der Voraussetzungen beabsichtigt der AG
mit dem AN einen Wartungsvertrag abzuschließen.
Grundlage des Wartungsvertrages ist der Muster
-Wartungsvertragsvordruck des AG, der als Anlage den
Verdingungsanlagen für bezeichnetes Vorhaben beigefügt
ist. Vom Bieter ist der Mustervertrag vollständig auszufüllen.

Der Abschluss des Wartungsvertrages erfolgt über eine
gesonderte Beauftragung für die Laufzeit der
Mangelanspruchsfrist des AG von 4 Jahren.
Das Wartungsangebot ist gemäß Formblatt 242 zu erstellen.

Die Angebotsbindungsfristverlängerung für den/die Titel
Wartung/en, kalkuliert auf Grundlage der vom AG
übergebenen Verdingungsunterlagen, erkennt derArt bis
zum Zeitpunkt der Abnahme der Bauleistung an.
Das Wartungsangebot des Bieters hat vollinhaltlich alle
Anforderungen zu beinhalten, die nach VOB (B) § 13 Nr.4
die Beibehaltung der Mangelanspruchsfrist nach Abnahme
der Baumaßnahme für den AG sicherstellt.

Die Wartungspauschale für den Wartungsvertrag ist über
die Laufzeit der Mangelanspruchsfrist des AG von 4
Jahren zu kalkulieren.
Der angebotene Einheitspreis beinhaltet die Wartungskosten für notwendige Wartungen pro Jahr (unabhängig der notwendigen Wartungsintewalle des AN pro Jahr) unter Maßgabe der Vertragslaufzeit innerhalb der Mangelanspruchsfrist des AG von 4 Jahren.

Fehlende Angebotsbepreisung des Bieters u. a. zu diesem
Titel können nach VOB (A) § 16, Nr. 1 zum Ausschluss
des Angebotes führen.

Nach VOB (A) § 16, Nr. 6, (3.) wird der Einheitspreis
für die Position Wartung- bei der Wirtschaftlichkeitsbewertung des Angebotes für die Zuschlagserteilung als Wertungskriterium einbezogen.

Der Bieter erklärt mit seiner Kalkulation der Wartung,
dass er diesbezügliche aktuelle herstellerspezifische Wartungs- und Servicevorgaben für seine angebotene
Anlagentechnik in vollem Umfang mit bei der Kalkulation
der Wartung über den bezeichneten Zeitraum
berücksichtigt hat.

**01.07.0190 Wartung im 1. Jahr**
Wartung im 1. Jahr
Wartung, wie zuvor beschrieben, im 1. Jahr
Menge: 1,000 a

**01.07.0200 Wartung im 2. Jahr**
Wartung im 2. Jahr
Wartung, wie zuvor beschrieben, im 2. Jahr
Menge: 1,000 a

**01.07.0210 Wartung im 3. Jahr**
Wartung im 3. Jahr
Wartung, wie zuvor beschrieben, im 3. Jahr
Menge: 1,000 a

**01.07.0220 Wartung im 4. Jahr**
Wartung im 4. Jahr
Wartung, wie zuvor beschrieben, im 4. Jahr
Menge: 1,000 a

### Gewerk 02 KG 420 Heizungstechnische Anlagen

#### Titel 02.01 KG 421 Wärmeerzeugung

**02.01.0010 Brennwertkessel Erdgas**
Brennwertkessel für Erdgas E, Kompaktbauweise, Standmontage, einschl. Ummantelung mit Wärmedämmung, einschl. sicherheitstechnischer Einrichtungen DIN EN 12828, mind. erforderliche Wärmeleistung über 210 bis 220 kW, Auslegungsvorlauftemperatur über 80 bis 85 Grad C, Auslegungsrücklauftemperatur über 30 bis 35 Grad C, max. zulässiger Betriebsüberdruck 150 kPa (1,5 bar), Heizmedium Wasser, mit MSR in digitaler Ausführung, mit externer Schnittstelle, mit Einzelabnahme. Einschließlich kesselinterner Regelung.

Für Biogas  geeignet (max. 20% Anteil)
inkl. Schnittstelle GLT mittels M-Bus.

Produkt der Planung: Weishaupt Thermo Condens WTC-GB-250-A oder gleichwertig

Hersteller/Typ '....................................................'

vom Bieter einzutragen,
Menge: 1,000 St

**02.01.0020 Heizungsnotschalter für Gas-Brennwerttherme, Heizungskeller**
Liefern, montieren und betriebsfertig anschließen eines Heizungsnotschalters für die Gas-Brennwerttherme
Montageort: Im Heizungskeller, neben der Tür, gut zugänglich gemäß MFeuV und LBO
Bauart: Aufputz, roter Schlagtaster mit Abdeckhaube, mechanische Rastfunktion
Betriebsspannung: 230 V AC, zusätzlich potentialfreier Kontakt für 24 V-Signale
Einbindung in die Gebäudeleittechnik (GLT) zur Stör- und Betriebsüberwachung
Elektrischer Anschluss an Brennersteuerung inkl. vollständiger Verkabelung und Leitungsverlegung
Schutzart mind. IP 54, geeignet für Heizrauminstallation
Mit Hinweisschild "Heizungs-Not-Aus" gemäß DIN/VDE
Funktionsprüfung, Beschriftung und Dokumentation
Umfang: Lieferung, Montage, Verkabelung, Einbindung in GLT, Beschriftung, Funktionsprüfung und Dokumentation.

Passend zu unter Pos. 02.01.0010beschriebenen Kesselanlage.
Menge: 1,000 St

**02.01.0030 Bereitstellung von Freigabekontakt Kessel**
Bereitstellung von Freigabekontakt, 0-10V-Sollwertvorgabe, Betriebs- und Störmeldekontakte für vorbeschriebene Kesselanlage/Wärmepumpe. Einschließlich Mitwirkung bei der Inbetriebnahme der Kontakte durch den AN Gebäudeautomation
passend zu unter Pos. 02.01.0010 beschriebenen Kesselanlage.
Menge: 1,000 St

**02.01.0040 Kondenswasser-Sammelleitung**
Kondenswasser-Sammelleitung für Kesselanlage,
passend zu unter Pos. 02.01.0010beschriebenen Kesselanlage.
Menge: 1,000 St

**02.01.0050 Neutralisationseinrichtung**
Anlage zur Neutralisation (pH-Wert-Anhebung über 6,5) von Kondensat aus gasbefeuerten Wärmeerzeugern
(Brennwertkessel) und/oder Abgassystemen aus Edelstahl, Kunststoff, Graphit, Glas und Keramik gemäß ATV-DVWK- A 251, DVGW-VP 114, DIN 4716-2.

Ausführung:
1 Kunststoffbehälter mit Deckel
ca. 8 kg Neutralisationsgranulat
ca. 5 m Spezialkondensatschlauch DN 20
3 Schlauchschellen 20-32
1 Pack pH-Indikatorstäbchen
Technische Dokumentation
Technische Daten:
Neutralisationsleistung70 l/h
Zulauf-AnschlussDN 20
Ablauf-Anschluss DN 20
Kondensattemperatur5 - 60 °C
Abmessungen mit Schlauchanschlüsse LxBxH 421x230x165 mm

Produkt der Planung: Fabrikat Grünbeck oder gleichwertig

Hersteller/Typ '....................................................'

vom Bieter einzutragen,
Menge: 1,000 St

**02.01.0060 Kondensathebeanlage**
Automatische Kondensathebeanlage mit max. 5 mWS
einschließlich folgender Leistungen/Eigenschaften:
Zentrifugalpumpe 230 V / 70 W
Sammelbehälter 2 l
Druckschlauch ca. 5 m
Rückflussverhinderer
Alarmkontakt: Wechsler (potenzialfrei) 250 V/4 A (ohmsche Last)
Menge: 1,000 St

**02.01.0070 CO-Wächter**
CO-Wächter zur Sicherheitsabschaltung des Heizkessels bei Austritt von Kohlenmonoxid.
Menge: 1,000 St

**02.01.0080 Einwandiges Abgassystem aus Edelstahl, Ø160 mm, Wandstärke 0,6 mm**
Einwandiges Abgassystem aus Edelstahl, Ø160 mm, Wandstärke 0,6 mm, Länge ca.: 3,00 m (waagerechter Abschnitt),
Länge ca.: 10,00 m (senkrechter Abschnitt)

Systembeschreibung:
Einwandiges Abgassystem aus industriell gefertigten Edelstahlkomponenten zur Installation in Schächten gemäß DIN V 18160. Geeignet als Verbindungsleitung zwischen Wärmeerzeuger und senkrechter Abgasstrecke sowie zur Querschnittsanpassung.
Die Bauteile bestehen aus hochwertigem  Edelstahl (Werkstoff 1.4404), mit unter Schutzgas plasmageschweißten und passivierten Längsnähten.

Verwendbar für:
Abgasführung aus Regelfeuerstätten für gasförmige, flüssige und feste Brennstoffe
Trockene Betriebsweise und Unterdruckbetrieb (Öl, Gas, Festbrennstoffe)
Überdruckbetrieb bei Öl und Gas in FU-Systemen
Verbindungstechnik:
Die Montage erfolgt über Steckmuffensystem mit asymmetrischem Klemmband zur Sicherung gegen axiale Verschiebung im waagerechten Bereich. Optional kann das Band auch im senkrechten Verlauf eingesetzt werden.

Klassifizierung gemäß EN 1856-2:
T600  N1  W  V2  L50060  G (trockener Betrieb, Unterdruck, Festbrennstoffe)
T400  N1  W  V2  L50060  O (FU-Betrieb, Unterdruck, Öl/Gas)
T200  P1  W  V2  L50060  O (FU-Betrieb, Überdruck, Öl/Gas)

Normen und Vorschriften:
Die Montage erfolgt gemäß DIN V 18160, EN 13384 Teil 1 & 2, BImSchV und den jeweiligen Landesbauordnungen. Die Abstimmung mit dem zuständigen Bezirksschornsteinfeger ist vor Beginn der Arbeiten durchzuführen.

Inkl. waagerechter Abgasleitung (Ø160 mm, ca. 3,00 m):
Edelstahl-Rohrelemente 250 mm, 500 mm und 1000 mm
Bogen 85° mit Revisionsöffnung für Öl/Gas
Klemmbänder Ø160
Dichtungen Viton Ø150160
Reduzierung Ø160 auf Muffe Ø150
Rohrschellen Edelstahl M12
Gewindestangen M12, verzinkt
Befestigungsgrundplatten für M12-Gewindestangen
Inkl. senkrechter Abgasleitung (Ø160 mm, ca. 9,92 m),
Blitzschutzanschluss
Kondensatschale mit seitlichem Ablauf
Putztüranschluss rund
Revisionsverschluss für FU-/ÜD-Betrieb (Öl/Gas)
Edelstahl-Putztür mit schräg geführtem Schieberahmen (Sondermaß)
Rauchrohranschluss 85°
Ablasselement 1000 mm
Edelstahl-Rohrelemente 250 mm, 500 mm und 1000 mm
Klemmbänder Ø150
Dichtungen Viton Ø150160
Abstandshalter mit Klappverschluss
Schachtabdeckung
RAL-Beschichtung für Schachtabdeckung
Regenkragen H = 50 mm
Stülpkopf Schacht (ALU, natur oder beschichtet,
ca. 480 × 570 mm)
Inkl. Zuluftleitung aus Kunststoff, starr Ø110 mm (ca. 3,00 m),
Bogen 15° Ø110
Längenelemente 1000 mm Ø110

Produkt der Planung: Schiedel Prima Plus oder gleichwertig

Hersteller/Typ '....................................................'

vom Bieter einzutragen
Menge: 1,000 St

**02.01.0090 Heizkreisverteiler**
Heizungsverteiler zur kombinierten Vor- und Rücklaufverteilung,
thermisch getrennte und übereinander angeordnete Kammern,
aus Stahl, mit Wärmedämmung und Schutzmantel aus Aluminium

Abgangsstutzen Vor- und Rücklauf nebeneinander,

Mit folgenden Abgänge(von links nach rechts):
2x DN32 (Flansch)
Stutzenabstand: 250mm
2x DN25 (Flansch)
Stutzenabstand: 250mmS
2x DN 40 (Flansch)
Stutzenabstand: 250mm
2x DN 32 (Einspeisung,Flansch)
Stutzenabstand: 250mm
2x DN 40 (Einspeisung,Flansch)
Stutzenabstand: 250mm
2x DN 40 (Einspeisung,Flansch)
Stutzenabstand: 250mm

2x Muffen für Entleerung 3/4"
2x Muffen für Druck- und Temperaturanzeige 1/2"

Durchsatz: max. 15 m³/h
max. Betriebstemperatur: 90°C
max. Betriebsüberdruck: 6bar

Entleerung über KFE-Hahn möglich,
Befestigung am Boden über Konsole, galvanisch verzinkt,
mit Schrauben und Dübelnschallgedämmt

Alle notwendigen Übergangsstücke Flansch auf Presssystem (siehe Pos. 02.03.0010 bis Pos. 02.03.0060) für alle Heizkreise sind mit einzukalkulieren.

Hersteller/Typ '....................................................'

vom Bieter einzutragen,
Menge: 1,000 St

**02.01.0100 Membran-Druckausdehnungsgefäß 250l**
Membran-Druckausdehnungsgefäß mit Abnahmebescheinigung, DIN EN 13831, für Heizungswasser, Nennvolumen 250 l, zulässiger Betriebsüberdruck 6 bar, Vordruck 1,0 bar, aus Stahl, mit äußerer Grundbeschichtung, einschl. Standkonsolen aus Stahl.

Hersteller/Typ '....................................................'

vom Bieter einzutragen,
Menge: 1,000 St

**02.01.0110 Sicherheitsventil**
Sicherheitsventil für Wärmeerzeuger, gemäß TRD 721, Kennbuchstabe H.

Technische Daten:
Eintrittsnennweite: G1/2
Austrittsnennweite: G3/4
Ansprechdruck: 2,5bar
Menge: 1,000 St

**02.01.0120 Kappenventil**
Kappenventil für zuvor beschriebenes Membran-Ausdehnungsgefäß in geschlossenen Heizwasseranlagen. Mit einer gegen unbeabsichtigtes Schließen gesicherten Absperrung und einer Entleerung, gemäß DIN EN 12828, TÜV-geprüft.

Anschluss: DN 20
zulässiger Betriebsdruck: PN10
zul. Betriebstemperatur: 120°C
Menge: 1,000 St

#### Titel 02.02 KG 421 Trinkwarmwasserbereitung

**02.02.0010 Warmwasser-Pufferspeicher - 800l**
Pufferspeicher zur Wärmespeicherung von Heizwasser, als Schichtwärmespeicher mit passiver Schichtführung, aus Stahl, stehend, mit Standkonsole aus Profilstahl, inkl. Wärmedämmung u. Ummantelung,
mit 8 seitlichen Anschlussstutzen DN32, mit 4 Fühleranschlussstutzen,

Technische Daten:
Durchmesser mit Wärmedämmung: max.. 800mm
Höhe mit Wärmedämmung: max. 2200mm:
Kippmaß: max. 2300mm
Anschlüsse: G1 1/2
Speichervolumen: ca. 800l
Leergewicht mit Wärmeschutz: max. 220Kg
max. Betriebsüberdruck: 10bar
max. Betriebstemperatur: 95°C

Im Einheitspreis sind folgende Komponenten einzukalkulieren:
5x Kugelhahn nach DIN EN 10242 inkl abnehmbarer und wiederverwendbarer Dämmschale aus expandiertem Polyprobylen,
6x Langnippel nach DIN 2982 inkl. dazu benötigten Stopfen,
1x T-Stück nach DIN EN 10242
1x Entleerungsventil

Anschluss des Pufferspeicher an den Primärkreis Heizung
Menge: 1,000 St

**02.02.0020 Frischwasserstation Wohneinheiten 30KW**
Frischwasserstation als Durchflusswassererwärmer mit Plattenwärmeübertrager aus Edelstahl zur dezentralen Trinkwassererwärmung, geschlossen, hängende Anordnung,
wärmegedämmt, Leistung '30' kW,

Bemessungsbetriebsspannung 230 V AC, für Wandaufbaumontage, mit integriertem Differenzdruckregler, Regelung elektronisch, Leistungsregelung stufenlos, Temperatureinstellung von 35 bis 60 Grad C, Sicherheitsgruppe DIN 1988-200 für geschlossenen Durchflusswassererwärmer mit Zirkulationsanschluss, mit Prüfzeichen, Anschlüsse DN 20, Heizungsvorlauftemperatur 65 Grad C, aus nichtrostendem Stahl, geeignet für Trinkwasser, mit elektrischer Anschlussleitung und Schutzkontaktstecker. Einschließlich aller notwendigen Bauteile für einen betriebsfertige Montage.  Einschließlich Mod-Bus-Schnittstelle. Einschließlich Reglereinheit und integrierter Heizwasser-Förderpumpe. Einschließlich Regelung der Trinkwassererwärmung mit konstanter Trinkwassertemperatur und Nachladung des Speichers. Einschließlich aller Messelemente,

Produkt der Planung: Kemper KTS Thermobox S oder gleichwertig

Hersteller/Typ '....................................................'

vom Bieter einzutragen,
Menge: 1,000 St

**02.02.0030 Bereitstellung von Freigabekontakt Frischwasserstation Wohneinheiten**
Bereitstellung von Freigabekontakt, Betriebs- und Störmeldekontakte für vorbeschriebene Frischwasserstation. Einschließlich Mitwirkung bei der Inbetriebnahme der Kontakte durch den AN Gebäudeautomation
passend zu unter Pos. 02.02.0020 beschriebenen Frischwasserstation.
Menge: 1,000 St

**02.02.0040 Membransicherheitsventil**
STLB-Bau 2022-04 041
Membransicherheitsventil, bauteilgeprüft, federbelastet, für geschlossene Wasserheizungsanlagen DIN EN 12828, max. Betriebstemperatur bis 90 Grad C,Ansprechüberdruck '10'

bar,
DN 20.
Menge: 2,000 St

**02.02.0050 Frischwasserstation für Küche 42KW**
Frischwasserstation als Durchflusswassererwärmer mit Plattenwärmeübertrager zur dezentralen Trinkwassererwärmung, geschlossen, hängende Anordnung, wärmegedämmt, Leistung 42 kW, Bemessungsbetriebsspannung 230 V AC, mit VDE-EMC-Zeichen, für Wandaufbaumontage, mit integriertem Differenzdruckregler, Regelung elektronisch, Leistungsregelung stufenlos, Temperatureinstellung von 35 bis 60 Grad C, mit RS485-Schnittstelle (Modbus RTU), mit Bereitstellung von potentialfreien Kontakten für Anforderung und Sammelstörmeldung an übergeordnete Gebäudeautomation, Sicherheitsgruppe DIN 1988-200 für geschlossenen Durchflusswassererwärmer mit Zirkulationsanschluss, mit Prüfzeichen, Anschlüsse DN 20, Heizungsvorlauftemperatur 80 Grad C, G 3/4, mit festem elektrischen Anschluss, mit allen notwendigen Bauteilen für eine betriebsfertige Montage.
Regelung der Heizwasserdurchflussmenge mittels motorischen 3-Wege-Verteilventils, Spannungsversorgung und Steuersignal aus Geräteregelung, einschließlich interner Geräteverdrahtung sowie Verkabelung des Verteilventils (Kabeltyp J-Y(St)Y 2x2x0,8mm², Kabellänge 25m)
Das motorische 3-Wege-Ventil ist entsprechend den nachfolgenden Auslegungsdaten einschl. Rohrnetzmontage mit in den Einheitspreis dieser Position einzukalkulieren. Verteilregelarmatur mit Antrieb, für Medium Heißwasser, Mediumstemperatur über 5 bis 120 Grad C, Umgebungstemperatur 0 bis 50 Grad C, kvs-Wert 10 m3/h, PN 6, Flanschanschluss DIN EN 1092, mit Gegenflanschen, Schrauben und Dichtungen, DN 25, mit gleichprozentiger Kennlinie, Stellverhältnis größer gleich 1:50, mit elektromotorischem Antrieb 24VAC/DC auf Ventilkörper montiert, Stellsignal 0(2) bis 10 V.
Menge: 1,000 St

**02.02.0060 Bereitstellung von Freigabekontakt Frischwasserstation Küche**
Bereitstellung von Freigabekontakt, Betriebs- und Störmeldekontakte für vorbeschriebene Frischwasserstation. Einschließlich Mitwirkung bei der Inbetriebnahme der Kontakte durch den AN Gebäudeautomation passend zu unter Pos. 02.02.0050beschriebenen Frischwasserstation.
Menge: 1,000 St

#### Titel 02.03 KG 422 Wärmeverteilung

*Hinweis: Edelstahlrohr*

**02.03.0010 Rohrleitung aus Edelstahlrohr DIN EN 10312, gepresst, DN15**
Rohrleitung aus Edelstahlrohr nach DIN EN 10312, Werkstoff V4A, nahtlos oder längsnahtgeschweißt, zur Verwendung in geschlossenen Heizungsanlagen gemäß DIN EN 12828.
Verbindung der Rohrleitung über Pressfittings aus Edelstahl, inklusive aller erforderlichen Dichtelemente, Schneid- und Montagearbeiten sowie Herstellung der form- und kraftschlüssigen Verbindungen.
Nur Systemkomponenten verwenden, die explizit vom Hersteller für den Einsatz in Heizungsanlagen freigegeben sind.
Form- und Verbindungsstücke werden gesondert vergütet.
Die Verlegung erfolgt spannungsfrei, unter Beachtung von Längenausdehnung und Befestigungserfordernissen, innerhalb von Gebäuden.

Besondere Vertragsbedingungen gemäß VOB/C DIN 18380:
Abweichend von der aktuellen Fassung der ATV DIN 18380 (Allgemeine Technische Vertragsbedingungen für Heizanlagen und zentrale Wassererwärmungsanlagen) sind folgende Leistungen mit in die Einheitspreise für Rohrleitungen einzurechnen:
- Rohrhalterungen
- Bohrungen für Halterungen
- Tragkonstruktionen
- Festpunkte

Befestigungsabstände für Edelstahlrohrleitungen:
Die zulässigen maximalen Befestigungsabstände sind den Herstellerangaben der Presssysteme zu entnehmen.
Richtwerte für die Schellenabstände (waagerechte Verlegung):
- DN15: ca. 1,50 m
- DN20: ca. 2,00 m
- DN25: ca. 2,25 m
- DN32: ca. 2,75 m
- DN40: ca. 3,00 m
- DN50: ca. 3,50 m

Nennweite: DN15
Einbaulage: innerhalb des Gebäudes
Medium: Heizungswasser, geschlossenes System

Planungsfabrikat: Viega Temponox oder gleichwertig

Hersteller/Typ '....................................................'

vom Bieter einzutragen,
Menge: 450,000 m

**02.03.0020 Rohrleitung aus Edelstahlrohr DIN EN 10312, gepresst, DN20**
Rohrleitung aus Edelstahl DIN EN 10312, gepresst,
Leistung wie unter Position 02.03.0010 beschrieben, jedoch DN20.
Menge: 200,000 m

**02.03.0030 Rohrleitung aus Edelstahlrohr DIN EN 10312, gepresst, DN25**
Rohrleitung aus Edelstahl DIN EN 10312, gepresst,
Leistung wie unter Position 02.03.0010 beschrieben, jedoch DN25.
Menge: 150,000 m

**02.03.0040 Rohrleitung aus Edelstahlrohr DIN EN 10312, gepresst, DN32**
Rohrleitung aus Edelstahl DIN EN 10312, gepresst,
Leistung wie unter Position 02.03.0010 beschrieben, jedoch DN32.
Menge: 300,000 m

**02.03.0050 Rohrleitung aus Edelstahlrohr DIN EN 10312, gepresst, DN40**
Rohrleitung aus Edelstahl DIN EN 10312, gepresst,
Leistung wie unter Position 02.03.0010 beschrieben, jedoch DN40.
Menge: 140,000 m

**02.03.0060 Rohrleitung aus Edelstahlrohr DIN EN 10312, gepresst, DN50**
Rohrleitung aus Edelstahl DIN EN 10312, gepresst,
Leistung wie unter Position 02.03.0010 beschrieben, jedoch DN50.
Menge: 20,000 m

**02.03.0070 Rohrbogen Edelstahlrohr - DN15**
Rohrbogen für das in Position 02.03.0010 beschriebene Edelstahlrohr, alle Winkelgrade. DIN EN 10312
Nennweite: DN15
Menge: 300,000 St

**02.03.0080 Rohrbogen Edelstahlrohr - DN20**
Rohrbogen für das in Position 02.03.0010 beschriebene Edelstahlrohr, alle Winkelgrade. DIN EN 10312
Nennweite: DN20
Menge: 100,000 St

**02.03.0090 Rohrbogen Edelstahlrohr - DN25**
Rohrbogen für das in Position 02.03.0010 beschriebene Edelstahlrohr, alle Winkelgrade. DIN EN 10312
Nennweite: DN25
Menge: 80,000 St

**02.03.0100 Rohrbogen Edelstahlrohr - DN32**
Rohrbogen für das in Position 02.03.0010 beschriebene Edelstahlrohr, alle Winkelgrade. DIN EN 10312
Nennweite: DN32
Menge: 150,000 St

**02.03.0110 Rohrbogen Edelstahlrohr - DN40**
Rohrbogen für das in Position 02.03.0010 beschriebene Edelstahlrohr, alle Winkelgrade. DIN EN 10312
Nennweite: DN40
Menge: 70,000 St

**02.03.0120 Rohrbogen Edelstahlrohr - DN50**
Rohrbogen für das in Position 02.03.0010 beschriebene Edelstahlrohr, alle Winkelgrade. DIN EN 10312
Nennweite: DN50
Menge: 10,000 St

**02.03.0130 T-Stück Edelstahlrohr- DN15**
T-Stück für das in Position 02.03.0010 beschriebene Edelstahlrohr, DIN EN 10312
Nennweite: DN15
Menge: 150,000 St

**02.03.0140 T-Stück Edelstahlrohr- DN20**
T-Stück für das in Position 02.03.0010 beschriebene Edelstahlrohr, DIN EN 10312,
Nennweite: DN20
Menge: 50,000 St

**02.03.0150 T-Stück Edelstahlrohr- DN25**
T-Stück für das in Position 02.03.0010 beschriebene Edelstahlrohr, DIN EN 10312
Nennweite: DN25
Menge: 40,000 St

**02.03.0160 T-Stück Edelstahlrohr- DN32**
T-Stück für das in Position 02.03.0010 beschriebene Edelstahlrohr, DIN EN 10312
Nennweite: DN32
Menge: 100,000 St

**02.03.0170 T-Stück Edelstahlrohr- DN40**
T-Stück für das in Position 02.03.0010 beschriebene Edelstahlrohr, DIN EN 10312
Nennweite: DN40
Menge: 40,000 St

**02.03.0180 T-Stück Edelstahlrohr- DN50**
T-Stück für das in Position 02.03.0010 beschriebene Edelstahlrohr, DIN EN 10312
Nennweite: DN50
Menge: 6,000 St

**02.03.0190 Reduzierstück für Edelstahlrohr- DN50**
Reduzierstück für das in Position 02.03.0010 beschriebene Edelstahlrohr, DIN EN 10312
Nennweite: DN50
Menge: 6,000 St

**02.03.0200 Reduzierstück für Edelstahlrohr- DN40**
Reduzierstück für das in Position 02.03.0010 beschriebene Edelstahlrohr, DIN EN 10312
Nennweite: DN40
Menge: 60,000 St

**02.03.0210 Reduzierstück für Edelstahlrohr- DN32**
Reduzierstück für das in Position 02.03.0010 beschriebene Edelstahlrohr, DIN EN 10312
Nennweite: DN32
Menge: 100,000 St

**02.03.0220 Reduzierstück für Edelstahlrohr- DN25**
Reduzierstück für das in Position 02.03.0010 beschriebene Edelstahlrohr, DIN EN 10312
Nennweite: DN25
Menge: 60,000 St

**02.03.0230 Reduzierstück für Edelstahlrohr- DN20**
Reduzierstück für das in Position 02.03.0010 beschriebene Edelstahlrohr, DIN EN 10312
Nennweite: DN20
Menge: 100,000 St

**02.03.0240 Reduzierstück für Edelstahlrohr- DN15**
Reduzierstück für das in Position 02.03.0010 beschriebene Edelstahlrohr, DIN EN 10312
Nennweite: DN15
Menge: 200,000 St

**02.03.0250 Dichtungseinsatz, ungeteilt, für die Abdichtung von Rohrleitungen DN40**
Zur Abdichtung von Durchdringungen mit Rohren und Kabeln gegen drückendes und nichtdrückendes Wasser in bauseitigem Futterrohr oder Kernbohrung,
Ausführung als ungeteilte Dichtung
Gestellringe aus hochleistungsfähigem Kunststoff
Mit vier Fixierlaschen inkl. Schrauben aus Edelstahl V2A
Integrierte Drehmomentkontrolle durch selbstabschernde Spezialmuttern
Elastomer-Dichtung (Dichtbreite: 80 mm), wahlweise aus EPDM oder NBR*
Gas- und wasserdicht, inklusive geprüfter Radondichtigkeit
Erfüllt Anforderungen nach geltendem FHRK-Standard 60
Geprüft gemäß FHRK-Prüfgrundlage GE 101
Mit FHRK-Qualitätssiegel
Wartungsfreie Ausführung (kein Nachspannen erforderlich)
Für den Einsatz in Doppel- und Elementwänden geeignet
Inklusive Versiegelung der Kernbohrung bei entsprechender Einbausituation*

DN40
Lieferung und Montage gemäß gültiger Einbauanleitung

Planungsprodukt: Doyma Curaflex Nova Uno/breit oder gleichwertig

Hersteller/Typ '....................................................'

vom Bieter einzutragen,
Menge: 4,000 St

**02.03.0260 Dichtungseinsatz wie vor beschrieben, jedoch Nennweite DN32**
Menge: 2,000 St

#### Titel 02.04 KG 422 Wärmeverteilung - Rohrisolierung

*Hinweis: Wärmedämmung 100% Rohrleitung, MIWO*

**02.04.0010 Wärmedämmung, MIWO, DN 15, 20 mm**
Wärmedämmung einschl. Ummantelung DIN 4140 an haus- und betriebstechnischen Anlagen, an Rohrleitung, DN 15, Mindestdämmstärke nach GEG,
Dämmung aus Mineralwolle DIN EN 14303, als Rohrschale, Dämmschichtdicke 20 mm (100%), Baustoffklasse DIN 4102-1 A2 (nichtbrennbar), Wärmeleitfähigkeit 0,035 W/(mK) bei 40 Grad C Mitteltemperatur DIN EN 12667, kaschiert mit Alufolie.
Arbeitshöhe des Montageortes bis 4,0 m über der Standfläche des hierfür erforderlichen Gerüstes.
Befestigung Dämmung auf Rohr entsprechend Montagerichtlinien des Herstellers.

Installation an Rohrleitungen in unbeheizten Kellerräumen, in Außenbauteilen(Wandschlitzen), in Schächten, an Verteilleitungen,  in Fußboden verlegten Leitungen.
Menge: 450,000 m

**02.04.0020 Wärmedämmung, MIWO, DN 20, 20 mm**
Wärmedämmung, wie in Position 02.04.0010 beschrieben

Nennweite: DN20
Dämmstärke: 20mm (100%)
Menge: 200,000 m

**02.04.0030 Wärmedämmung, MIWO, DN 25, 30 mm**
Wärmedämmung, wie in Position 02.04.0010  beschrieben

Nennweite: DN25
Dämmstärke: 30mm (100%)
Menge: 150,000 m

**02.04.0040 Wärmedämmung, MIWO, DN 32, 40 mm**
Wärmedämmung, wie in Position 02.04.0010 beschrieben

Nennweite: DN32
Dämmstärke: 40mm (100%)
Menge: 300,000 m

**02.04.0050 Wärmedämmung, MIWO, DN 40, 40 mm**
Wärmedämmung, wie in Position 02.04.0010 beschrieben

Nennweite: DN40
Dämmstärke: 40mm (100%)
Menge: 140,000 m

**02.04.0060 Wärmedämmung, MIWO, DN 50, 40 mm**
Wärmedämmung, wie in Position 02.04.0010 beschrieben

Nennweite: DN50
Dämmstärke: 40mm (100%)
Menge: 20,000 m

*Hinweis: Wärmedämmung 100% Formstücke, MIWO*

**02.04.0070 Wärmedämmung, MIWO, Bögen DN 15**
Bogen aus Mineralwolle DIN EN 14303, Wärmedämmung DIN 4140 an haus- und betriebstechnischen Anlagen, an Rohrleitung, DN15 bis DN32, im Gebäude, Baustoffklasse DIN 4102-1 A2 (nichtbrennbar), Wärmeleitfähigkeit 0,035 W/(mK) bei 40 Grad C Mitteltemperatur DIN EN 12667, kaschiert mit Aluminiumfolie, Arbeitshöhe des Montageortes bis 4,0 m über der Standfläche des hierfür erforderlichen Gerüstes. Befestigung Dämmung auf Rohr entsprechend Montagerichtlinien des Herstellers.

Rohrdimension: DN15
Dämmdicke: 20mm (100%)
Menge: 300,000 St

**02.04.0080 Wärmedämmung, MIWO, Bögen DN 20**
Wärmedämmung, wie in Position 02.04.0070 beschrieben

Rohrdimension: DN20
Dämmdicke: 20mm (100%)
Menge: 100,000 St

**02.04.0090 Wärmedämmung, MIWO, Bögen DN 25**
Wärmedämmung, wie in Position 02.04.0070 beschrieben

Rohrdimension: DN25
Dämmdicke: 25mm (100%)
Menge: 80,000 St

**02.04.0100 Wärmedämmung, MIWO, Bögen DN 32**
Wärmedämmung, wie in Position 02.04.0070 beschrieben

Rohrdimension: DN32
Dämmdicke: 40mm (100%)
Menge: 150,000 St

**02.04.0110 Wärmedämmung, MIWO, Bögen DN 40**
Wärmedämmung, wie in Position 02.04.0070 beschrieben

Rohrdimension: DN40
Dämmdicke: 40mm (100%)
Menge: 70,000 St

**02.04.0120 Wärmedämmung, MIWO, Bögen DN 50**
Wärmedämmung, wie in Position 02.04.0070 beschrieben

Rohrdimension: DN50
Dämmdicke: 40mm (100%)
Menge: 10,000 St

**02.04.0130 Wärmedämmung, MIWO, T-Stück DN15**
T-Stück aus Mineralwolle DIN EN 14303, Wärmedämmung DIN 4140 an haus- und betriebstechnischen Anlagen, an Rohrleitung, DN15 bis DN32, im Gebäude, Baustoffklasse DIN 4102-1 A2 (nichtbrennbar), Wärmeleitfähigkeit 0,035 W/(mK) bei 40 Grad C Mitteltemperatur DIN EN 12667, kaschiert mit Aluminiumfolie, Arbeitshöhe des Montageortes bis 4,0 m über der Standfläche des hierfür erforderlichen Gerüstes. Aufbindung der Dämmung erfolgt über Draht.

Rohrdimension: DN15
Dämmdicke: 20mm (100%)
Menge: 150,000 St

**02.04.0140 Wärmedämmung, MIWO, T-Stück DN20**
Wärmedämmung, wie in Position 02.04.0130 beschrieben

Rohrdimension: DN20
Dämmdicke: 20mm (100%)
Menge: 50,000 St

**02.04.0150 Wärmedämmung, MIWO, T-Stück DN25**
Wärmedämmung, wie in Position 02.04.0130 beschrieben

Rohrdimension: DN25
Dämmdicke: 25mm (100%)
Menge: 40,000 St

**02.04.0160 Wärmedämmung, MIWO, T-Stück DN32**
Wärmedämmung, wie in Position 02.04.0130 beschrieben

Rohrdimension: DN32
Dämmdicke: 40mm (100%)
Menge: 100,000 St

**02.04.0170 Wärmedämmung, MIWO, T-Stück DN40**
Wärmedämmung, wie in Position 02.04.0130 beschrieben

Rohrdimension: DN40
Dämmdicke: 40mm (100%)
Menge: 40,000 St

**02.04.0180 Wärmedämmung, MIWO, T-Stück DN50**
Wärmedämmung, wie in Position 02.04.0130 beschrieben

Rohrdimension: DN50
Dämmdicke: 40mm (100%)
Menge: 6,000 St

**02.04.0190 Wärmedämmung, MIWO, Übergangsstück DN15**
Übergangsstück aus Mineralwolle DIN EN 14303, Wärmedämmung DIN 4140 an haus- und betriebstechnischen Anlagen, an Rohrleitung, DN15 bis DN32, im Gebäude, Baustoffklasse DIN 4102-1 A2 (nichtbrennbar), Wärmeleitfähigkeit 0,035 W/(mK) bei 40 Grad C Mitteltemperatur DIN EN 12667, kaschiert mit Aluminiumfolie, Arbeitshöhe des Montageortes bis 4,0 m über der Standfläche des hierfür erforderlichen Gerüstes. Aufbindung der Dämmung erfolgt über Draht.

Rohrdimension: DN15
Dämmdicke: 20mm (100%)
Menge: 200,000 St

**02.04.0200 Wärmedämmung, MIWO, Übergangsstück DN20**
Wärmedämmung, wie in Position 02.04.0190 beschrieben

Rohrdimension: DN20
Dämmdicke: 20mm (100%)
Menge: 100,000 St

**02.04.0210 Wärmedämmung, MIWO, Übergangsstück DN25**
Wärmedämmung, wie in Position 02.04.0190 beschrieben

Rohrdimension: DN25
Dämmdicke: 30mm (100%)
Menge: 60,000 St

**02.04.0220 Wärmedämmung, MIWO, Übergangsstück DN32**
Wärmedämmung, wie in Position 02.04.0190 beschrieben

Rohrdimension: DN32
Dämmdicke: 40mm (100%)
Menge: 100,000 St

**02.04.0230 Wärmedämmung, MIWO, Übergangsstück DN40**
Wärmedämmung, wie in Position 02.04.0190 beschrieben

Rohrdimension: DN40
Dämmdicke: 40mm (100%)
Menge: 60,000 St

**02.04.0240 Wärmedämmung, MIWO, Übergangsstück DN50**
Wärmedämmung, wie in Position 02.04.0190 beschrieben

Rohrdimension: DN50
Dämmdicke: 40mm (100%)
Menge: 6,000 St

**02.04.0250 Kunststoffmantel, für Rohrleitung DN15**
Zuschlag Kunststoffmantel für Rohrleitungen DN 15
für o.g. Rohrdämmung (100%) Ummantelung aus Polyvinylchlorid (PVC).

Einbauort: Technikzentralen und stoßgefährdete Bereiche.

Abweichend von der aktuellen Fassung der VOB Teil C: "Allgemeine Technische Vertragsbedingungen für Bauleistungen (ATV) Heizanlagen und zentrale Wassererwärmungsanlagen - DIN18380" sind Formteile mit in die Einheitspreise der PVC-Ummantelung einzukalkulieren.

Es ist mit 2 Formteilen auf 1 m Leitungslänge zu rechnen.
Menge: 20,000 m

**02.04.0260 Kunststoffmantel, für Rohrleitung DN20**
Zuschlag Kunststoffmantel für Rohrleitungen DN 20
Leistung wie unter Position 02.04.0250, jedoch für DN 20
Menge: 20,000 m

**02.04.0270 Kunststoffmantel, für Rohrleitung DN25**
Zuschlag Kunststoffmantel für Rohrleitungen DN 25
Leistung wie unter Position 02.04.0250, jedoch für DN 25
Menge: 20,000 m

**02.04.0280 Kunststoffmantel, für Rohrleitung DN32**
Zuschlag Kunststoffmantel für Rohrleitungen DN 32
Leistung wie unter Position 02.04.0250, jedoch für DN 32
Menge: 20,000 m

**02.04.0290 Kunststoffmantel, für Rohrleitung DN40**
Zuschlag Kunststoffmantel für Rohrleitungen DN 40
Leistung wie unter Position 02.04.0250, jedoch für DN 40
Menge: 20,000 m

**02.04.0300 Kunststoffmantel, für Rohrleitung DN50**
Zuschlag Kunststoffmantel für Rohrleitungen DN 50
Leistung wie unter Position 02.04.0250, jedoch für DN 50
Menge: 20,000 m

*Hinweis: Exzentrische Dämmhülse für Verlegung im Fußbodenaufbau*

**02.04.0310 Exzentrische Dämmung, Rohrleitung, DN15**
Für Heizungsleitung im Fußbodenaufbau Dämmstärken gemäß GEG, Verlegung auf  Rohfußboden:
Formteile sind einzukalkulieren.

Geschlossenzelliger Polyethylenschaum,
Faser-Polsterlage aus fest miteinander vernadelten Fasern
Wärmeleitfähigkeit = 0,035 W/(mK)
Normalentflammbar B2 nach DIN 4102-1

einschl. schallentkoppelter Systembefestigung
für Rohre aus nichtrostendem Stahl.

Verarbeitung nach Anweisung des Herstellers
Menge: 100,000 m

**02.04.0320 Exzentrische Dämmung, Rohrleitung, DN20**
Für Heizungsleitung im Fußbodenaufbau Dämmstärken gemäß GEG, Verlegung auf  Rohfußboden:
Formteile sind einzukalkulieren.

Geschlossenzelliger Polyethylenschaum,
Faser-Polsterlage aus fest miteinander vernadelten Fasern
Wärmeleitfähigkeit = 0,035 W/(mK)
Normalentflammbar B2 nach DIN 4102-1

einschl. schallentkoppelter Systembefestigung
für Rohre aus nichtrostendem Stahl.

Verarbeitung nach Anweisung des Herstellers
Menge: 100,000 m

#### Titel 02.05 KG 422 Wärmeverteilung - Armaturen

**02.05.0010 Kreiselpumpe stufenlos regelbar Heizwasser PN6 Gehäuse Guss 230VAC**
Kreiselpumpe, stufenlos regelbar, differenzdruckgeregelt,
benötigter Volumenstrom Pumpe in m3/h '0,44'

Mind.-Förderhöhe in m '0,29'

Fördermedium Heizwasser VDI 2035 Blatt 1, Betriebstemperatur max. 90 Grad C, Betriebsdruck PN 10, Gehäuse aus Gusseisen, mit Motor, Bemessungsbetriebsspannung 230 V AC, blockierstromfest.

Produkt der Planung: Wilo Stratos MAXO oder gleichwertig
HK2

Hersteller/Typ '....................................................'

vom Bieter einzutragen,
Menge: 1,000 St

**02.05.0020 Kreiselpumpe stufenlos regelbar Heizwasser PN6 Gehäuse Guss 230VAC**
Kreiselpumpe, stufenlos regelbar, differenzdruckgeregelt,
benötigter Volumenstrom Pumpe in m3/h '1,75'

Mind.-Förderhöhe in m '3,09'

Fördermedium Heizwasser VDI 2035 Blatt 1, Betriebstemperatur max. 90 Grad C, Betriebsdruck PN 10, Gehäuse aus Gusseisen, mit Motor, Bemessungsbetriebsspannung 230 V AC, blockierstromfest.

Produkt der Planung: Wilo Stratos PICO plus oder gleichwertig
HK3

Hersteller/Typ '....................................................'

vom Bieter einzutragen,
Menge: 1,000 St

**02.05.0030 Kreiselpumpe stufenlos regelbar Heizwasser PN6 Gehäuse Guss 230VAC**
Kreiselpumpe, stufenlos regelbar, differenzdruckgeregelt,
benötigter Volumenstrom Pumpe in m3/h '1,56'

Mind.-Förderhöhe in m '3,46'

Fördermedium Heizwasser VDI 2035 Blatt 1, Betriebstemperatur max. 90 Grad C, Betriebsdruck PN 10, Gehäuse aus Gusseisen, mit Motor, Bemessungsbetriebsspannung 230 V AC, blockierstromfest.

Produkt der Planung: Wilo Stratos PICO plus oder gleichwertig
HK4

Hersteller/Typ '....................................................'

vom Bieter einzutragen,
Menge: 1,000 St

**02.05.0034 Einschweißhülse einschl. Einbau Tauchfühler**
Herrichten von Einschweiß- oder Einschraubhülsen in Rohrleitungen für durch Fremdgewerke bereitgestellte Fühler einschließlich Einbau der bereitgestellten Tauchfühler 1/2 "
Menge: 16,000 St

**02.05.0040 Kreiselpumpe stufenlos regelbar Heizwasser PN6 Gehäuse Guss 230VAC**
Kreiselpumpe, stufenlos regelbar, differenzdruckgeregelt,
benötigter Volumenstrom Pumpe in m3/h '3,13'

Mind.-Förderhöhe in m '4,54'

Fördermedium Heizwasser VDI 2035 Blatt 1, Betriebstemperatur max. 90 Grad C, Betriebsdruck PN 10, Gehäuse aus Gusseisen, mit Motor, Bemessungsbetriebsspannung 230 V AC, blockierstromfest.

Produkt der Planung: Wilo Stratos MAXO oder gleichwertig
HK5

Hersteller/Typ '....................................................'

vom Bieter einzutragen,
Menge: 1,000 St

**02.05.0050 Kreiselpumpe stufenlos regelbar Heizwasser PN6 Gehäuse Guss 230VAC**
Kreiselpumpe, stufenlos regelbar, differenzdruckgeregelt,
benötigter Volumenstrom Pumpe in m3/h '2,73'

Mind.-Förderhöhe in m '4,61'

Fördermedium Heizwasser VDI 2035 Blatt 1, Betriebstemperatur max. 90 Grad C, Betriebsdruck PN 10, Gehäuse aus Gusseisen, mit Motor, Bemessungsbetriebsspannung 230 V AC, blockierstromfest.

Produkt der Planung: Wilo Stratos PICO plus oder gleichwertig

Hersteller/Typ '....................................................'

vom Bieter einzutragen,
Menge: 1,000 St

**02.05.0060 Strang-Regulierventilset - DN15**
Strangregulierventilset
bestehend aus Strangregulier- und Absperrventil einschließlich Pressmuffe oder Übergangsstück auf Pressmuffe.
mit Voreinstellung, mit Stellungsanzeige, für Wasser, max. Betriebstemperatur bis 120 Grad C, Nenndruck 0,6 MPa (6 bar), DN 15

Kvs-Werte sind den Planungsunterlagen zu entnehmen.

Produkt der Planung: Honeywell Kombi 3 oder gleichwertig

Hersteller/Typ '....................................................'

vom Bieter einzutragen
Menge: 2,000 St

**02.05.0070 Strang-Regulierventilset - DN20**
Strang wie in Position 02.05.0060 beschrieben,
jedoch DN20
Menge: 2,000 St

**02.05.0080 Strang-Regulierventilset - DN25**
Strang wie in Position 02.05.0060 beschrieben,
jedoch DN25
Menge: 4,000 St

**02.05.0090 Strang-Regulierventilset - DN32**
Strang wie in Position 02.05.0060 beschrieben,
jedoch DN32
Menge: 4,000 St

**02.05.0100 Strang-Regulierventilset - DN40**
Strang wie in Position 02.05.0060 beschrieben,
jedoch DN40
Menge: 8,000 St

**02.05.0110 Strangabsperrventil, DN15**
Strangabsperrventil, PN 6
Strangabsperrventil aus Rotguss, in Schrägsitzausführung .
Vor- und Rücklaufeinbau möglich
Max. Betriebstemperatur : 120 °C
Nennbetriebsdruck : PN 6
Nennweite DN15
Menge: 4,000 St

**02.05.0120 Strangabsperrventil, DN20**
Strangabsperrventil, PN 6
Strangabsperrventil aus Rotguss,  in Schrägsitzausführung .
Vor- und Rücklaufeinbau möglich
Max. Betriebstemperatur : 120 °C
Nennbetriebsdruck : PN 6
Nennweite DN20
Menge: 2,000 St

**02.05.0130 Strangabsperrventil, DN25**
Strangabsperrventil, PN 6
Strangabsperrventil aus Rotguss,  in Schrägsitzausführung .
Vor- und Rücklaufeinbau möglich
Max. Betriebstemperatur : 120 °C
Nennbetriebsdruck : PN 6
Nennweite DN25
Menge: 4,000 St

**02.05.0140 Strangabsperrventil, DN32**
Strangabsperrventil, PN 6
Strangabsperrventil aus Rotguss,  in Schrägsitzausführung .
Vor- und Rücklaufeinbau möglich
Max. Betriebstemperatur : 120 °C
Nennbetriebsdruck : PN 6
Nennweite DN32
Menge: 8,000 St

**02.05.0150 Strangabsperrventil, DN40**
Strangabsperrventil, PN 6
Strangabsperrventil aus Rotguss,  in Schrägsitzausführung .
Vor- und Rücklaufeinbau möglich
Max. Betriebstemperatur : 120 °C
Nennbetriebsdruck : PN 6
Nennweite DN40
Menge: 4,000 St

**02.05.0160 Absperrventil, DN25**
Flanschenabsperrventil, für Heizwasserleitung,
Gehäuse aus Gusseisen, mit Grundbeschichtung, Innengarnitur aus nichtrostendem Stahl, in Durchgangsform, Schrägsitzausführung, mit Drosselkegel, weich dichtend, Spindelabdichtung mit Faltenbalg, Sicherheitsstopfbuchse und Anzeigevorrichtung, mit Handrad, mit Pressanschluss oder Übergangsstück auf Pressanschluss
Nennweite: DN25
Menge: 4,000 St

**02.05.0170 Absperrventil, DN32**
Leistung wie in Position 02.05.0160 beschrieben,
jedoch:
Nennweite: DN32
Menge: 12,000 St

**02.05.0180 Absperrventil, DN40**
Leistung wie in Position 02.05.0160 beschrieben,
jedoch:
Nennweite: DN40
Menge: 12,000 St

**02.05.0190 Absperrventil, DN50**
Leistung wie in Position 02.05.0160 beschrieben,
jedoch:
Nennweite: DN50
Menge: 8,000 St

**02.05.0200 Rückschlagklappe DN25**
Rückschlagklappe für den Einbau in senkrechte und waagerechter  Leitungen, wartungsfreie Dichtart, Gehäuse aus Rotguss, PN 6, für Wasser, max. Betriebstemperatur bis 120°C.
Nennweite: DN25
Menge: 1,000 St

**02.05.0210 Rückschlagklappe DN32**
Rückschlagklappe für den Einbau in senkrechte und waagerechter  Leitungen, wartungsfreie Dichtart, Gehäuse aus Rotguss, PN 6, für Wasser, max. Betriebstemperatur bis 120°C.
Nennweite: DN32
Menge: 3,000 St

**02.05.0220 Rückschlagklappe DN40**
Rückschlagklappe für den Einbau in senkrechte und waagerechter  Leitungen, wartungsfreie Dichtart, Gehäuse aus Rotguss, PN 6, für Wasser, max. Betriebstemperatur bis 120°C.
Nennweite: DN40
Menge: 3,000 St

**02.05.0230 Rückschlagklappe DN50**
Rückschlagklappe für den Einbau in senkrechte und waagerechter  Leitungen, wartungsfreie Dichtart, Gehäuse aus Rotguss, PN 6, für Wasser, max. Betriebstemperatur bis 120°C.
Nennweite: DN50
Menge: 1,000 St

**02.05.0240 Schmutzfänger DN25**
Schmutzfänger mit Flanschenanschluss, PN6, in Schrägsitzform, Baulänge entsprechend IN EN 558-1, mit einfachem Sieb, aus Cr-NI-Mo-Stahl Betriebstemperaturen bis 120°C und Betriebsdrücke bis 6bar.
Gehäuse und Deckel aus Grauguss, mit Gewindebohrung und Verschlussstopfen im Reinigungsverschluss einschließlich Gegenflanschen, Schrauben und Dichtungen.
Nennweite: DN25
Menge: 1,000 St

**02.05.0250 Schmutzfänger DN32**
Schmutzfänger mit Flanschenanschluss, PN6, in Schrägsitzform, Baulänge entsprechend IN EN 558-1, mit einfachem Sieb, aus Cr-NI-Mo-Stahl Betriebstemperaturen bis 120°C und Betriebsdrücke bis 6bar.
Gehäuse und Deckel aus Grauguss, mit Gewindebohrung und Verschlussstopfen im Reinigungsverschluss einschließlich Gegenflanschen, Schrauben und Dichtungen.
Nennweite: DN32
Menge: 3,000 St

**02.05.0260 Schmutzfänger DN40**
Schmutzfänger mit Flanschenanschluss, PN6, in Schrägsitzform, Baulänge entsprechend IN EN 558-1, mit einfachem Sieb, aus Cr-NI-Mo-Stahl Betriebstemperaturen bis 120°C und Betriebsdrücke bis 6bar.
Gehäuse und Deckel aus Grauguss, mit Gewindebohrung und Verschlussstopfen im Reinigungsverschluss einschließlich Gegenflanschen, Schrauben und Dichtungen.
Nennweite: DN40
Menge: 3,000 St

**02.05.0270 Schmutzfänger DN50**
Schmutzfänger mit Flanschenanschluss, PN6, in Schrägsitzform, Baulänge entsprechend IN EN 558-1, mit einfachem Sieb, aus Cr-NI-Mo-Stahl Betriebstemperaturen bis 120°C und Betriebsdrücke bis 6bar.
Gehäuse und Deckel aus Grauguss, mit Gewindebohrung und Verschlussstopfen im Reinigungsverschluss einschließlich Gegenflanschen, Schrauben und Dichtungen.
Nennweite: DN50
Menge: 1,000 St

**02.05.0280 Anschluss an Heizregister RLT DN32**
Herstellen des Anschlusses an Heizregister in Lüftungsanlagen entsprechend Vorgaben der Lüftungsbauers. Einschließlich Koordination mit Lüftungsbauer. Einschließlich notwendiger Übergangsverschraubungen.
Anschlussnennweite: bis DN32
Menge: 1,000 St

**02.05.0290 Schnellentlüfter G3/8**
Automatischer Entlüfter mit automatischem Absperrventil mit abnehmbarem Deckel. Gehäuse und Deckel aus Messing. korrosionsbeständiger Schwimmer aus Polyethylen. Zur Entlüftung während der Befüllung und zur Abfuhr der im Wasser eingeschlossenen Luft.

Nenndruck: 16 bar
Max. Betriebsdruck: 8 bar
Max. Betriebstemperatur: 115 °C.

Gewindeanschluss:: 3/8"

Produkt der Planung: Honeywell automatischer Schnellentlüfter  EA122-AA oder gleichwertig

Hersteller/Typ '....................................................' vom Bieter
einzutragen,
Menge: 14,000 St

**02.05.0300 Passstück für Wärmemengenzähler**
Passstück für Wärmemengenzähler
konformitätsbewertet gemäß MessEV, Baulänge: 130 mm
Menge: 7,000 St

**02.05.0310 KFE-Kugelhahn, DN15**
Kugelhahn zum füllen und entleeren von Heizungsanlagen.
für Wasser bis 120 Grad C, mit Flügelgriff, Durchgangsform, Gehäuse aus Rotguss, weich dichtend, mit Gewindeanschluss, Nenndruck 1 MPa (10 bar),
Nennweite: DN15
Menge: 20,000 St

**02.05.0320 Zeigerthermometer**
Zeigerthermometer, DN 15, Messelement Bimetall, Tauchrohr axial, aus Edelstahl, Unterteil mit Einschraubstutzen, festem Sechskant, Gewindeanschluss R 1/2"
Tauchrohr-Einbaulänge entsprechend Rohrdimension, Gehäuse aus Stahl lackiert, Übersteckring aus Messing, verchromt.
Gehäusedurchmesser: 100 mm,
Anzeigebereich: 0 bis 120 Grad Celsius,
Messgenauigkeit: 1 % vom Skalenendwert.
Menge: 16,000 St

**02.05.0330 Röhrenfeder-Manometer**
Druckmessgerät, Messsystem Rohrfeder DIN EN 837-1, ohne Zusatzeinrichtungen, Nenndruck 0,6 MPa (6 bar), Gehäuse aus nichtrostendem Stahl, Gehäusenenngröße 63, Güteklasse 1,6, Anzeigebereich 0 bis 6 bar, Anschluss G 1/4 unten, mediumberührte Teile aus Messing.
Tauchhülse ist im Einheitspreis einzukalkulieren.
Menge: 16,000 St

**02.05.0350 Einbau 3-Wege-Ventile**
Einbau von 3-Wege-Ventilen. Diese  werden durch das Gewerk MSR bereitgestellt.
Einschl. Übergangsverschraubungen bzw. -flansche inkl. Übergänge auf verwendetes Rohrsystem, Dichtungen und Schrauben.
Einschließlich Absprache mit Fremdgewerk (MSR/GLT)
Menge: 4,000 St

#### Titel 02.06 KG 423 Wärmeübergabe

**02.06.0010 Röhrenradiator, 350 x 270 x 105 mm - Gliederzahl 6**
Gliederheizkörper aus Stahl,
Wärmeleistung geprüft nach DIN EN 442-2,
mit Registrierung, Betriebsmedium Wasser,
max. Betriebstemperatur bis 120 Grad C,
max. Betriebsüberdruck 0,6 MPa (6 bar),
mit Grundbeschichtung DIN 55900-1 und
Deckbeschichtung DIN 55900-2 als Pulverbeschichtung,
Farbton weiß, Gliedlänge ca. 45mm, Anschluss vertkal.

einschl. Befestigungszubehör und Einbauventil (thermostatischen Heizkörperventil) sowie Abdeckrosetten
Heizkörperanschlussblöcke werden seperat vergütet.
Wärmeleistungen sind den Planungsunterlagen zu entnehmen.

Bauhöhe: ca. 350  mm
Gliederanzahl: ca. 6 (270 mm)
Bautiefe : ca. 105 mm

Produkt der Planung: arbonia Röhrenradiatoren  oder gleichwertig

Hersteller/Typ '....................................................'

vom Bieter einzutragen
Menge: 1,000 St

**02.06.0020 Röhrenradiator, 400 x 450 x 65 mm - Gliederzahl 10**
Leistung wie Position 02.06.0010, jedoch

Bauhöhe: ca. 400  mm
Gliederanzahl: ca. 10 (450 mm)
Bautiefe: ca. 65 mm
Menge: 3,000 St

**02.06.0030 Röhrenradiator, 500 x 810 x 105 mm - Gliederzahl 18**
Leistung wie Position 02.06.0010, jedoch

Bauhöhe: ca. 500 mm
Gliederanzahl: ca. 18 (810 mm)
Bautiefe: ca. 105 mm
Menge: 4,000 St

**02.06.0040 Röhrenradiator, 500 x 855 x 65 mm - Gliederzahl 19**
Leistung wie Position 02.06.0010, jedoch

Bauhöhe: ca. 500 mm
Gliederanzahl: ca. 19 (855 mm)
Bautiefe: ca. 65 mm
Menge: 4,000 St

**02.06.0050 Röhrenradiator, 500 x 855 x 105 mm - Gliederzahl 19**
Leistung wie Position 02.06.0010, jedoch

Bauhöhe: ca. 500 mm
Gliederanzahl: ca. 19 (855 mm)
Bautiefe: ca. 105 mm
Menge: 1,000 St

**02.06.0060 Röhrenradiator, 500 x 900 x 145 mm - Gliederzahl 20**
Leistung wie Position 02.06.0010, jedoch

Bauhöhe: ca. 500 mm
Gliederanzahl: ca. 20 (900 mm)
Bautiefe: ca. 145 mm
Menge: 2,000 St

**02.06.0070 Röhrenradiator, 550 x 1125 x 65 mm - Gliederzahl 25**
Leistung wie Position 02.06.0010, jedoch

Bauhöhe: ca. 550 mm
Gliederanzahl: ca. 25 (1125 mm)
Bautiefe: ca. 65 mm
Menge: 3,000 St

**02.06.0080 Röhrenradiator, 550 x 1125 x 105 mm - Gliederzahl 25**
Leistung wie Position 02.06.0010, jedoch

Bauhöhe: ca. 550 mm
Gliederanzahl: ca. 25 (1125 mm)
Bautiefe: ca. 105 mm
Menge: 3,000 St

**02.06.0090 Röhrenradiator, 550 x 1125 x 145 mm - Gliederzahl 25**
Leistung wie Position 02.06.0010, jedoch

Bauhöhe: ca. 550 mm
Gliederanzahl: ca. 25 (1125 mm)
Bautiefe: ca. 145 mm
Menge: 6,000 St

**02.06.0100 Röhrenradiator, 600 x 495 x 65 mm - Gliederzahl 11**
Leistung wie Position 02.06.0010, jedoch

Bauhöhe: ca. 600 mm
Gliederanzahl: ca. 11 (495 mm)
Bautiefe: ca. 65 mm
Menge: 1,000 St

**02.06.0110 Röhrenradiator, 600 x 810 x 65 mm - Gliederzahl 18**
Leistung wie Position 02.06.0010, jedoch

Bauhöhe: ca. 600 mm
Gliederanzahl: ca. 18 (810 mm)
Bautiefe: ca. 65 mm
Menge: 3,000 St

**02.06.0120 Röhrenradiator, 600 x 810 x 105 mm - Gliederzahl 18**
Leistung wie Position 02.06.0010, jedoch

Bauhöhe: ca. 600 mm
Gliederanzahl: ca. 18 (810 mm)
Bautiefe: ca. 105 mm
Menge: 2,000 St

**02.06.0130 Röhrenradiator, 600 x 810 x 145 mm - Gliederzahl 18**
Leistung wie Position 02.06.0010, jedoch

Bauhöhe: ca. 600 mm
Gliederanzahl: ca. 18 (810 mm)
Bautiefe: ca. 145 mm
Menge: 1,000 St

**02.06.0140 Röhrenradiator, 600 x 855 x 65 mm - Gliederzahl 19**
Leistung wie Position 02.06.0010, jedoch

Bauhöhe: ca. 600 mm
Gliederanzahl: ca. 19 (855 mm)
Bautiefe: ca. 65 mm
Menge: 1,000 St

**02.06.0150 Röhrenradiator, 600 x 855 x 105 mm - Gliederzahl 19**
Leistung wie Position 02.06.0010, jedoch

Bauhöhe: ca. 600 mm
Gliederanzahl: ca. 19 (855 mm)
Bautiefe: ca. 105 mm
Menge: 4,000 St

**02.06.0160 Röhrenradiator, 600 x 855 x 145 mm - Gliederzahl 19**
Leistung wie Position 02.06.0010, jedoch

Bauhöhe: ca. 600 mm
Gliederanzahl: ca. 19 (855 mm)
Bautiefe: ca. 145 mm
Menge: 1,000 St

**02.06.0170 Röhrenradiator, 600 x 900 x 145 mm - Gliederzahl 20**
Leistung wie Position 02.06.0010, jedoch

Bauhöhe: ca. 600 mm
Gliederanzahl: ca. 20 (900 mm)
Bautiefe: ca. 145 mm
Menge: 2,000 St

**02.06.0180 Röhrenradiator, 600 x 2520 x 65 mm - Gliederzahl 56**
Leistung wie Position 02.06.0010, jedoch

Bauhöhe: ca. 600 mm
Gliederanzahl: ca. 56 (2520 mm)
Bautiefe: ca. 65 mm
Menge: 1,000 St

**02.06.0190 Röhrenradiator, 750 x 585 x 145 mm - Gliederzahl 13**
Leistung wie Position 02.06.0010, jedoch

Bauhöhe: ca. 750 mm
Gliederanzahl: ca. 1 (585 mm)
Bautiefe: ca. 145 mm
Menge: 1,000 St

**02.06.0200 Röhrenradiator, 900 x 1080 x 105 mm - Gliederzahl 24**
Leistung wie Position 02.06.0010, jedoch

Bauhöhe: ca. 900 mm
Gliederanzahl: ca. 24 (1080 mm)
Bautiefe: ca. 105 mm
Menge: 1,000 St

**02.06.0210 Röhrenradiator, 1500 x 270 x 65 mm - Gliederzahl 6**
Leistung wie Position 02.06.0010, jedoch

Bauhöhe: ca. 1500  mm
Gliederanzahl: ca. 6 (270 mm)
Bautiefe: ca. 65 mm
Menge: 1,000 St

**02.06.0220 Röhrenradiator, 1500 x 360 x 65 mm - Gliederzahl 8**
Leistung wie Position 02.06.0010, jedoch

Bauhöhe: ca. 1500  mm
Gliederanzahl: ca. 8 (360 mm)
Bautiefe: ca. 65 mm
Menge: 1,000 St

**02.06.0230 Röhrenradiator, 1500 x 495 x 65 mm - Gliederzahl 11**
Leistung wie Position 02.06.0010, jedoch

Bauhöhe: ca. 1500  mm
Gliederanzahl: ca. 11 (495 mm)
Bautiefe: ca. 65 mm
Menge: 1,000 St

**02.06.0240 Röhrenradiator, 1800 x 405 x 65 mm - Gliederzahl 9**
Leistung wie Position 02.06.0010, jedoch

Bauhöhe: ca. 1800  mm
Gliederanzahl: ca. 9 (405 mm)
Bautiefe: ca. 65 mm
Menge: 2,000 St

**02.06.0250 Röhrenradiator, 1700 x 585 x 105 mm - Gliederzahl 13-Sondermaß!**
Leistung wie Position 02.06.0010, jedoch

Bauhöhe: ca. 1700  mm (Sondermaß!)
Gliederanzahl: ca. 13 (585 mm)
Bautiefe: ca. 105 mm
Menge: 1,000 St

**02.06.0260 Röhrenradiator, 1800 x 630 x 65 mm - Gliederzahl 14**
Leistung wie Position 02.06.0010, jedoch

Bauhöhe: ca. 1800  mm
Gliederanzahl: ca. 14 (630 mm)
Bautiefe: ca. 65 mm
Menge: 1,000 St

**02.06.0270 Röhrenradiator, 1700 x 990 x 105 mm - Gliederzahl 22-Sondermaß!**
Leistung wie Position 02.06.0010, jedoch

Bauhöhe: ca. 1700  mm (Sondermaß!)
Gliederanzahl: ca. 22 (990 mm)
Bautiefe: ca. 105 mm
Menge: 1,000 St

**02.06.0280 Röhrenradiator, 2000 x 360 x 65 mm - Gliederzahl 8**
Leistung wie Position 02.06.0010, jedoch

Bauhöhe: ca. 2000 mm
Gliederanzahl: ca. 8 (360 mm)
Bautiefe: ca. 65 mm
Menge: 4,000 St

**02.06.0290 Röhrenradiator, 2000 x 495 x 105 mm - Gliederzahl 11**
Leistung wie Position 02.06.0010, jedoch

Bauhöhe: ca. 2000 mm
Gliederanzahl: ca. 11 (495 mm)
Bautiefe: ca. 105 mm
Menge: 1,000 St

**02.06.0300 Röhrenradiator, 2000 x 540 x 65 mm - Gliederzahl 12**
Leistung wie Position 02.06.0010, jedoch

Bauhöhe: ca. 2000 mm
Gliederanzahl: ca. 12 (540 mm)
Bautiefe: ca. 65 mm
Menge: 1,000 St

**02.06.0310 Röhrenradiator, 2000 x 630 x 65 mm - Gliederzahl 14**
Leistung wie Position 02.06.0010, jedoch

Bauhöhe: ca. 2000 mm
Gliederanzahl: ca. 14 (630 mm)
Bautiefe: ca. 65 mm
Menge: 2,000 St

**02.06.0320 Röhrenradiator, 2000 x 720 x 105 mm - Gliederzahl 16**
Leistung wie Position 02.06.0010, jedoch

Bauhöhe: ca. 2000 mm
Gliederanzahl: ca. 16 (720 mm)
Bautiefe: ca. 105 mm
Menge: 1,000 St

**02.06.0330 Zulage für Sonderfarbe**
Zulage für abweichende RAL-Farben der zuvor angebotenen Heizkörper (Röhrenradiator)
inkl. notwendiger Bemusterung
Menge: 62,000 St

**02.06.0340 Flachheizkörper Stahl profiliert Seitent. H 500-550mm L 500-550mm Typ2**
Flachheizkörper (Plattenheizkörper), aus Stahl, Wärmeleistung geprüft DIN EN 442-2, mit Registrierung, Oberfläche profiliert, mit Seitenteil und Abdeckgitter, Bauhöhe über 500 bis 550 mm, Baulänge über 500 bis 550 mm, Bautiefe über 100 bis 125 mm, Typ 22, max. Betriebstemperatur bis 110 Grad C, max. Betriebsüberdruck 1 MPa (10 bar), mit Grundbeschichtung DIN 55900-1 und Deckbeschichtung DIN 55900-2 als Pulverbeschichtung, Farbton weiß, einschl. Befestigungszubehör.

Produkt der Planung: Kermi x2 Profil Therm  oder gleichwertig

Hersteller/Typ '....................................................'

vom Bieter einzutragen,
Menge: 1,000 St

**02.06.0350 Flachheizkörper Stahl profiliert Seitent. H 500-550mm L 700-750mm Typ2**
Leistung wie Position 02.06.0340  jedoch

Bauhöhe : ca. 500-550 mm
Länge  : ca. 700-750 mm
Bautiefe :  ca. 100-125
Typ 22
Menge: 1,000 St

**02.06.0360 Heizwand H 1000-1100mm L 600-650mm**
Heizwand, Wärmeleistung geprüft DIN EN 442-2, mit Registrierung, max. Betriebstemperatur 120 Grad C, max. Betriebsüberdruck 1 MPa (10 bar), mit Grundbeschichtung DIN 55900-1 und Deckbeschichtung DIN 55900-2 als Pulverbeschichtung, Farbton weiß, Bauhöhe über 1000 bis 1100 mm, Baulänge über 600 bis 650 mm, Bautiefe über 30 bis 50 mm, einschl. Befestigungszubehör.

Produkt der Planung: Kermi Ventil Heizwand HVV oder gleichwertig

Hersteller/Typ '....................................................'

vom Bieter einzutragen,
Menge: 2,000 St

**02.06.0370 Heizwand H 1000-1100mm L 700-750mm**
STLB-Bau 2025-04 041
Heizwand, Wärmeleistung geprüft DIN EN 442-2, mit Registrierung, max. Betriebstemperatur 120 Grad C, max. Betriebsüberdruck 1 MPa (10 bar), mit Grundbeschichtung DIN 55900-1 und Deckbeschichtung DIN 55900-2 als Pulverbeschichtung, Farbton weiß, Bauhöhe über 1000 bis 1100 mm, Baulänge über 700 bis 750 mm, Bautiefe über 50 bis 75 mm, einschl. Befestigungszubehör.
Menge: 1,000 St

**02.06.0380 Heizwand H 2400-2500mm L 450-500mm**
STLB-Bau 2025-04 041
Heizwand, Wärmeleistung geprüft DIN EN 442-2, mit Registrierung, max. Betriebstemperatur 120 Grad C, max. Betriebsüberdruck 1 MPa (10 bar), mit Grundbeschichtung DIN 55900-1 und Deckbeschichtung DIN 55900-2 als Pulverbeschichtung, Farbton weiß, Bauhöhe über 2400 bis 2500 mm, Baulänge über 450 bis 500 mm, Bautiefe über 100 bis 125 mm, einschl. Befestigungszubehör.
Menge: 1,000 St

**02.06.0390 Heizwand H 2400-2500mm L 600-650mm**
STLB-Bau 2025-04 041
Heizwand, Wärmeleistung geprüft DIN EN 442-2, mit Registrierung, max. Betriebstemperatur 120 Grad C, max. Betriebsüberdruck 1 MPa (10 bar), mit Grundbeschichtung DIN 55900-1 und Deckbeschichtung DIN 55900-2 als Pulverbeschichtung, Farbton weiß, Bauhöhe über 2400 bis 2500 mm, Baulänge über 600 bis 650 mm, Bautiefe über 100 bis 125 mm, einschl. Befestigungszubehör.
Menge: 1,000 St

**02.06.0400 Zulage für Sonderfarbe**
Zulage für abweichende RAL-Farben der zuvor angebotenen Heizkörper (Flachheizkörper/ Heizwand)

inkl. notwendiger Bemusterung
Menge: 5,000 St

**02.06.0410 Heizkörperanschlussblock**
Einsatz Unterputz aus der Wand und aus dem
Boden beinhaltet ein DN15 vorgebogenes Rohr (100% wärmegedämmt)
Vor-und Rücklaufleitung mit festem Mittenabstand
Die Anschlusshöhe ist durch individuelles Abbiegen des Rohres einstellbar
gegen Verschmutzung verschließbar
Anschluss von unten an Heizkörper

Produkt der Planung: Honeywell Home H oder gleichwertig

Hersteller/Typ '....................................................'

vom Bieter einzutragen,
Menge: 69,000 St

**02.06.0420 Thermostatkopf**
Thermostatkopf für vorher beschriebene Heizkörper mit Einbauventil.

Stelleinrichtung mechanisch inkl. Fühlerelement und Nullabsperrung, begrenz- oder blockierbar
Farbe: weiß, Flüssigkeitsgefüllt.

geplantes Fabrikat: Danfoss oder gleichwertig

Hersteller/Typ '....................................................'

vom Bieter einzutragen,
Menge: 69,000 St

**02.06.0430 Heizkörperverschraubung, eckform, Zwei-Rohr-Heizung**
Heizkörperverschraubung für zuvor beschriebene Heizkörper, Gehäuse aus Messing, vernickel, Block für Vor- und Rücklauf, in Eckausführung, mit Außengewinde, für Wasser bis 120 °C, PN 6, regulierbar für hydraulischem Abgleich, absperrbar

geplantes Fabrikat: Danfoss oder gleichwertig

Hersteller/Typ '....................................................'

vom Bieter einzutragen,
Menge: 69,000 St

**02.06.0440 Zuschlag für An- und Abbau von Heizkörpern**
Zuschlag für das An- und Abbauen von Heizkörpern während der Bauphase.
Menge: 69,000 St

**02.06.0450 bauzeitlicher Schutz der Heizkörper**
Die Heizkörper sind während der Bauphase vor Verschmutzungen, Staub und Lackschäden zu schützen.
Menge: 69,000 St

**02.06.0460 Elektrische Fußbodenheizung mit Heizfolie in Remise vor Thekenbereich**
Liefern und fachgerechtes Verlegen einer elektrischen Flächenheizung in Heizfolientechnologie als Direktheizsystem zur Beheizung von Fußbodenflächen in der Remise vor dem Thekenbereich

Technische Daten:
Heizleistung: ca. 150 W/m²
Heizmedium: elektrische Heizfolie
Oberflächentemperatur Heizfolie: ca. 4050 °C
Gewünschte Boden-Oberflächentemperatur: ca. 290 °C
Integrierte Frostwächter-Funktion zur Vermeidung von Bodenauskühlung
Betriebsspannung: 230 V / 50 Hz
Schutzart: mindestens IPX4
Steuerung über programmierbaren Raumthermostat mit Boden- und Raumfühler

Ausführung:
Verlegung direkt unter Bodenbelag
Lieferung inkl. aller erforderlichen Zubehörteile wie Anschlusskabel, Fühlerhülse, Klebeband, und Trägermaterial
Verlegung nach Herstellerangaben und gültigen Normen (DIN VDE 0100, DIN EN 60335)
Vor Inbetriebnahme: Isolationsprüfung und Funktionsprüfung protokollieren

Leistungsumfang:
Materiallieferung inkl. Heizfolie, Fühler, Thermostat, Anschlussmaterial
Fachgerechte Verlegung auf vorbereiteter Unterkonstruktion
Anschlussbereit montiert inkl. Dokumentation und Prüfprotokoll

Besondere Hinweise:
Untergrund muss eben, trocken, sauber und tragfähig sein
Kompatibilität des Bodenbelags mit elektrischer Fußbodenheizung ist bauseits sicherzustellen

Hersteller/Typ '....................................................'

vom Bieter einzutragen,
Menge: 10,000 m2

#### Titel 02.07 KG 429 Sonstiges

**02.07.0010 Brandschutzdurchfüührungen DN15**
Brandschutzdurchführung für DN15 Rohrleitung  durch gemauerte Decken (hist. Gewölbedecken, Mauerwerk, Holzbalkendecke)
inkl. verschließen
Menge: 2,000 St

**02.07.0020 Brandschutzdurchführungen DN20**
Leistung wie in Position 02.07.0010  beschrieben,
jedoch DN20
Menge: 2,000 St

**02.07.0030 Brandschutzdurchführungen DN25**
Leistung wie in Position 02.07.0010  beschrieben,
jedoch DN25
Menge: 4,000 St

**02.07.0040 Brandschutzdurchführungen DN32**
Leistung wie in Position 02.07.0010  beschrieben,
jedoch DN32
Menge: 4,000 St

**02.07.0050 Brandschutzdurchführungen DN40**
Leistung wie in Position 02.07.0010  beschrieben,
jedoch DN40
Menge: 8,000 St

**02.07.0060 Einmörteln / fachgerechtes Verschließen von Brandschutzdurchführungen**
Einmörteln Branschutzabschottbung gemäß Vorschrift des
Herstellers, bzw. bauaufsichtliche Zulassung in Mörtel MG III,  gemäß DIN 1053  einbringen.  Das Verschließen der Wand-  und Deckendurchbrüche hat so  zu erfolgen, dass ein homogener Mörtel, ohne Blasen und Fehlstellen, rauchgasdicht an die Bauelemente anliegend  entsteht.  Die Mindesttiefe der Verfüllung beträgt 11,5  cm, wenn  vom Hersteller nicht anders vorgeschrieben.

Bei schlechter Zugängigkeit ist der Mörtel mit Pumpen  und Verpresslanzen einzubringen. Der so eingebrachte Mörtel ist mechanisch zu verdichten, incl. Material und Werkzeug.
Wand-/Deckenstärke bis 25 cm
Fugenbreite bis ca. 10 cm
Menge: 20,000 St

**02.07.0070 Beschilderung**
Bezeichnungsschild gemäß der  DIN 825,
aus mehrschichtigem Kunststoff, Befestigung über Schildträger aus verzinktem Stahl und Spannband

Breite:  105mm
Höhe: 52mm

Beschriftung und Farbauswahl sind nach Angaben des AG zu wählen
Menge: 200,000 St

**02.07.0080 Rohrkennzeichnung**
Rohrmarkierer, gemäß DIN 2403, aus Kunststoff, zwei Pfeilspitzen,
in Rollen, getrennt in Vorlauf/Rücklauf

Höhe: ca. 40mm
Breite: ca. 230mm
Menge: 200,000 St

**02.07.0090 Spülen, Befüllen, Abdrücken und Entlüften in Teilabschnitten**
*** Pauschalposition
Druckprüfung (6,0 bar)
Eine Druckprobe ist nach DIN 19630, jedoch mit
mindestens 1,3-fachen Pzul. durchzuführen. Alle für die
Durchführung der Druckprobe erforderlichen Vorkehrungen
wie das Anschweißen von gewölbten Böden, die Montage
und Demontage der erforderlichen Armaturen,
Hilfsrohrleitungen und Meßinstrumente, das Einbringen
und Entleeren des für die Druckprobe erforderlichen
Wassers usw. sind vom Auftragnehmer zu treffen. Auch
der Bezug des Wassers geht zu Lasten des
Auftragnehmers. Die Wasserdruckprobe ist
mind. 24 Stunden aufrecht zu erhalten.
Die Druckprobe ist zu protokollieren. Verläuft die
Druckprobe negativ, so ist die Schadstelle durch den
Auftragnehmer zu beseitigen und die Druckprobe erneut
zu Lasten des Auftragnehmers durchzuführen.
einschließlich anfertigen des Druckprotokolles.
Ausfertigung 2-fach als Papierform und 1-fach auf
elektronischem Datenträger. Die Prüfprotokolle sind
spätestens mit den Revisionsunterlagen dem AG zu übergeben.

Befüllung der Heizanlage mit enthärtetem Wasser

max. 0,02 mol/m3, Fließdruck 3 bar, Nachweis des
zulässigen pH-Wertes im Anlagenwasser im Bereich von 8,2 bis 9,5  nach VDI  2035  Blatt 2  8  bis  12 Wochen nach Inbetriebnahme,

einschl. Messprotokoll/Betriebsbuch nach VDI
2035 Blatt 1 und 2. In Absprache mit dem Versorger in
mehreren Abschnitten,

oder einmalige Befüllung durch den
Versorger oder dezentrale Station des AN durchführen.
Menge: 1,000 psch

**02.07.0100 Hydraulische Einregulierung der Anlage nach DIN 18399**
*** Pauschalposition
Die gesamte Anlage ist durch die Voreinstellung der
Heizkörper - Rücklaufverschraubungen und Regelventile
lt. Angaben in  Grundrissen/Strangschema-Berechnung komplett einzuregulieren.
Nachzuweisen ist die erfolgte Einregulierung anhand
eines Messprotokolles.

Dieses hat die folgenden Angaben zu enthalten:
-  Datum, Objektbezeichnung, Bearbeiter
-  Strangnummerierung, Nennweite Messventil,
  Einstellposition, Druckverlust über das Ventil,
-  Nenn- und Istdurchfluß am Strang, Nenndurchfluß der Pumpe
Menge: 1,000 psch

**02.07.0110 Revisionsunterlagen und Dokumentation**
*** Pauschalposition
Auf Grundlage der VOB Teil C und der darin dem Fachgebiet zugeordneten ATVs hat der Auftragnehmer die im Inhaltsverzeichnis dieser LV-Pos. genannten Unterlagen zu beschaffen oder aufzustellen und spätestens bei Abnahme zu übergeben.

Revisionsunterlagen gemäß RB-Bau, mindestens jedoch  3-fach wie folgt:
Die Revisionspläne sind aufgrund der abgeschlossenen Montagen nachzuführen und haben den tatsächlich erstellten Installationen vollumfänglich zu entsprechen.

Form
Übergabe der Revisionsdokumentation:
- 2 x in Papierform/ Revisionsordner (geordnet nach dem folgenden ggf. erweiterten Inhaltsverzeichnis in einem Ordner pro Exemplar zu übergeben)
- 1 x auf elektronischem Datenträger als dwg-, dxf- und pdf- Datei und auf Projekt-Cloud Bauherr. Die erstellten Stromlaufpläne sind als dwg-, dxf- und pdf- Dateien zu liefern.

Der Umfang der fachlichen Ordnerinhalte ist dem folgenden Minimal- Inhaltsverzeichnis zu entnehmen. Redundanz- Informationen in den Beschreibungen sollen vermieden werden. Beschreibungen ausführlich, nachvollziehbar und ggf. mit grafischer Ergänzung. Werden Abkürzungen verwendet, sind sie aufzulisten und zu erklären.

Aufteilung in Ordnern.
Übersteigt der Umfang der einzelnen Dokumentationen die Kapazität eines Ordners pro Gewerk bzw. Anlage, so sind die Kapitel entsprechend in mehrere Ordner zu verteilen. Jeder Ordner ist am Rücken mit den entsprechenden Kapiteln zu bezeichnen

Inhaltsverzeichnis
1. Allgemeines
1.1 Abnahmeprotokolle gemäß VOB
1.2 Berechnungen
1.3 Einweisungsprotokolle (Hausmeister, Bedienpersonal)
1.4 Prüfbücher mit dem Ergebnis der vor der Inbetriebnahme durchgeführten Abnahmeprüfungen
1.5 Mess-, Prüfprotokolle und Übergabebericht
1.6 Entsorgungsnachweise (Anlage 5 Formblatt 2)

2. Organisatorische Hinweise
2.1 Herstellerverzeichnis/ Subunternehmer
2.2 Auflistung aller Technischen Anlagen des Gesamtprojektes
2.3 Zusammenstellung von Vorschriften für Arbeitsschutz und Unfallverhütung
2.4 Liste der Anlage, die einer Überwachungspflicht auf Grund öffentlich-rechtlicher Vorschriften unterliegen, einschließlich der vorgesehenen Prüftermine
2.5 Aufstellen von Bauteilen, die der Wartung bedürfen
2.6 Fristenregelung für Wartungs- und Instandhaltungsarbeiten

3. Bedienung
3.1 Bedienungs-/ Pflegehinweise

4. Gewährleistungsbescheinigung
4.1 Herstellerbescheinigung
4.2 Errichterbescheinigung
4.3 Bestätigung der Unfallverhütungsvorschrift
4.4 Prüfbericht Sachverständiger
4.5 Zertifikate z. B. VdS

5. Herstellerunterlagen
5.1 Betriebsanweisungen, einschließlich der Anlagenhersteller
5.2 Bedienungs- und Instandhaltungsanleitungen
5.3 Datenblätter

6. Anlagen- und Funktionsbeschreibung
6.1 Vorgaben und Hintergründe
6.2 Funktionsbezogene Beschreibung
6.3 Software
(inkl. erforderlicher Lizenzen sowie die vom AN erstellten Programme bzw. Programmteile, die zur Administration, Modifikation oder Anlagenerweiterung notwendig sind)
6.3 Softwaredokumentation (Standardbausteine, lösungsbezogene SW)
6.4 Hardwaredokumentation (Verschaltung und lösungsbezogene Besonderheiten)

7. Stückliste/ Aktualisiertes LV

8. Schaltschrankunterlagen

9. Revisionspläne
9.1 Übersichtspläne
9.2 Lagepläne
9.3 Schaltpläne
9.4. Strangschemen
9.5. Grundrißpläne
Menge: 1,000 psch

**02.07.0120 Einweisung des Betreiberpersonals in das Heizungssystem**
*** Pauschalposition
Fachgerechte Einweisung des Betreiberpersonals in Aufbau, Funktion, Bedienung und Wartung des geplanten Heizungssystems. Die Einweisung ist durch qualifiziertes Fachpersonal des ausführenden Unternehmens oder Systemherstellers vor Ort durchzuführen und umfasst mindestens:
Erklärung der hydraulischen und regelungstechnischen Funktionsweise.
Vorstellung der einzelnen Systemkomponenten (z. B. Wärmeerzeuger, Pumpengruppen, Heizkreise, Sicherheitsarmaturen)
Bedienung und Einstellmöglichkeiten der Regelungstechnik (inkl. Heizungssteuerung, Zeitprogramme, Temperaturführung etc.)
Erläuterung der Wartungsintervalle und sicherheitsrelevanten Bauteile
Hinweise zur Energieeffizienz und Betriebsoptimierung
Übergabe und Besprechung der technischen Dokumentation, Schaltpläne, Wartungspläne
Beantwortung von Fragen des Bedienpersonals
Protokollierung der Einweisung mit Angabe der Teilnehmer (Namen, Funktion, Datum, Unterschrift)
Besonderheiten:
Die Einweisung erfolgt nach vollständiger Inbetriebnahme der Anlage und ist terminlich mit dem Auftraggeber bzw. der Bauleitung abzustimmen.
Ein Exemplar des Einweisungsprotokolls ist dem Auftraggeber auszuhändigen.
Ausführung gemäß DIN 18380 (VOB/C) sowie den anerkannten Regeln der Technik.
Menge: 1,000 psch

**02.07.0130 Wiederholte Einweisung**
*** Pauschalposition
Wiederholte Einweisung des Bedienungs- und Wartungspersonals vor Ort, die durchgeführte Einweisung wird protokolliert.
Menge: 1,000 psch

**02.07.0140 Fotodokumentation**
*** Pauschalposition
Fortlaufende Fotodokumentation für später verdeckte und nicht mehr einsehbare Leistungen, (zum Beispiel für Rohinstallationen und Brandschotts in Schächten und Vorwänden).

Als digitale Fotodokumentation, Bildgröße mindestens 3 Mio. Pixel als JPEG-Datei archivieren und A4 - Ausdruck mit mindestens 300 dpi als Bestandteil der Dokumentation auf einfachem weißen Papier, mit folgenden Mindestangaben:
- Datum
- Aufnahmeort mit genauer Bezeichnung
- Inhaltsbezeichnung
- 2 x Papier

Ausführung in Abstimmung mit der örtlichen Bauleitung
Menge: 1,000 psch

**02.07.0150 Werk- und Montageplanung**
*** Pauschalposition
Erstellen einer vollständigen Werkstatt- und Montageplanung für die Kostengruppe 420 (Wärmeversorgungsanlagen) gemäß DIN 276 und unter Einhaltung aller gültigen Normen und technischen Regeln (z. B. DIN EN 12828, VDI 2035, VOB/C DIN 18380).
Die Planung dient der detaillierten Vorbereitung und Durchführung der Heizungsinstallation. Sie beinhaltet mindestens folgende Unterlagen:
Leitungsführungspläne (Vor-/Rücklauf, Kondensatleitungen, Entleerung etc.) mit Dimensionen, Gefälle und Kennzeichnung der Medien
Trassen- und Raumpläne mit Koordination angrenzender Gewerke
Detailzeichnungen zu Heizkreisverteilern, Übergabestellen, Armaturen- und Pumpengruppen
Befestigungs- und Einbausysteme (z. B. Rohrträger, Schallschutzmaßnahmen, Decken-/Wandkonsolen)
Angaben zu Dämmung, Brandschutzdurchführungen, Befestigungen und Dehnungsausgleich
Hydraulikschema und Funktionsbeschreibung der Heizungsanlage
Ermittlung und Aufstellung der Material- und Stücklisten
Digitalisierte Planung im DWG- und PDF-Format zur Weitergabe an Baustelle und Fachbauleitung
Abstimmung mit der Fachplanung und Bauleitung vor Ausführung
Besonderheiten:
Die Werkstattplanung erfolgt auf Basis der freigegebenen Ausführungsplanung und ist vor der Montage durch die Bauleitung freizugeben.
Alle Änderungen, die sich im Zuge der Koordination mit anderen Gewerken ergeben, sind einzupflegen.
Die Planung muss die realen Einbring- und Montagemöglichkeiten berücksichtigen (z. B. Transportwege, Bauteilgrößen, Gewicht).

Hinweis:
Die Leistung ist pauschal zu kalkulieren und beinhaltet sämtliche erforderliche Abstimmungen, Korrekturen, Anpassungen und finale Freigabe durch den Auftraggeber bzw. Fachplaner.
Zusätzlich sind folgende Unterlagen abzugeben:
02.02 Revisionsunterlagen Heizungstechnik
02.03 As-built-Dokumentation Heizung
02.04 Hydraulischer Abgleich  Dokumentation
02.05 Montagezeichnungen für Übergabestation / Heizungszentrale

Die Zeichnungen sind in Papierform farbig 2-fach zu übergeben, die restlichen Unterlagen in Papierform schwarz/weiß 2-
fach. Neben der Papierform sind alle genannten, durch
den AN erstellten Unterlagen als Dateien in einem
Austauschformat (digital pdf + dwg-Format) dem AG zur
Verfügung zu stellen. Der Dokumentationsschein ist zu
verwenden. Die Dokumentation ist vor Ausführung der
Bauleistung zu erstellen und fortzuschreiben.

Hinweis: Diese Position beinhaltet die Zusatzaufwendungen zu den Grund und Nebenleistungen nach der VOB/C, die bei der Bildung des Einheitspreises entsprechend zu berücksichtigen sind.
Menge: 1,000 psch

**02.07.0160 Heizungsschema**
Im Heizungsraum ist ein laminiertes Heizungsschema mit farbig angelegten Ausrüstungen und Rohrleitungen an geeigneter
Stelle aufzuhängen. Die farbliche Kennzeichnung ist
nach DIN  2403 bzw. DIN 2404 vorzunehmen.
Größe des Aushängeschaltbildes Format = DIN A0.
Die Ausführung muß licht-und alterungsbeständig sein.
Kaschierung auf Kapa-Mount 10 mm und UV-Folie mit Rahmen aus Kunststoff (Farbe nach Wahl des AG).
Befestigt mit 4x8 mm Schrauben und Dübel an der Wand im Heizungskeller.
Menge: 1,000 St

*Hinweis: Hinweis Kernbohrungen*
Jede Kernbohrung wird vor Ort durch AN  angezeichnet und durch den Statiker überprüft und freigegeben. Es darf keine Kernbohrung ohne die Zustimmung des Statikers eigenständig gebohrt werden.

Bohrkerne verbleiben vor Ort und sind nach der Bohrung in unmittelbarer Nähe einzulagern.

**02.07.0170 Kernbohrarbeiten bis Durchmesser 200mm**
Kernbohrung Durchm. bis 200 mm, durch Wände aus Mauerwerk,
inkl. verschließen

Bohrdurchmesser bis 200 mm,
Bohrtiefe bis 25 cm
Menge: 20,000 St

**02.07.0180 Kernbohrarbeiten bis Durchmesser 200mm - Bohrtiefe bis 50 cm**
wie vor beschrieben, jedoch bis 50 cm
Menge: 2,000 St

**02.07.0190 Kernbohrarbeiten bis Durchmesser 200mm - Bohrtiefe bis 75 cm**
wie vor beschrieben, jedoch bis 75 cm
Menge: 20,000 St

**02.07.0200 Kernbohrarbeiten bis Durchmesser 200mm - Bohrtiefe über 100 cm**
wie vor beschrieben, jedoch über 100 cm
Menge: 20,000 St

**02.07.0210 Profilstahlkonstruktion**
Profilstahlkonstruktion, verzinkt, für Rohreinzelbefestigunggen, z.B. Tragkonstruktionen, Festpunkte, als Sonderkonstruktionen, die über die in den Positionen lfd. m Rohrleitungen beschriebenen Befestigungen hinausgehen; für Stütz-, Hänge-, Trag- und Sonderbefestigung, einschl. Befestigungsmaterial.

Zur Abrechnung dieser Position sind vorgenannte genehmigte Zeichnungs- bzw. Skizzen-Kopien und Stücklisten mit Gewichtsermittlung dem Aufmaß beizufügen.
Menge: 150,000 kg

**02.07.0220 Einmörteln / fachgerechtes Verschließen von Brandschutzdurchführungen**
nach dem Einbau der zuvor beschriebenen Brandschutzdurchführungen fachgerechtes einmörteln / verschließen entsprechend den Vorgaben für die
Brandschutzdurchführungen in Massivbauteilen und Holzbalkendecken.

Verschließen mit Brandschutzmörtel nach DIN4102-11 in Massivwänden und -decken.

Als mischfertiges Mörtelpulver

Frischrohdichte: ca. 1.970 kg/m3
Trockenrohdichte: ca. 1.740 kg/m3
Biegezugfestigkeit: 6,9 N/mm2 (Mittelwert)
Druckfestigkeit: 31,9 N/mm2 (Mittelwert)
Haftscherfestigkeit: 0,84 N/mm2 (Mittelwert)
Verarbeitungstemperatur: mind. +5 °C
Verarbeitunszeit: 45 min. bei +20 °C
Menge: 100,000 KG

**02.07.0230 Erstellung Brandschutzkataster**
*** Pauschalposition
Erstellung eines Brandschutzkatasters, inkl. Fotodokumentation,
fortlaufende Nummerierung aller Brandschutzschottunge/-klappen inklusive Tabellenerstellung zur Informationserfassung von Lage und Größe, einschl. Zulassungsnummer bzw. Verweis auf den Verwendbarkeitsnachweis für jede Schottung/Klappe.
Menge: 1,000 psch

**02.07.0240 Obermonteur/-in sämtliche Kosten/Zuschläge**
STLB-Bau 2024-04 091
Stundenlohnarbeiten durch Obermonteur/-in
der Verrechnungssatz für die jeweilige Arbeitskraft umfasst sämtliche Aufwendungen wie Lohn- und Gehaltskosten, Lohn- und Gehaltsnebenkosten, Zuschläge, lohngebundene und lohnabhängige Kosten, sonstige Sozialkosten, Gemeinkosten, Wagnis und Gewinn.
Menge: 5,000 h

**02.07.0250 Monteur/-in sämtliche Kosten/Zuschläge**
STLB-Bau 2024-04 091
Stundenlohnarbeiten durch Monteur/-in
der Verrechnungssatz für die jeweilige Arbeitskraft umfasst sämtliche Aufwendungen wie Lohn- und Gehaltskosten, Lohn- und Gehaltsnebenkosten, Zuschläge, lohngebundene und lohnabhängige Kosten, sonstige Sozialkosten, Gemeinkosten, Wagnis und Gewinn.
Menge: 5,000 h

**02.07.0260 Bauhelfer/-in sämtliche Kosten/Zuschläge**
STLB-Bau 2024-04 091
Stundenlohnarbeiten durch Bauhelfer/-in
der Verrechnungssatz für die jeweilige Arbeitskraft umfasst sämtliche Aufwendungen wie Lohn- und Gehaltskosten, Lohn- und Gehaltsnebenkosten, Zuschläge, lohngebundene und lohnabhängige Kosten, sonstige Sozialkosten, Gemeinkosten, Wagnis und Gewinn.
Menge: 5,000 h

*Hinweis: Wartung*
Nach Vorliegen der Voraussetzungen beabsichtigt der AG
mit dem AN einen Wartungsvertrag abzuschließen.
Grundlage des Wartungsvertrages ist der Muster
-Wartungsvertragsvordruck des AG, der als Anlage den
Verdingungsanlagen für bezeichnetes Vorhaben beigefügt
ist. Vom Bieter ist der Mustervertrag vollständig auszufüllen.

Der Abschluss des Wartungsvertrages erfolgt über eine
gesonderte Beauftragung für die Laufzeit der
Mangelanspruchsfrist des AG von 4 Jahren.
Das Wartungsangebot ist gemäß Formblatt 242 zu erstellen.

Die Angebotsbindungsfristverlängerung für den/die Titel
Wartung/en, kalkuliert auf Grundlage der vom AG
übergebenen Verdingungsunterlagen, erkennt derArt bis
zum Zeitpunkt der Abnahme der Bauleistung an.
Das Wartungsangebot des Bieters hat vollinhaltlich alle
Anforderungen zu beinhalten, die nach VOB (B) § 13 Nr.4
die Beibehaltung der Mangelanspruchsfrist nach Abnahme
der Baumaßnahme für den AG sicherstellt.
Die Wartungspauschale für den Wartungsvertrag ist über
die Laufzeit der Mangelanspruchsfrist des AG von 4
Jahren zu kalkulieren.

Der angebotene Einheitspreis beinhaltet die Wartungskosten für noMendige Wartungen pro Jahr (unabhängig der notwendigen Wartungsintewalle des AN pro Jahr) unter Maßgabe der Vertragslaufzeit innerhalb der Mangelanspruchsfrist des AG von 4 Jahren.

Fehlende Angebotsbepreisung des Bieters u. a. zu diesem
Titel können nach VOB (A) § 16, Nr. 1 zum Ausschluss
des Angebotes führen.

Nach VOB (A) § 16, Nr. 6, (3.) wird der Einheitspreis
für die Position Wartung- bei der Wirtschaftlichkeitsbewertung des Angebotes für die Zuschlagserteilung als Wertungskriterium einbezogen.

Der Bieter erklärt mit seiner Kalkulation der Wartung,
dass er diesbezügliche aktuelle herstellerspezifische Wartungs- und Servicevorgaben für seine angebotene
Anlagentechnik in vollem Umfang mit bei der Kalkulation
der Wartung über den bezeichneten Zeitraum
berücksichtigt hat.

**02.07.0270 Wartung im 1. Jahr**
Wartung im 1. Jahr
Wartung, wie zuvor beschrieben, im 1. Jahr
Menge: 1,000 a

**02.07.0280 Wartung im 2. Jahr**
Wartung im 2. Jahr
Wartung, wie zuvor beschrieben, im 2. Jahr
Menge: 1,000 a

**02.07.0290 Wartung im 3. Jahr**
Wartung im 3. Jahr
Wartung, wie zuvor beschrieben, im 3. Jahr
Menge: 1,000 a

**02.07.0300 Wartung im 4. Jahr**
Wartung im 4. Jahr
Wartung, wie zuvor beschrieben, im 4. Jahr
Menge: 1,000 a

### Gewerk 03 KG 492 Gerüste

**03.0010 Rollrüstung 200kg, bis 4,50m, Montagehöhe**
Rollrüstung, Traglast mind. 200 kg, bis 4,50 m Montagehöhe, inkl. Auf- und Abbau.
Rollrüstung als Pauschale für die gesamte Montagezeit vorhalten, eine Übernahme durch den AG ist nicht vorgesehen
Menge: 2,000 St

**03.0020 Umsetzen fahrbares Gerüst 4,5kN/m2 Abst. 2m 2Lagen H 4m**
Umsetzen fahrbares Gerüst,
Systemgerüst DIN EN 12810-1, Lastklasse 5 (4,5 kN/m2), Höhenabstand der Gerüstlagen 2 m, 2 genutzte Gerüstlagen, Höhe der obersten Gerüstlage 4 m, im Gebäude, Länge des  Transportweges im Mittel bis 25 m.
Menge: 6,000 St
